# Stadt Forst (Lausitz)
Angebotsaufforderung (GAEB DA XML 3.2, DA83)
Projekt: 252-2709
Währung: EUR
Vergabeart: Verhandlungsverfahren
Auftraggeber: Stadt, Forst (Lausitz) Die Bürgermeisterin, Fachbereich Bauen, Lindenstraße 10-12, 03149 Forst (Lausitz); DV-Nummer: 303; Vergabenummer: 303
Erstellt mit: BECHMANN AVA 2019/ GXML Toolbox V3.2 R20190425, BECHMANN AVA 2019, 11.02.2026

## 303 LOS 2 - Straßenbau Muskauer Straße Forst (Lausitz) - 3.BA
Datum: 11.02.2026

*Hinweis: Vorbemerkungen zur Bauausführung*
Allgemeine Vorbemerkungen zur Bauausführung

!! GILT FÜR GESAMTES LEISTUNGSVERZEICHNIS !!
==========================================

Die für die ausgeschriebenen Arbeiten geltenden "Zusätzlichen Technischen Vorschriften", die DIN-Vorschriften und "Sonstigen Technischen Vorschriften" werden in der jeweils neuesten Fassung Vertragsbestandteil. Grundlage und Vertragsbestandteil ist weiterhin die VOB 2019. Ein Ergänzungsband wird nicht vereinbart. Dementsprechende Leistungen sind in die Einheitspreise einzukalkulieren.

Eventuelle Zweifel über Art und Umfang der anzubietenden Leistungen und Lieferungen sind vor Angebotsabgabe zu klären!

Wenn in den Positionen des Leistungsverzeichnisses nicht ausdrücklich der Passus "Material des Auftraggebers" aufgeführt wurde, dann verstehen sich alle Leistungspositionen einschl. aller Materiallieferungen durch den Auftragnehmer!
Der Bieter versichert, dass das bei der Durchführung des Auftrages beschäftigte Personal für die Erledigung der übertragenen Aufgaben ausreichend ausgebildet ist.
Der Bauherr bzw. dessen Bauleiter behält sich vor, die Qualifikation in Einzelfällen zu prüfen.
Dem Bauherren oder dem Bauleiter nicht geeignet erscheinendes Personal ist -ggf. auch ohne besondere Begründung auf Veranlassung der Bauleitung von der Baustelle abzuziehen und innerhalb von 24 Stunden durch geeignetere Kräfte zu ersetzen.

Ausdrücklich erklärt der Bieter, dass er aufgrund der Ausschreibungsunterlagen und erforderlichenfalls auch der mündlichen Erläuterungen die gewünschten Betriebsmöglichkeiten klar erkannt hat und dass die ausgewählten Materialien den gestellten Anforderungen in vollem Umfang Rechnung tragen.

Die Bauabsteckung erfolgt nach den "Allgemeinen Vertragsbedingungen für die Ausführung von Bauleistungen" DIN 1961 §3 und DIN 18 300.

Der AN hat die zugehörigen Nebenleistungen nach den "Allgemeinen Technischen Vertragsbedingungen" (VOB/C) zu übernehmen.

Der AN hat sich vor der Kalkulation seiner Preise über die im Baugrundgutachten angegebenen Untergrundverhältnisse in Kenntnis zu setzen und alle daraus resultierenden Belange zu berücksichtigen. Die Baugrundgutachten liegen den Ausschreibungsunterlagen bei.
Nachforderungen, die aus Unkenntnis der Untergrundverhältnisse entstehen, werden nicht vergütet.

Der AN hat Vorsorge zu treffen, dass von außen der Baugrube zufließendes Oberflächenwasser keinen Schaden anrichtet. Das betrifft auch Maßnahmen, um Wasser aus bereits verlegten Leitungen von der Baustelle fernzuhalten.

Der AN hat sich vor Ausführung der Arbeiten über die Lage von bestehenden Leitungen, Kabeln u.ä. beim AG und bei den für die Ver- und Entsorgungsanlagen zuständigen Trägern zu informieren und die Schachtscheine einzuholen.
Anweisungen der einzelnen Ver- und Entsorgungsträger sind einzuhalten.

Die Bauleistungen sind bei Erfordernis vom AN mit den
entsprechenden Medienträgern zu koordinieren. Die
Kosten für den Koordinierungsaufwand werden nicht
gesondert vergütet und sind in die entsprechenden
LV-Positionen einzukalkulieren.

Die Verdichtung hat mit geeignetem Gerät zu erfolgen.
Der AN hat für Lagerplätze von Bodenaushub etc. selbst Sorge zu tragen.
Die Kosten sind kalkulatorisch in den entsprechenden Positionen des Leistungsverzeichnisses zu berücksichtigen!

Innerhalb von 5 Tagen nach Auftragserteilung ist ein Bauablaufplan mit Angabe von Teilfertigstellungsterminen vom AN anzufertigen und dem AG zur Genehmigung vorzulegen. Die Kosten hierfür werden nicht gesondert vergütet. Der Baubeginn ist dem AG und den Behörden schriftlich anzuzeigen.

Die nachfolgenden Positionen beinhalten das Liefern und Einbauen der beschriebenen Materialien. Für die Güte der Stoffe und Bauteile und für die Ausführung der Leistungen gelten die entsprechenden Vorschriften und
Zeichnungen. Übrigbleibende Materialien aufgrund fehlerhafter Bestellungen werden vom vom AG nicht übernommen. Die genauen Maße, Abmessungen und Konstruktionen der einzubauenden Materialien sind mit dem Hersteller- und Lieferwerken abzustimmen. Übrigbleibende Materialien aufgrund fehlerhafter Bestellungen werden vom AG nicht übernommen.
Der AN hat dem AG den Nachweis zur Überwachung (Güteüberwachung) der zu liefernden Stoffe und Bauteile entsprechend der betreffenden DIN-Normen zu erbringen.
Sämtliche Lieferscheine sind dem AG geordnet nach Material und Zeit in einem Hefter zu übergeben. Die Kosten hierfür werden nicht gesondert vergütet.
Stellt der AG Stoffe oder Bauteile, wird hierauf in der Position besonders hingewiesen. Zu beseitigende Materialien sind einer fachgerechten Verwertung nach Wahl des AN zu zuführen. Kosten für die stoffabhängige fachgerechte Entsorgung und Nachverfolgung sind in den jeweiligen Einheitspreisen einzukalkukieren und werden nicht gesondert vergütet.

Durch Transport verursachte Verunreinigungen der Straßen und sonstiger Wege sind vom AN laufend zu beseitigen. In Anspruch genommener Verkehrsraum ist wie vorgefunden wiederherzurichten. Beseitigte Fahrbahnmarkierungen und Beschilderungen sind wiederherzustellen. Hierdurch entstehende Kosten werden nicht gesondert vergütet.

Vor Baubeginn hat der AN den vorgefundenen Zustand dem AG mittels Fotodokumentation nachzuweisen.

Die Mengenermittlung für die Abrechnung der Leistungen erfolgt nach Aufmaß und Ausführungszeichnungen. Mengen, die nach Längen- oder Flächenmaß abzurechnen sind, werden durch horizontale Messungen ermittelt.

In der Leistungsbeschreibung bedeutet 'profilgerecht'
, dass bei den Erdarbeiten eine Abweichung vom Sollmaß ± 2 cm einzuhalten ist.

Vor Baubeginn hat der AN die notwendigen Schachtgenehmigungen auf seine Kosten einzuholen. Daraus resultierende Forderungen sind vom AN zu berücksichtigen.
Sollten Schäden am Leitungssystem festgestellt werden, so sind die Schadstellen zu ermitteln, der Eigentümer zu informieren und ggf. zu beseitigen.

Vermeidbare Beschädigungen durch den AN, werden Ihm in Rechnung gestellt.
Beschädigungen am Eigentum Dritter gehen zu Lasten des AN.

Die in Anspruch zu nehmenden Rasenflächen sind nur im unbedingt nötigen Maß zu benutzen und nach Bauende wieder im Ursprungszustand herzustellen.

Der Aushub muss ggf. abgefahren und zwischengelagert werden. Der Auftragnehmer hat für Lagerplätze von Bodenaushub etc. selbst Sorge zu tragen.
Ist die Anfuhr von Baumaterialien und Schüttgütern größtenteils nur mit kleineren Transportgeräten möglich, ist dies im Erd- und Tragschichteinbau zu berücksichtigen und wird nicht extra vergütet.

Die Kosten sind kalkulatorisch in den entsprechenden Positionen des Leistungsverzeichnisses zu berücksichtigen!

*Hinweis: Die Vergütung der Pauschalpositionen erfolgt anteilig zur Bauzeit.*

*Hinweis: Festlegungen zur Rechnungslegung*
FESTLEGUNGEN ZUR ABRECHNUNG UND RECHNUNGSLEGUNG

1. Die Rechnungslegung erfolgt grundsätzlich nur auf Grundlage eines vor Rechnungslegung geprüften und bestätigten Aufmaßes. Korrekturen im Aufmaß müssen sich in den Rechnungen wiederfinden.

1. Fehlerhafte Rechnungen werden vom Auftraggeber nicht korrigiert, sondern an den Auftragnehmer zurückgegeben.

1. In der Schlussrechnung dürfen keine Korrekturen durch den Prüfer vorgenommen werden. Sollte die Prüfung eine Beanstandung oder Korrektur erforderlich machen, wird die korrigierte Schlussrechnung mit der Bitte um Berichtigung und erneute Vorlage an den Auftragnehmer zurückgesendet.

1. Mit der Auftragserteilung erhält der Auftragnehmer die Aufgabe, einen Zahlplan zu erstellen und spätestens zur auftragsbezogenen Bauanlaufberatung vorzulegen. Der Zahlplan muss Angaben zu geplanten Rechnungslegungsterminen und den zu erwartenden Teilrechnungssummen enthalten. Eine Pauschalabrechnung (Prozentsatz der Auftragssumme) zu diesen Terminen ist nicht zulässig.

1. Rechnungslegung

Rechnungen sind vorrangig digital zu erstellen und per E-Mail zu übermitteln. Folgende Dateiformate sind für die Übermittlung per E-Mail zulässig:
1. XRechnung
2. PDF-Dateien mit eingebundenen XML-Strukturen (z.B. ZUGFeRD)
3. PDF-Datei
Alle anderen Dateiformate (z.B. Word) sind unzulässig!
Für die elektronische Übermittlung der Rechnungen ist ausschließlich nachfolgendes Postfach zu nutzen:

eRechnung@forst-lausitz.de

Rechnungen im PDF-Format bitte ohne Passwortschutz übermitteln und je Rechnung eine separate PDF-Datei erstellen. (Es können mehrere PDF-Dateien in einer E-Mail gesendet werden.)

Eine zusätzliche Papierrechnung zur elektronischen Rechnung darf nicht ausgestellt werden!

Damit eine optimale und einwandfreie Zuordnung sowie Bearbeitung der Rechnungen erfolgen kann, müssen alle Rechnungen zwingend mit folgenden Angaben versehen werden:

1. vollständiger Name und Anschrift des leistenden Unternehmers
2. Name und Anschrift des Leistungsempfängers

Stadt Forst (Lausitz)
Fachbereich Bauen
Lindenstraße 10 – 12
03149 Forst (Lausitz)

1. Angabe der Bestell-/Auftragsnummer oder des Bestellers
2. Steuernummer oder Umsatzsteuer-ID des leistenden Unternehmers
3. Ausstellungsdatum
4. fortlaufende Rechnungsnummer
5. Menge und Art der Lieferung und/oder Leistung
6. Zeitpunkt der Lieferung/Leistung
7. dass nach Steuersätzen und einzelnen Steuerbefreiungen aufgeschlüsselte Entgelt sowie Hinweis auf, im Voraus, vereinbarte Minderungen des Entgelts (Skonto)
8. der anzuwendende Steuersatz und der daraus anfallende Steuerbetrag
9. bei Steuerbefreiung ein Hinweis darauf, dass für die Lieferung oder sonstige Leistung eine Steuerbefreiung gilt

Eingangsrechnungen, die ohne die o.g. Mindestangaben bei der Stadt Forst (Lausitz) eingehen, können nicht zugeordnet bzw. verarbeitet werden. Sie erhalten Ihre Rechnung mit der Bitte um Korrektur und Zusendung einer neuen Rechnung zurück.

Die Rechnungen werden von der zuständigen Person im Fachbereich Bauen, Stadt Forst (Lausitz) geprüft und im Anschluss in Abstimmung mit dem AN weiterbearbeitet.

Aus diesem Grund sind die Rechnungen mit der oben genannten Adresse zu versehen.

Hinterlegung von Bürgschaften:

Bürgschaften in digitaler Form werden vom AG nicht anerkannt.
Es werden nur Bürgschaften als schriftliche Originalbürgschaften bei AG hinterlegt.

### 01 Allgemeine Leistungen Stadt Forst (Lausitz)

#### Titel 01.01 Dokumentation, Nachweise, Vermessung

##### Titel 01.01.01 Dokumentation

*Hinweis: Vorbemerkung Dokumentation*
Vorbemerkung Dokumentation

Die Baudokumentation muss lückenlos nachvollziehbar sein. Sie umfasst alle wesentlichen Unterlagen während der Bauausführung. Siehe hierzu die Baubeschreibung. Die Baudokumentation ist vor der Abnahme an die Bauüberwachung vollständig, prüfbar zu übergeben.

Dokumentationsunterlagen zusammenstellen und 2-fach an
AG übergeben.
Inhalt (sofern nicht vom AG anders gefordert) :
- Bauleitererklärung / Herstellerbescheinigung
- Prüfungsnachweise ( Plattendruckversuche usw.)
- Beweissicherung
- Lieferscheine
- Entsorgungs- /Wiegescheine
- Bautagesberichte
- Bestandsunterlagen, Bestandvermessung
- Abnahmeniederschrift

Siehe Baubeschreibung, oder und nach Vorgaben des AG´s.

**01.01.01.1 Bau- und Abnahmedokumentation 2-fach inkl. digital auf CD**
Bau- und Abnahmebaudokumentation gemäß Baubeschreibung und Vorbemerkungen sowie nach den folgendem, aufgeführten Inhalt erstellen.

Folgende Dokumentationsunterlagen zusammenstellen und 2-fach, sortiert, mit Inhaltsverzeichnis, Deckblatt und in digital auf CD dem AG übergeben. Siehe hierzu Baubeschreibung!

Inhalt (sofern nicht bereits an AG übergeben):

- Bauleitererklärung, Herstellerbescheinigung,  Fachunternehmererklärung
- Bautagesberichte, Bautagebuch
- Erst- und Eignungsprüfung (FSS, STS, Asphalt usw.)
- Prüfungsnachweise (Plattendruckversuche, Untersuchungen,  Laborberichte, Schwingsungsmessungen usw.)
- Protokolle der Eigen- und Fremdüberwachung
- Entsorgungs- /Wiegescheine,
  sämtliche Entsorgungsnachweise,
- Lieferscheine für sämtliche eingebauten Materialien,
- Material- und Herstellerzertifikate, Datenblätter
- Abstimmungen mit Anwohner, Protokolle
- Beweissicherung (Bauanfang, Bauende)
- Fotodokumentaion AN (Während der Baumaßnahme)
- Bestandsvermessung in Papier und digital auf CD
- Abnahmeniederschrift

Die Baudokumentation ist spätestens zur Abnahme zu übergeben.
Menge: 1,000 psch

**01.01.01.2 Bestandsdokumentation gemäß Baubeschreibung anfertigen**
Bestandsdokumentation gemäß Baubeschreibung
zusammenstellen und in geforderter Anzahl und
Ausführung übergeben (3 x Kopie Papier farbig,
2 x in digitaler Form auf CD im DXF-Format
bzw. DWG und PDF).
Maßstab: 1 : 250

Die durch das Vermessungsbüro aufgenommene
Topografie der Fahrbahn, ist in die Bestandsdokumentation,
insbesondere den Lageplan zu integrieren. Eine
entsprechende Unterlage der Topografie in digitaler
Form wird seitens des AG übergeben.
Dokumentation für den gesamten Leistungsumfang
Oberflächenherstellungen, Seitenbereiche, etc..
Fehlende topografische Punkte (Gebäude, Zäune, etc.)
sind zu ergänzen.
Koordinatensystem:  Lagebezug - ETRS 89
  Höhenbezug - DHHN 92
Menge: 1,000 psch

**01.01.01.3 Dokumentation Grundstückszufahrten**
Dokumentation für alle zu ändernden
Grundstückszufahrten unter Mitwirkung aller Beteiligten
erstellen.
Es sind zu erfassen:
- Grundstückszufahrt mit Angabe der Haus-Nr. und der
  Grundstückseigentümer
- Foto und Aufmaß für vorhandene und neue
  Grundstückszufahrt
- Art der Befestigung für vorhandene und neue
  Grundstückszufahrt einschl. Borde und deren Längen
- Bestätigung durch den Eigentümer
- die Geometrie der neuen Zufahrt ist aktenkundig mit
  dem Eigentümer abzustimmen
- Zuordnung der Leistungen zu den Positionen des LV
- Erstellung extra Aufmaßblätter je Zufahrt und Position
Lieferung der Dokumentation in einfacher Ausfertigung
in analoger Form und zusätzlich digital.
-  Herstellung von separaten Flächenplänen durch den Vermesser je Zufahrt

Die Unterlagen der Aufmaße sind mit Aufmaßerstellung und Abschlagsrechung dem AG zu übergeben.
Rückbau- und Neubauaufmaße sind durch die Eigentümer zu bestätigen. Abstimmung und Freigaben sind durch den AN zu führen und einzuholen.
Vollständige Übergabe der Unterlagen zur Abnahme vor der Schlussrechnung.

Ca. 14 Zufahrten, davon 2 Doppelzufahrten
Menge: 1,000 Psch

**01.01.01.4 Digitale Fotodokumentation während der Bauzeit anfertigen**
Digitale, baubeleitende Fotodokumentation vor Beginn, im Zuge und nach Abschluss der Bauarbeiten durch den AN erstellen,
Aufnahme des Zustands der vorhandenen Topografie, Bauwerke, örtlichen Gegebenheiten, ect. und den wesentlichen Bauablauf. Die Fotodokumentation ist während des Bauablaufes vorzuführen!
Herstellung des gesamten Bauwerks ist zu dokumentieren.

Katalogisierung und Beschreibung, Auswertung der Fotos.

Lichtbilder über den wesentlichen Bauablauf des Bauwerks in digitalisierter Form (Auflösung mindestens
3008 x 2000 Pixel, 6 MP) herstellen und auf mit dem AG abgestimmten Datenträger (CD
oder USB-Stick) nach Lage und chronologisch geordnet liefern.
Mindestens 4 Fotos je Bautag.

Das Komprimierungsverhältnis bzw. die Bildqualität ist so zu wählen, dass durch die Komprimierung keine für den Sachverhalt wesentlichen Bildinformationen verloren gehen.

Erstellen einer Niederschrift mit Fotodokumentation für
jedes Einzelobjekt, die seitens des jeweiligen
Grundstückseigentümers schriftlich anzuerkennen ist, sofern es sich auf seinem Grundstück befindet.

In Abstimmung mit der BÜ kann auch die Fotodokumentation im PDF Format erfolgen. Fotogröße 13 x 4 cm in Farbe
Je Seite max. 4 Fotos.

Zu erfassen sind alle geändertern oder hergestellen Bauwerke sowie die geänderten, angrenzenden Gebäude,
Zufahrtswege und -straßen, Hecken und Zäune, Mauern,
Türen und Tore, Grenzsteine, Einfriedungen, Wirtschaftswege, Straßen- und Zufahrtsbefestigungen, Bäume, Gärten und Grünflächen sofern Sie durch den AN und seinen Baubetrieb baulich verändert wurden (Abbruch, Verschiebung, Beschädigung, Anpassungen).
Insbesondere Risse oder bereits bestehende Schäden durch Arbeiten sind aufzunehmen und während des Bauablaufs zu dokumentreien.

Durch diese Fotos ist der Zustand dieser Bauten und Anlagen
vor Beginn der Bauarbeiten und insbesondere während der Baumaßnahme sowie nach dem Ende der Bauarbeiten sowie die Herstellung des Hauptbauwerks festzustellen. Einbau von Armaturen oder dergleichen sind ebenso zu fotografieren.

Ausführung in 2 facher Form digital und Print!
In Farbe
Menge: 1,000 psch

**01.01.01.5 Bau- bzw. Informationsschild nach Zeichnungüber arbeiten, aufstellen, säubern und beschriften, Fördermittelgeber**
Bau- bzw. Informationsschild mit glatter Oberfläche, inkl. Grundkonstruktion, Aussteifung, sowie Anstriche und Beschriftung nach Zeichnung (Farbig mit Logo´s) anfertigen zur Baustelle anfahren, standsicher aufstellen, einschließlich aller notwendigen Arbeiten.

Bauschild während der gesamten Bauzeit unterhalten und wiederkehrend säubern und reinigen.
Größe: 2,00 x 3,00 m. (BxH)
Bauschild wird Eigentum AG
Inkl. mehrfacher Abstimmungen über Gestaltung des Schildes
mit dem AG.

Aufstellung eines Bauschildes.
Der Standort des Bauschildes ist im Einvernehmen mit der  Verkehrsbehörde, dem Bauamt und der Bauleitung des AG festzulegen.
Menge: 1,000 St

**01.01.01.6 Bau- bzw. Informationsschild und Aufstellvorrichtung entfernen**
Bau- bzw. Informationsschild und Aufstellvorrichtung abbauen, Fundamente abbrechen, Abbruchgut einer Verwertung nach Wahl  des AN übernehmen und von der Baustelle entfernen.
Bauschild und Aufstellvorrichtung verbleiben beim AN.
Benutzte Fläche entsprechend dem ursprünglichen
Zustand ordnungsgemäß herrichten.
Größe ca. 2,00 x 3,00 m (BxH)
Bauschild mit Kontruktion vollständig entfernen.
Menge: 1,000 St

##### Titel 01.01.02 Vermessung

**01.01.02.7 Abrechnungspläne für das gesamte Bauvorhaben erstellen, Maßstab 1:250, mehrfarbig,**
Abrechnungspläne für das gesamte Bauvorhaben erstellen, Maßstab 1:250, mehrfarbig, einschließlich zugehörige Flächen- und Längenermittlungen und deren Zuordnung zu den Positionen des Leistungsverzeichnisses, mehrfach gemäß Abrechnungnen anpassen und ergänzen.
Abrechnungspläne durch vermessungstechnische Aufnahme für folgende Leistungen:

- Aufnahme des Altbestandes für sämtliche rückgebauten  Oberflächenbefestigung (Straßen, Geh-/Radwege, Zufahrten,  Parkplätze, Grün- und Pflasterflächen, Anpassungsbereiche,  Zäune, etc.)

- Neubau für alle Anlagen (Straßenabläufe, Grünflächen,  Pflasterflächen, Leitungen, Regenwasser, Lagerplätze,
  temp. Baustraßen und Anschotterungen

- Inkl. Aufteiliung der Aufmaße und Flächen im Lage bzgl. dem  Rück- und Neubau der Einmündungen
  (Weberstraße, Anbindugnen Baugrenzen)

- Wiederherstellung und Neubau für Straßenaufbauten, Borde,  Rinnen, Grün- und Pflasterflächen, Bäume,  Rasenoberflächen, Markierungen, Zufahrten, Zugänge,  Parkplätze, Anpassungs- und Wiederherstellungsbereiche,

Inkl. Übergabe in digital DXF, DWG, PDF und Printform je Abschlags- und Schlussrechnung.
Mehrfache Anpassungen und mehrere Pläne sind einzukalkulieren.
Abrechnungspläne sind zu den Abschlagrechnung erstellen.
Menge: 1,000 psch

**01.01.02.8 Grenzsteine, trigonometrische Punkte, Höhenfestpunkte im Baubereich suchen und über die Dauer der Bauarbeiten sichern.**
Vorhandene Grenzpunkte bzw. Grenzsteine, Trigonometrische Punkte, Festpunkte, Stationspunkte und Höhenfestpunkte (u.a. Lage- und Höhenfestpunkte, Polygonpunkte ect.) über die gesamte Bauzeit und für die gesamte Baumaßnahme suchen und sichern.
Grenzsteine einmessen, nach Erfordernis zurückbauen, sichern und nach Bauende wieder einbauen und herstellen.
Ausführung durch einen ÖbVI (Öffentlich bestellten Vermessungsingenieur) oder zugelassenen Vermessungsingenieur. Sicherung durch einmessen der jeweiligen Punkte einschl. Dokumentation. Einschließlich Klärung aller eventuell notwendigen Regularien mit den Grundstückseigentümern und dem Katasteramt.

Steine und Punkte im Baubereich suchen und über die gesamte Bauzeit sichern.
Vor Beginn der Bauarbeiten sind die Grenzsteine, welche
sich im Baubereich befinden, nach Koordinaten
einzumessen und zu sichern. Nach Beendigung der Bauarbeiten sind die Grenzsteine fachgerecht an ihren ursprünglichen Ort zurückzusetzen. Einschließlich der erforderlichen Erdarbeiten zum Freilegen der Grenzsteine.
Einschließlich Zwischenlagerung der Grenzsteine.
Siehe Vorbemerkungen und Vermessungs- und
Liegenschaftsgesetz.

Nach Fertigstellung der
Baumaßnahme ist die Lage der Punkte zu überprüfen und
bei Abweichungen zu korregieren bzw. neu zu setzen.

Diese Leistungen sind durch einen öffentlich
Bestellten Vermesser auszuführen.

Bis zu 3 Grenzsteine sind einzukalkuliern
Menge: 1,000 psch

**01.01.02.9 Absteckungs- und Vermessungsarbeiten für den gesamten Leistungsumfang**
Absteckungs- und Vermessungsarbeiten für den gesamten Leistungsumfang und das gesamte Bauvorhaben.
Inkl. Bestandsvermessung

- Einmessung und Kontrolle der Einhaltung der Flurstücksgrenzen und Grenzpunkte
- Einmessung aller Anlagen des Gehwegs sowie der Fahrbahn inkl. Nebenanlagen und Zufahrten, anhand der vorhandenen Topografie und der vorgegebenen Ausbaubreiten sowie unter Berücksichtigung der vorhandenen Höhen von Straßenborden und angrenzenden Gehwegen und Straßenbereichen sowie Flurstücksgrenzen.
- Einmessung der Hauptachspunkte und Flächenabsteckung für alle Trassenbereiche
- Herstellen und Sichern von Lage- und Höhenfestpunkten
- Planums- und Zwischenschichtabsteckung,
- Deckenhöhenabsteckung,

Bauvermessung nach ZTV Verm-StB 01 durchführen.
Schaffung der Grundlagennetze.
Alle Zwischenpunkte, Radien, etc. fachgerecht einmessen und vermarken. Herstellen und Sichern von Lage- und Höhenfestpunkten.
Koordinatensystem ETRS89.
Höhensystem DHHN 92.

Absteckdokumentation an AG 2-fach übergeben. Einmal digital als CD.

Alle übrigen durch den AN benötigten Absteckarbeiten, die Verdichtung der Lage- und Höhennetze sowie die Ausführungsvermessung nach der ZTV Verm-StB 01 sind als Nebenleistung durch den AN zu beschaffen.
Menge: 1,000 Psch

#### Titel 01.02 Kontrollprüfung, Stundenlohnarbeiten

##### Titel 01.02.01 Kontrollprüfungen des AG

*Hinweis: Vorbemerkung Kontrollprüfungen*
Vorbemerkung Kontrollprüfungen

Die nachfolgenden Kontrollprüfungen und -Leistungen nur auf
Weisung des AG und ersetzen nicht die Eigenprüfungen des AN

Für die Kontrollprüfungen des AG nach ZTVE-StB, ZTVSoB-StB und ZTV-Asphalt-StB ist durch den AN ein nach RAP-Stra zugelassenes
Prüfinstitut zu binden.
Die Prüfungen erfolgen auf Weisung des AG und dessen Bauüberwachung.

**01.02.01.1 Kontrollprüfung AG - Dynamische Plattendruckversuche**
Dynamische Plattendruckversuche durchführen als Kontrollprüfungen des AG - einschl. Gestellung
aller dazu erforderlichen Geräte, Hilfsgeräte und Stoffe
sowie Auswertung der Versuche.
Bestätigung durch ein nach RAP-Stra anerkanntes
Prüfinstitut.
Menge: 8,000 St

**01.02.01.2 Kontrollprüfung AG - Plattendruckversuche**
Plattendruckversuche nach DIN 18134 durchführen als Kontrollprüfungen des AG - einschl. Gestellung aller dazu erforderlichen Geräte, Gegengewichte (Fahrzeuge), Hilfsgeräte und Stoffe sowie Auswertung der Versuche.
Bestätigung durch ein nach RAP-Stra anerkanntes
Prüfinstitut.
Menge: 10,000 St

**01.02.01.3 Kontrollprüfung AG - Proctordichte**
Kontrollprüfung des AG - Bestimmung der Kurve der einfachen Proctordichte für eine in der Baugrube oder dem Leitungsgrabenbereich entnommene Bodenprobe einschließlich aller erforderlichen Feld- und Laborarbeiten sowie graphischer Darstellung und Prüfprotokoll.
Ausführung durch ein anerkanntes Prüfinstitut nach RAP-Stra.
Menge: 2,000 St

**01.02.01.4 Kontrollprüfung AG - Verdichtungsgrad**
Kontrollprüfung des AG - Bestimmung des Verdichtungsgrades anhand in verschiedenen Tiefen im Bereich des Bodenaushubes entnommenen Bodenproben (nach Wiedereinbau) im Vergleich zu den Ergebnissen der Proctorversuche.
Einschließlich Fertigung eines Prüfprotokolls.
Ausführung durch ein anerkanntes Prüfinstitut nach RAP-Stra.
Menge: 3,000 St

**01.02.01.5 Probenahme, Laboruntersuchung und Auswertung von Ausbauasphalt, nach gültigem Regelwerk**
Probenahme, Laboruntersuchung und Auswertung von Ausbauasphalt durch ein zugelassenes Labor für Umweltanalytik.
Untersuchung und Bestimmung auf PAK und Phenolindex. Untersuchung und Einstufung des Asphaltes gemäß BTR-RC-StB, Ausgabe 2014 bzw. RuVA-StB 01.
Ergebnisbericht 2-fach an AG übergeben.
(Mischprobe am Haufwerk)
Menge: 2,000 St

**01.02.01.6 Asphaltuntersuchungen gemäß Forderungen der ZTV-Asphalt-StB 07/13**
Asphaltuntersuchungen gemäß Forderungen der ZTV-Asphalt-StB 07, Fassung 2013 durch ein anerkanntes Prüfinstitut nach RAP-Stra anhand der vorliegenden
- 2 Mischgutentnahmen (mit Stationierung) und
- 4 Bohrkerne
für Asphalttragschicht und Asphaltdeckschicht durchführen.
Eignungsprüfung an Prüflabor übergeben.
U.a. Einbaudicke, Hohlraumgehalt, Verdichtungsgrad, Schichtenverbund, Bindemittelgehalt, Übereinstimmung zur Eignungsprüfung etc. ermitteln bzw. überprüfen.
Als Kontrollprüfung des AG, Prüfbericht in 2-facher Ausfertigung an AG übergeben.
Menge: 1,000 psch

**01.02.01.7 Probe zur Feststellung der Schichtdicken, des Haftverbundes der Schichten und Verdichtung**
Probe zur Feststellung der Schichtdicken, des Haftverbundes der Schichten und Verdichtung aller bituminösen Schichten mittels Kernbohrgerät entnehmen.
Bohrkerne DU=15 cm, Tiefe ca. 8-15 cm.
Verfüllen der Bohrlöcher mit bituminösem Mischgut.
Menge: 4,000 St

**01.02.01.8 Probegefäße f. Kontrollprüfg.**
Probegefäße zur Aufnahme von Baustoffproben, für Kontrollprüfungen und für Rückstellproben des AG liefern. Für Ausbauasphalt und Einbau Asphalt

Probegefäße = saubere 10-l-Blecheimer
mit dicht schließenden Deckeln.

Mithilfe bei der Probenahme nach Angaben des AG.
Menge: 4,000 St

##### Titel 01.02.02 Stundenlohnarbeiten

*Hinweis: Vorbemerkung Stundenlohnarbeiten*
Die Ausführung von Stundenlohnarbeiten wird nur
vergütet nach voheriger Anmeldung und schriftlicher Bestätigung
durch den Auftraggeber.

Mit der Ausführung der im Leistungsverzeichnis vorgesehenen Stundenlohnarbeiten ist erst nach Anordnung zu beginnen. Die seperaten Stundenlohnzettel sind dem AG spätestens an dem auf die Leistung folgenden Arbeitstag vorzulegen, und abzeichnen zu lassen.

Dem AG, der Bauoberleitung und Bauüberwachung bleibt es vorbehalten, zu prüfen, ob die Stundenlohnarbeiten vor Beginn angeordnet wurden und nicht schon mit den Preisen für die Bau-Vertragsleistungen (einschließlich Nebenleistungen) abgegolten sind.

Stellt sich bei einer späteren Prüfung heraus, dass die nach Stundenlohn berechneten Arbeiten bereits von den Vertragsleistungen umfasst oder zu deren Nebenleistungen gehören, so werden sie trotz unterschriftlicher Anerkennung der Stundenlohnzettel durch den Auftraggeber nicht vergütet.

**01.02.02.9 Verrechnungssatz Baufacharbeiter / -in**
Stundenlohnarbeiten durch Arbeitskräfte auf Anordnung
des AG ausführen.
Angeboten wird für die jeweilige Arbeitskraft ein
Verrechnungssatz, der sämtliche Aufwendungen enthält,
insbesondere den tatsächlichen Lohn einschließlich
vermögenswirksamer Leistungen mit den Zuschlägen für
Gemeinkosten (Sozialkassenbeiträge, Winterbauumlage
und dgl.), sowie Lohn- bzw. Gehaltsnebenkosten.
Zuschläge für Überstunden sind eingerechnet.
Zuschläge für Nacht-, Sonntags- und Feiertagarbeit
sind jedoch nicht eingerechnet.

Baufacharbeiter / -in, Baugeräteführer / -in oder dgl.
(Lohngruppe 3)
Menge: 10,000 h

**01.02.02.10 Verrechnungssatz Bauvorarbeiter / -in**
Stundenlohnarbeiten durch Arbeitskräfte auf Anordnung
des AG ausführen.
Angeboten wird für die jeweilige Arbeitskraft ein
Verrechnungssatz, der sämtliche Aufwendungen enthält,
insbesondere den tatsächlichen Lohn einschließlich
vermögenswirksamer Leistungen mit den Zuschlägen für
Gemeinkosten (Sozialkassenbeiträge, Winterbauumlage
und dgl.), sowie Lohn- bzw. Gehaltsnebenkosten.
Zuschläge für Überstunden sind eingerechnet.
Zuschläge für Nacht-, Sonntags- und Feiertagarbeit
sind jedoch nicht eingerechnet.

Bauvorarbeiter / -in
(Lohngruppe 5)
Menge: 8,000 h

**01.02.02.11 Verrechnungssatz Poliere / -in**
Stundenlohnarbeiten durch Arbeitskräfte auf Anordnung
des AG ausführen.
Angeboten wird für die jeweilige Arbeitskraft ein
Verrechnungssatz, der sämtliche Aufwendungen enthält,
insbesondere den tatsächlichen Lohn einschließlich
vermögenswirksamer Leistungen mit den Zuschlägen für
Gemeinkosten (Sozialkassenbeiträge, Winterbauumlage
und dgl.), sowie Lohn- bzw. Gehaltsnebenkosten.
Zuschläge für Überstunden sind eingerechnet.
Zuschläge für Nacht-, Sonntags- und Feiertagarbeit
sind jedoch nicht eingerechnet.

Poliere, Schachtmeister / -in oder dgl.
(Lohngruppe 6)
Menge: 8,000 h

**01.02.02.12 Verrechnungssatz Baustellenleiter / -in**
Stundenlohnarbeiten durch Arbeitskräfte auf Anordnung
des AG ausführen.
Angeboten wird für die jeweilige Arbeitskraft ein
Verrechnungssatz, der sämtliche Aufwendungen enthält,
insbesondere den tatsächlichen Lohn einschließlich
vermögenswirksamer Leistungen mit den Zuschlägen für
Gemeinkosten (Sozialkassenbeiträge, Winterbauumlage
und dgl.), sowie Lohn- bzw. Gehaltsnebenkosten.
Zuschläge für Überstunden sind eingerechnet.
Zuschläge für Nacht-, Sonntags- und Feiertagarbeit
sind jedoch nicht eingerechnet.

Baustellenleiter / -in.
Menge: 6,000 h

**01.02.02.13 Verrechnungssatz für Baugerät Frontl.L 45-75 kW**
Stundenlohnarbeiten durch Baugeräte auf Anordnung des
AG ausführen. Der Verrechnungssatz für das jeweilige Gerät umfasst sämtliche Aufwendungen für den Einsatz, insbesondere Gerätevorhalte- und Betriebsstoffkosten sowie sämtliche Zuschläge einschließlich der Kosten für das Bedienungspersonal.
Der Verrechnungssatz gilt für das zum Zeitpunkt des Abrufes einsatzbereit auf der Baustelle befindliche Baugerät.
Abgerechnet werden die tatsächlich geleisteten Arbeitsstunden.
Der Verrechnungssatz ist unter Beachtung der preisrechtlichen Vorschriften ermittelt. Er gilt unabhängig von der Anzahl der abgerechneten Stunden.

Frontlader, luftbereift über 45 bis 75 kW.
Menge: 8,000 h

**01.02.02.14 Verrechnungssatz für Baugerät Verdichterplatte, Rüttler bis 0,75t**
Stundenlohnarbeiten durch Baugeräte auf Anordnung des
AG ausführen. Der Verrechnungssatz für das jeweilige Gerät
umfasst sämtliche Aufwendungen für den Einsatz,
insbesondere Gerätevorhalte- und Betriebsstoffkosten sowie sämtliche Zuschläge einschließlich der Kosten für das Bedienungspersonal.
Der Verrechnungssatz gilt für das zum Zeitpunkt des Abrufes einsatzbereit auf der Baustelle befindliche Baugerät.
Abgerechnet werden die tatsächlich geleisteten
Arbeitsstunden.
Der Verrechnungssatz ist unter Beachtung der preisrechtlichen Vorschriften ermittelt. Er gilt unabhängig von der Anzahl der abgerechneten Stunden.

Verdichterplatte, Flachrüttler (Rüttelverdichter), inkl. Bedineungspersonal, hochfrequent, vibrationsarm.
bis 0,75 t.
Menge: 5,000 h

**01.02.02.15 Verrechnungssatz für Baugerät Bagger 0,4-1,0 m3**
Stundenlohnarbeiten durch Baugeräte auf Anordnung des
AG ausführen. Der Verrechnungssatz für das jeweilige Gerät
umfasst sämtliche Aufwendungen für den Einsatz,
insbesondere Gerätevorhalte- und Betriebsstoffkosten sowie sämtliche Zuschläge einschließlich der Kosten für das Bedienungspersonal.
Der Verrechnungssatz gilt für das zum Zeitpunkt des Abrufes einsatzbereit auf der Baustelle befindliche Baugerät.
Abgerechnet werden die tatsächlich geleisteten
Arbeitsstunden.
Der Verrechnungssatz ist unter Beachtung der preisrechtlichen Vorschriften ermittelt. Er gilt unabhängig von der Anzahl der abgerechneten Stunden.

Bagger 0,4 bis 1,0 m3
Menge: 8,000 h

**01.02.02.16 Verrechnungssatz für Baugerät Kleingeräte**
Stundenlohnarbeiten durch Baugeräte auf Anordnung des
AG ausführen. Der Verrechnungssatz für das jeweilige Gerät
umfasst sämtliche Aufwendungen für den Einsatz,
insbesondere Gerätevorhalte- und Betriebsstoffkosten sowie sämtliche Zuschläge einschließlich der Kosten für das Bedienungspersonal.
Der Verrechnungssatz gilt für das zum Zeitpunkt des Abrufes einsatzbereit auf der Baustelle befindliche Baugerät.
Abgerechnet werden die tatsächlich geleisteten
Arbeitsstunden.
Der Verrechnungssatz ist unter Beachtung der preisrechtlichen Vorschriften ermittelt. Er gilt unabhängig von der Anzahl der abgerechneten Stunden.

Kleingeräte inkl. Zubehör und Verbrauchsmaterial:
Bohrmaschine, Stemmhammer, Trennschleifer, Winkelschleifer usw.
Menge: 10,000 h

**01.02.02.17 Verrechnungssatz für LKW bis 5,0 t**
Stundenlohnarbeiten durch Lkw auf Anordnung des AG ausführen. Der Verrechnungssatz für den jeweiligen LKW umfaßt sämtl. Aufwendungen für den Einsatz des LKW, insbesondere Gerätevorhalte- und Betriebsstoffkosten sowie sämtl. Zuschläge incl. der Kosten für den Fahrer. Der Verrechnungssatz gilt für das zum Zeitpunkt des Abrufes einsatzbereit auf der Baustelle befindliche Fahrzeug. Vergütet werden die tatsächlich geleisteten Arbeitsstunden nach der tatsächlichen Nutzlast des jeweiligen LKW (ohne Erhöhung der Nutzlaststufe für Sonderfahrzeuge). Der Verrechnungssatz ist unter Beachtung der preisrechtlichen Vorschriften ermittelt. Er gilt unabhängig von der Anzahl der abgerechneten Stunden.

LKW, Nutzlast bis 5,0 t. (7,5-Tonner)
Menge: 4,000 h

**01.02.02.18 Verrechnungssatz für LKW bis 15,0 t**
Stundenlohnarbeiten durch Lkw auf Anordnung des AG ausführen. Der Verrechnungssatz für den jeweiligen LKW umfaßt sämtl. Aufwendungen für den Einsatz des LKW, insbesondere Gerätevorhalte- und Betriebsstoffkosten sowie sämtl. Zuschläge incl. der Kosten für den Fahrer. Der Verrechnungssatz gilt für das zum Zeitpunkt des Abrufes einsatzbereit auf der Baustelle befindliche Fahrzeug. Vergütet werden die tatsächlich geleisteten Arbeitsstunden nach der tatsächlichen Nutzlast des jeweiligen LKW (ohne Erhöhung der Nutzlaststufe für Sonderfahrzeuge). Der Verrechnungssatz ist unter Beachtung der preisrechtlichen Vorschriften ermittelt. Er gilt unabhängig von der Anzahl der abgerechneten Stunden.

LKW, Nutzlast bis 15,0 t. (3-Achs-Kipper)
Menge: 8,000 h

**01.02.02.19 Verrechnungssatz für LKW bis 20,0 t**
Stundenlohnarbeiten durch Lkw auf Anordnung des AG ausführen. Der Verrechnungssatz für den jeweiligen LKW umfaßt sämtl. Aufwendungen für den Einsatz des LKW, insbesondere Gerätevorhalte- und Betriebsstoffkosten sowie sämtl. Zuschläge incl. der Kosten für den Fahrer. Der Verrechnungssatz gilt für das zum Zeitpunkt des Abrufes einsatzbereit auf der Baustelle befindliche Fahrzeug. Vergütet werden die tatsächlich geleisteten Arbeitsstunden nach der tatsächlichen Nutzlast des jeweiligen LKW (ohne Erhöhung der Nutzlaststufe für Sonderfahrzeuge). Der Verrechnungssatz ist unter Beachtung der preisrechtlichen Vorschriften ermittelt. Er gilt unabhängig von der Anzahl der abgerechneten Stunden.

LKW, Nutzlast bis 20,0 t. (4-Achs-Kipper)
Menge: 4,000 h

*Hinweis: Vorbemerkung Kampfmittelräumdienst des AG*
Vorbemerkung Kampfmittelräumdienst

Kampfmittelräumdienst im Auftrag des AG durch.

Diese sind zu tolerieren sowie bautechnologisch zu Beachten und einzukalkulieren.
Betroffender Bauabschnitt ist das gesamte Baufeld.

Baugruben sind in Abstimmung mit dem Kampfmittelräumdienst anzulegen und zu schachten. Zeitlliche Behinderung sind in der nachfolgenden Position einzukalkulieren und werden nicht gesondert vergütet.

Die Sondierungen erfolgen baubegleitend. Abstimmungen und Koordination im Baufeld ist Sache des Auftragnehmers und ist in der Pauschalposition einzukalkulieren.

Sämtliche Arbeiten sind durch den AN mit dem Kampfmittelräumdienst sind  abzustimmen und zu protokollieren.

Forderungen seitens des Kampfmittelräumdienstes sind in Abstimmung mit dem AG durch den AN umzusetzen.

Alle hieraus resultierenden Mehraufwendungen, Erschwernisse, Abstimmung sind in der nachfolgenden Position einzukalkulieren.

Zeitlicher Bauvorschritt ist anzupassen und zeitliche Erschwernisse durch den KMRD einzukalkulieren.

**01.02.02.20 Erschwernisse, Koordination, Abstimmung Kampfmittelräumdienst**
Meraufwendungen, Erschwernisse, Abstimmungen mit und Koordination durch und mit dem Kampfmittelräumdienst des AG gemäß Vorbemerkungen.

Erschwernisse infolge Umlagerung Ausbub, Aushub in Teilabschnitten und ggf. per Hand sind in die Position einzukalkulieren und werden nicht gesondert vergütet.

Insbesondere bei Baugruben, Baugräben, sowie im Leitungsbestand, sowie Auskofferung der Fahrbahn

Selbstständige Abstimmung sowie Koordination mit dem Kampfmittelräumdienst. Koordination im Baufeld, sodass kein Bauverzug entsteht.

Gemäß Kampfmittelbeseitigungs / -räumdienstes des AG sind 25 Tage als baubegleitende Kampfmittelerkundung durch den KMRD einkalkuliert.
Diese 25 Tage und erstecken und verteilen sich über die gesamte Bauzeit, allen Teilabschnitten sowie den Fahrbahn- und Gehwegbereichen.
Nach Aufbruch der Asphaltschichten der jeweiligen Teilabschnitte erfolgt eine jeweilige Erkundung.
Es sind daher über den Erkundungszeitraum des KMRD, 5 Stillstandstage durch den Auftragnehmer einzukalkulieren

Abstimmung sind zu protokollieren und in den Bautagesberichten festzuhalten.
Menge: 1,000 Psch

### 02 Straßenbau

#### Titel 02.01 Vor- und Aufbrucharbeiten in Teilabschnitten

*Hinweis: Teilrückbau, Erschwernisse durch Medienträger, Zwischenlager*
Teilrückbau in Teilabschnitten, Erschwernisse durch Medienträger im Baufeld sind einzukakulieren

Rückbau ggf. in mehreren Teilabschnitten zu unterschiedlichen Zeitpunkten.
Mehrfaches Umsetzen der Geräte sowie Personal im Baufeld sowie Rückbau der Verkehrsanlagen und der Schmutzwasserkanalisation, Trinkwasser und Gas in Teilabschnitten und unterschiedlichen Zeitpunkten. Mehrfache Arbeitsaufnahme bei Teilabschnitttrennung ist einzukalkulieren.

Diese Erschwernisse sind bei den nachfolgenden Rückbaupositionen einzukalkuleiren und werden nicht gesondert vergütet

Die Bereitsstellungsfläche/ Zwischenlager ist vom AN zu beschaffen und wird nicht gesondert vergütet. Die Transportwege des Aushubs und der Rückbaumaterialen ist gemäß gewählten Zwischenlagers einzukalkulieren und wird nicht gesondert vergütet.

Der Auftraggeber (Stadt Forst / Eigenbetrieb der Stadt Forst) können kein Zwischenlager bereitsstellen. Sämtliche Gebühren und Aufwändungen sind einzukalkulieren.

*Hinweis: Hinweis Bereitsstellungsfläche, Zwischenlager nach Wahl des AN*
Hinweis

Die Leistungen sind für die Herstellung und Sicherung eines Lagerplatzes, welcher als Zwischenlager / Bereitstellungsfläche des AN für die gesamte Bauzeit genutzt wird.

Dabei sind u.a. folgende Punkte zu berücksichtigen:

- Zwischenlager/ Bereitstellungsfläche nach Wahl des AN,
  Es kann seitens der Auftraggeber (Stadt Forst) keine Zwischenlagerfläche bereit gestellt werden. Es obliegt dem AN allein seine Zwischenlagerfläche zu wählen. Kosten hierfür hat er in den Nachfolgenden Positionen einzukalkulieren. Ein nachträgliche Vergütung erfolgt nicht.

- Bautechnologie sind dem Zwischenlager anzupassen. Eine Behinderung durch  mehrfachen Aushub und unsagemäßer Zwischernlagerung im direkten Baufeld  sind seitens des AN auzuschließen. Der Auftragnehmer hat ebenso dafür Sorge zu  tragen dass kein Zwischenlager oder Aushub die Erreichbarkeit der Rettungsdienst  / und Anlieger behindert. Sicherung (Verkehr oder gegen Diebstahl) des  Zwischenlagers ist vom AN einzukalkulieren.

- Zwischenlager für Rückbaumaterialien, welche nach EBV deklariert werden
  müssen sind in gesonderten Haufwerken zu lagern, wie Auffüllungen,  ungebundene Tragschichten, Bauschutt, Mutterboden, Packlage etc.
- Aushub getrennt nach Homogenbereichen und Ausbaupositionen

- Alle Materialien sind in Haufwerken bis 500 m³ aufzusetzen, dass heißt das
  Aufschieben / Aufsetzen der Materialien zu Haufwerken ist in die entsprechenden
  Abtragspositionen einzukalkulieren und wird nicht gesondert vergütet.
  Siehe hierzu Bodengutachten 2019 und 2023

- Nach Deklaration ist das überschüssige Aushubmaterial einer Verwertung nach  Wahl des AN zuzuführen, vollständige Entsorgungsnachweise sind zu liefern.

- Die Mengen auf dem Zwischenlager sind so anzulegen und zu koordinieren, dass  kein Baustopp aufgrund der Mengen hervorgerufen wird. Ggf. sind Haufwerke zu  beproben und zu entsorgen, bevor weitere Haufwerke aufgeschüttet werden  können.

*Hinweis: Vorbemerkung Haufwerke*
Vorbemerkung Haufwerke

Sämtliche temporäre Haufwerke sind vollflächig mit einem Geotexil
(Straßenbauvlies GRK3), als Trennunterlage aufzuschütten, Überlappungen sind einzukakulieren, Fläche richtet sich nach Haufwerksgröße. Maximale Haufwerksgröße 500 m³. Haufwerke gleichen Materials sind nebeneinander anzulegen. Bei Abtransport der Haufwerke sind die Vliesunterlagen rückstandslos zu entfernen.
Für den Abbruch notwendige, temporäre Haufwerke dienen nur zur Aufschüttung für die Deklakarion. Nach Probennahme und Einstuffung nach EBV sind diese Haufwerke sofort vom AN zu beseitigen und einer Verwertung nach Wahl des AN zuzuführen. Es sind Entsorgungsnachweise mit Wiegescheine zu liefern.

Mehrfache Aufnahme und Transportkosten sind in den jeweiligen Abbruch und Abtragspositionen einzukalkulieren.
Siehe hierzu Bodengutachten 2019 und 2023.

Die obengeannten Bemerkungen sind in die jeweiligen Abbruch und Abtragspositionen einzukalkulieren und werden nicht gesondert vergütet.

*Hinweis: Vorbemerkung Erdbau*
Vorbemerkungen Erdbau

Mutterboden und Aushub sind auf der Baustelle getrennt zu lagern. Erdaushub wird nur einmal vergütet, auch wenn er infolge falscher Lagerung mehrfach bewegt wird.
Bei maschinellen Aushubarbeiten bzw. Einbringen von Austauschboden und Kies dürfen nur Geräte eingesetzt werden, welche die Tragfähigkeit des anstehenden Baugrundes nicht mindern. Kosten infolge unsachgemäßen Einbaus gehen zu Lasten des Unternehmers.

Für Abrechnung einschl. Verdichtung von Kubikmeter/Tonne gilt folgender Faktor:

Kies:  1,67 x 1,20

Schottertragschicht:  lose geschüttet:  1,80 t
  verdichtet:  2,20 t

Werden für die ausgeschriebenen Arbeiten im Zuge anderer Untersuchungen (Kontrollprüfungen für Gütenachweis) an neutralen Instituten auch Gewichte von Schüttgütern ermittelt, treten die dabei festgestellten an die Stelle der hier ermittelten Werte. Die Umrechnungstabelle hat nur abrechnungstechnische jedoch keine bodentechnische Bedeutung.

Bei sehr witterungsempfindlichen Baugrund sind die ausgebauten Erdmassen vor Niederschlag durch Abdecken mit Planen zu schützen. Die Kosten sind in die entsprechenden Erdbaupositionen einzurechnen und werden nicht gesondert vergütet.

Räumgut der Verwertung nach Wahl des AN zuführen und Entsorgungsnachweis dem AG zukommen lassen.

Bei der Verfüllung  sind ausschließlich frostsicheres Kies- Sandgemisch U>3,
Feinstkornanteil <5% zu verwenden und in Lagen von max. 20 cm einzubauen und auf mindestens 98 % Proctordichte zu verdichten und nachzuverdichten.
Die Kontrolle der Verdichtung im Leitungsgraben sollte mittels Stutzennahme erfolgen. Dabei ist ein Verdichtungsgrad von DPr ≥ 98% bis 0,5 m unter Planum nachzuweisen. Darüber sind DPr ≥ 100% erforderlich.
Prüfung der Verdichtung / Konrollprüfung
Erstellung von Verdichtungsprotokollen.
Nachweise der Verdichtung  sind zu protokollieren und der Bauüberwachung zu übergeben, je Haltung ein Nachweis.

Die Bodenbeschaffenheit ist dem Baugrundgutachten zu entnehmen.
Siehe hierzu Bodengutachten 2019 und 2023
Homogenbereiche nach Baugrundgutachten.

Homogenbereich A: Auffüllung aus grob- gemischkörnigen Sanden, vermengt mit Bauschutt und Ziegelschutt sowie organischen Beimengen

Homogenbereich B: Grobkörnige bis gemischtkörnige Sande

Wasser wurde zum Erkundungszeitpunkt bei ca. 3,80 m unter OK- Ansatzpunkt angeschnitten, jahreszeitlich bedingt sollte mit Schwankungen von ± 1,00 m gerechnet werden.

##### Titel 02.01.01 Aufbruch Fahrbahn

*Hinweis: Hinweis Aufmaße Rückbau*
Hinweis Aufmaße

Während der Aufmaßlegung ist zu beachten, dass die Flächen der Einmündung
Weberstraße in den jeweiligen Positionen ein extra Aufmaß erhalten um eine klare Trennung der Flächen für den Fördermittelgeber zu erwirken.

Dies Betriff alle Rückbaupositionen der Fahrbahn sowie der Gehwege. Ggf. sind  Vorort Aufmaße notwendig. Dies ist bei der Kalkuliation der Positionen zu berücksichtigen und wird nicht gesondert vergütet.

Einmündungen gemäß Lageplänen.
Mehrfache Überarbeitung und Anpassung der Aufmaße sind einzukalkulieren.
Mit Abrechnungsplänen ist zu Arbeiten. Die Rückbau Flächen und Anlagen sind separt Auszuweisen und zu bemessen.

**02.01.01.1 Baugelände abräumen.**
Baugelände abräumen.

Auf dem Baugelände vorhanden:
Busch-, Hecken- und Baumbestand sowie sonstiger Aufwuchs bis zu 0,1 m Durchmesser, 1 m über dem Erdboden gemessen, einschließlich Wurzelwerk.
Strauchbestand roden.
Wurzelstöcke anderweitig gefällter Bäume bis zu 0,1 m
Durchmesser an der Schnittstelle.
Astwerk gefällter Bäume, Holzreste, Laub
Steine, Betonreste, Mauerreste, sonstiger Unrat und abgängige Zäune.

Beräumungsbreite 15,00 m, gesamtes Baufeld Straßenbau
Gesamtes Räumgut einer Wiederverwertung nach Wahl des AN zuführen.
Menge: 1,000 Psch

**02.01.01.2 Bauliche Anlage abbrechen**
Bauliche Anlagen abbrechen.
Abgerechnet wird das Volumen des abzubrechenden Materials.
Anlagen verschiedener Form und Größe, lose als Auffüllung oder fest verbaut, in Baugruben, Baugräben, Unterbau.
Ggf. mehrere unterschiedliche Anlagen.

Material = verschiedenster Art, aus Mauerwerk, Beton, Stahlbeton, Ziegelbruch, andern Abbruchresten,
Abbruch ohne Sprengen, u.a. Abbruchtiefe bis max. 50 cm unter Ausbauquerschnittstiefe.

Bauliche Anlage freilegen. Baugrube nach Abbruch mit Boden verfüllen und verdichten. Boden liefern.
Ausführung unter Berücksichtigung vorhandener Einbauten, u.a. Schachtabdeckungen, Schieberkappen o. dgl.

Gesamtes Abbruchgut einer Wiederverwertung nach Wahl des AN zuführen. Für überwachungsbedürftigen Abfall
vereinfachten Entsorgungsnachweis führen. Nachweise der fachgerechten Entsorgung sind dem AG zu übergeben. Erforderliche Zwischenlagerung auf Zwischenlager ist einzukalkulieren.

Abbruch von Hand und mit Kleinstgerät.
Menge: 15,000 m3

**02.01.01.3 Boden f. Suchschachtungen auf Anw AG/BÜ ausheben, Handschachtung**
Boden für Suchgraben auf Anweisung des AG bzw. dessen BÜ
ausheben, inkl. Abtrag der Oberflächenbefestigung, einschließlich eventueller Abfangungsmaßnahmen.
Aushub zur Wiederverwendung seitlich lagern und
nach Beendigung der Suche gemäß Homogenbereich wieder lagenweise einbauen und verdichten.
Ausführung in Handschachtung.
Bei Pflaster, Pflaster aufnehmen seitlich lagern und anschließend wieder verlegen.
Vorschriften der Versorgungsunternehmen beachten.

Die Bodenbeschaffenheit ist dem Baugrundgutachten zu entnehmen. Homogenbereiche nach Baugrundgutachten.

Boden mit Beimeingen von Wurzeln und Unrat.
Inkl. fachgerechter Rückschnitte der Wurzeln.
Grabentiefe bis 2,50 m.
Grabenlänge bis 1,50 m.
Grabenbreite gemäß DIN 4124
Suchgraben zum Lokalisieren der vorh. Kabel und Leitungen vor Verlegung bzw. zur Festlegung der Trasse.
Verbau entsprechend statischen und konstruktiven
Erfordernissen herstellen, vorhalten und von der Baustelle
entfernen.
Wasserhaltung nach Erfordernis ausführen.

Tiefenlage der angetroffenden Medien im Aufmaß festhalten.
Aufmaßskizze der Suchschachtung erstellen.
Menge: 50,000 St

**02.01.01.4 Vorhandene Straßenverkehrsschilder, Wegweiser, Hinweisschilder zurückbauen**
Vorhandene Straßenverkehrsschilder, Wegweiser, Festbeschidlerung, Hinweisschilder etc.
inkl. Pfosten und Fundament bei Bedarf beschädigungsfrei
zurückbauen, zwischenlagern, sichern, nach Beendigung
der Arbeiten in Rücksprache mit dem AG wieder fachgerecht aufstellen. Einschließlich aller erforderlicher Erd- und Abbrucharbeiten (Betonfundamente etc.) und Aufstellvorrichtungen.
Rückgebautes Aufbruchmaterial einer Wiederverwertung nach Wahl des AN zuführen.

Zwischenlagerung gesichert auf Lagerplatz des AN. Wiedereinbau inkl. Erdaushub
Standort der Pfosten nach Wahl des AG.
Betonfundament C 20/25, ca. 30 x 30 x 60 cm.
Notwendige Verschraubungen liefern.

Abgerechnet wird nach Anzahl der vollständig, rückgebauten Schilderpfosten unabhänig der Anzahl der angebrachten Verkehrszeichen.

Nicht wieder aufgestellte Verkehrzzeichen in Abstimmung mit dem AG zum Bauhof (Entfernung ca. 6,0 km) liefern.
Menge: 12,000 St

**02.01.01.5 Einbauten wie Schieberkappen, Schiebergestänge, Schachtabdeckungen etc. während der gesamten Bauzeit sichern.**
Einbauten wie Schieberkappen, Schiebergestänge, Schachtabdeckungen etc. während der Bauzeit sichern.
Sichern, markieren und vor Beschädigung schützen.
Sichern der Schieberkappen verbleibener und neuer Schieber.
Abstimmung mit Medienträgern führen.
Sicherung mit Zuordung des Medienträges festhalten.
Menge: 80,000 St

*Hinweis: Muskauer Straße*

**02.01.01.6 Asphaltbefestigung trennen, quer und längs, Dicke ü. 8,0 - 15,0 cm**
Asphaltbefestigung geradlinig trennen.
Im Anbaubereich längs und quer zur Fahrbahnachse
Trennen durch Schneiden
Dicke der Asphaltbefestigung über 8,0 bis 15,0 cm.

Asphaltdecke einschl. Tragschicht senkrecht in voller
Aufbruchtiefe schneiden, Vorwiegend Handarbeit.
Einschl. 25% Nachschneiden.

Trennschnitt am Bauanfang und Bauende, Einmündungen,
vor Rückbau des Asphaltanpassungsbereiches bzw. nach Erfordernis. Schneidarbeiten in unterschiedlichen Teilbereichen und zeitlichen Abschnitten. Mehrfache Anrückung der Gerätschaften ist einzukalkulieren.

Anfallende Stoffe, Schneidgut und Rückbaumaterial nach gesetzlichen Bestimmungen einer Verwertung nach Wahl des AN zuführen. Verwertungklasse A
Menge: 40,000 m

**02.01.01.7 Asphaltbefestigung aufbrechen und aufnehmen, erforderlichenfalls fräsen.**
Asphaltbefestigung aufbrechen und aufnehmen, erforderlichenfalls fräsen. Handfräse vorsehen.

Fläche = Teilflächen von ca. 10 bis 50 m² im Bereich des Baubeginn 2.BA und Bauende Triebeler Straße, und an Anschlüssen, bzw. nach Erfordernis im Straßenbereich,
Aufbruch der ungebundenen Tragschicht wird gesondert vergütet.
Dicke der Asphaltbefestigung von 10 cm bis 15 cm.
Aufbruchstärke Asphalt bis zu 15 cm.
Aufbruchstücke zerkleinern, Kantenlänge höchstens 25 cm.
Frästiefe über 5 bis 12 cm.
Fräsen in Teilflächen, mehrfaches Einsetzen / Bereitstellen der Fräse ist einzukalkulieren.

Aufbruch der Verwertung nach Wahl des AN zuführen
Verwertungsklasse: A, Entsorgungsnachweise liefern

Asphaltabrechen und Fräsgut aufnehmen.
Anschlusskante geradlinig auf Frästiefe herstellen.
Menge: 65,000 m2

**02.01.01.8 Zulage zur Vorposition "Asphalt fräsen"**
Zulage zur Vorposition "Asphalt fräsen",

für die unterschiedlichen Asphaltstärken und -tiefen und den daraus resultierenden Erschwernissen bei der Fräsung.
Mehrmaliges Anrücken sowie der Einsatz von verschiedenen Fräsen sind einzukalkuieren und werden nicht gesondert vergütet.

Die Entsorgung des verunreinigtes Fräsgut, durch (Pflaster, Granitpflaster, Schotter etc.), aufgrund unterschiedlicher Stärken ist in den Einheitspreis einzukalkuieren und wird nicht gesondert vergütet.

Entsorgungsnachweise liefern.
Menge: 65,000 m2

**02.01.01.9 Pflasterdecke aufnehmen, Kleinpflaster Granit bis 12x12x12 cm, Pflaster aufnehmen, sichern, säubern**
Pflasterdecke aufnehmen ggf. aufbrechen,
inkl. Bettungsschicht und Unterlage.
Pflastersteine säubern, sichern und auf Zwischenlager des AN  zwischenlagern
Aufnehmen der Tragschicht wird gesondert vergütet.

Fläche: Fahrbahnbereich
Art = Pflastersteine aus Naturstein, Granit Kleinpflaster
Rechteckig, quadratisch bis zu 12x12x12 cm,

Mit Fugenfüllung aus Baustoffgemisch und Sand, ohne Bindemittel.
Bettung aus Sand, Brechsand, Splitt und Baustoffgemisch, ohne Bindemittel.

Aufbruchgut, Fungenmaterial, Fundamente, Bettungsmaterial, etc. nicht wiederverwendbare Steine einer Verwertung nach Wahl des AN zuführen. Entsorgungsnachweise liefern.
Auswahl des Pflasters erfolgt nach Begehung mit dem AG,
Anteil wiederverwendbares Pflaster über 90 bis 100 v. H.

Nicht wiederverwendbare Steine, Bettungsmaterial, Fugen und übriges Aufbruchgut einer Verwertung nach Wahl des AN zuführen.
Entsorgungsnachweise liefern.
Menge: 2200,000 m2

**02.01.01.10 Zulage zur Vorpositionen "Pflasterdecke aufnehmen", Pflaster, gesäubert, sortiert Eigentümer und AG übergeben Inkl. Sicherung und Palette**
Zulage zur Vorposition "Pflasterdecke aufnehmen",

Zulage für Sicherung und Übergabe der geordneten Kleinpflastersteine an AG.
Pflasterdecke gemäß Vorpositionen
Fläche: Kleinpflaster Fahrbahnbereich
Art = Pflastersteine aus Naturstein, Granit Kleinpflaster
Rechteckig, quadratisch bis zu 12x12x12 cm,

Übergabe des obengenannten Pflasters inklusive:

Säuberung und Reinigung nach Wahl des AN,
Grobsieben der Steine, Abschütten auf Bauhofgelände

Transport (auf- und abladen) bis 6,0 Km zum Bauhof, inkl. Zwischenlagerung auf Zwischenlager AN, mehrfacher Transport ist einzukalkulieren. Abschütten, des Pflasters
Übergabe, Abstimmungen mit AG schriftlich protokollieren inkl. Gegenzeichnung.

Restliches nicht wiederverwendbares Material (Fugenrückstände, Reinigungsrückstände etc.) ist einer Verwertung nach Wahl des AN zuzuführen.
Menge: 2200,000 m2

**02.01.01.11 Tragschicht aus unklassifizierten Material (Auffüllungen) bis ca. 35 cm aufnehmen**
Tragschichten aus Auffüllungen und Baustoffgemischen bestehend aus unklassifizierten Material aufnehmen, aufbrechen und auf Zwischenlager des AN in Haufwerken zwischenlagern.

Schicht aus Baustoffgemisch und Auffüllungen ca. 4 - 35 cm stark.
Schichtdicke im Mittel ca. 16 cm ab UK Kleinpfalster
Fläche = unterhalb Fahrbahn (Kleinpflaster) und Borde,
Unterbau unter Fahrbahn
Baustoffgemisch bestehend aus: Auffüllungen, Mittelsande, grobsandig, grau/dunkelgrau/braun sowie Schotter, Packlagen aus Groß- und Kleinpflaster, Pflasterstücken, Bettungmaterial, Ziegelbruch, Sande, Feld-, Fels- und Granitsteine, RC-Material, Bauschutt o.dgl.

Siehe Baugrundgutachten Straßenoberbau

Abbruch in Teilflächen ggf. zusammenhängende Teilflächen.
Erschwernisse durch Einbauten (Schieber, Hydranten, Schächte etc.) sind einzukalkulieren und werden nicht gesondert vergütet.

Tragschichten ausbauen und auf Zwischenlager des AN für Deklaration zwischenlagern. Zwischenlager nach Wahl des AN.
Sämtliche Transportkosten sowie die Herstellung der Haufwerke sind einzukalkulieren.
Menge: 375,000 m³

**02.01.01.12 Tragschicht aus unklassifizierten Material (Großpflaster) bis ca. 30 cm aufnehmen**
Tragschichten aus Großpflaster, Bettung- und Fugenmaterail materiali und Baustoffgemischen bestehend aus unklassifizierten Material aufnehmen, aufbrechen und auf Zwischenlager des AN in Haufwerken zwischenlagern.

Schicht aus Baustoffgemisch und Großpflaster ca. 20 - 30 cm stark.
Schichtdicke im Mittel ca. 25 cm
Fläche = unterhalb Fahrbahn, Kleinplfaster und Auffüllungen und Borde,
Unterbau unter Fahrbahn
Baustoffgemisch bestehend aus: Packlagen Groß- und Kleinpflaster Schotter, Auffüllungen dunkelgrau, Grobschotter,  Kiese, Sande, Feld-, Fels- und Granitsteine, RC-Material, Bauschutt o.dgl.

Siehe Baugrundgutachten Straßenoberbau

Abbruch in Teilflächen ggf. zusammenhängende Teilflächen.
Erschwernisse durch Einbauten (Schieber, Hydranten, Schächte etc.) sind einzukalkulieren und werden nicht gesondert vergütet.

Tragschichten ausbauen und auf Zwischenlager des AN für Deklaration zwischenlagern. Zwischenlager nach Wahl des AN.
Sämtliche Transportkosten sowie die Herstellung der Haufwerke sind einzukalkulieren.
Menge: 475,000 m³

**02.01.01.13 Tragschicht aus unklassifizierten Material (Auffüllungen) bis ca. 35 cm aufnehmen**
Tragschichten aus Auffüllungen und Baustoffgemischen bestehend aus unklassifizierten Material aufnehmen, aufbrechen und auf Zwischenlager des AN in Haufwerken zwischenlagern.

Schicht aus Baustoffgemisch und Auffüllungen ca. 10 - 30 cm stark.
Schichtdicke im Mittel ca. 20 cm ab UK Großpflaster
Fläche = unterhalb Fahrbahn (Großpflaster)
Unterbau unter Fahrbahn
Baustoffgemisch bestehend aus: Auffüllungen, Bauschutt, Ziegelreste, Ziegelburch, dunkelbraun sowie Schotter, Packlagen aus Groß- und Kleinpflaster, Pflasterstücken, Bettungmaterial, Sande, Feld-, Fels- und Granitsteine, RC-Material, o.dgl.

Siehe Baugrundgutachten Straßenoberbau

Abbruch in Teilflächen ggf. zusammenhängende Teilflächen.
Erschwernisse durch Einbauten (Schieber, Hydranten, Schächte etc.) sind einzukalkulieren und werden nicht gesondert vergütet.

Tragschichten ausbauen und auf Zwischenlager des AN für Deklaration zwischenlagern. Zwischenlager nach Wahl des AN.
Sämtliche Transportkosten sowie die Herstellung der Haufwerke sind einzukalkulieren.
Menge: 375,000 m³

**02.01.01.14 Trag-, Bodenschicht und Auffüllungen aus unklassifizierten Material (Sande) bis ca. 0,30 m aufnehmen**
Trag-, Bodenschichten und Auffüllungen aus Baustoffgemischen bestehend aus unklassifizierten Material  aufnehmen, aufbrechen und auf Zwischenlager des AN in Haufwerken zwischenlagern.

Schicht aus Baustoffgemisch und Sande 5 - 30 cm stark.
Schichtdicke im Mittel ca. 15 cm
Fläche = Unterhalb Auffüllungen,
Baustoffgemisch bestehend aus: Mittelsanden, feinsandig, gelb gelbbraun sowie Sanden, Schotter, Kiese, Sande, Feld-, Fels- und Granitsteine o.dgl.

Siehe Baugrundgutachten Homogenbereich A
Auffüllungen gemäß Bodengutachten

Abbruch in Teilflächen ggf. zusammenhängende Teilflächen.
Erschwernisse durch Einbauten (Schieber, Hydranten, Schächte etc.) sind einzukalkulieren und werden nicht gesondert vergütet.

Tragschichten ausbauen und auf Zwischenlager des AN für Deklaration zwischenlagern. Zwischenlager nach Wahl des AN.
Sämtliche Transportkosten sowie die Herstellung der Haufwerke sind einzukalkulieren.
Menge: 375,000 m³

**02.01.01.15 Bordsteine aufnehmen. Bordsteine vorwiegend aus Naturstein (Granit) ca. A2 - A5, Tief- /Hoch- / Rundbord**
Bordsteine, Fugenmaterial, Rückenstütze und Bettung aufnehmen,

Borde als Randeinfassung beidseitig der Fahrbahn.
Bordsteine vorwiegend aus Naturstein (Granit)
Abmessungen Größe A2 bis A5
Unterschiedliche Längen und Formen.
Tief-, Hoch- und Rundborde inkl. Absenker, Kantensteine
und Radiensteine.

Borde in Beton und Mörtel gesetzt.
Unterbeton, Fundamente bis ca. 20 cm,
Rückenstütze aus Beton aufbrechen.
Inkl. sämtlicher, notwendiger Stemm- und Trennarbeiten.

Aufbruchgut, Fungenmaterial, Fundamente, Bettungsmaterial, etc. nicht wiederverwendbare Borde einer Verwertung nach Wahl des AN zuführen. Entsorgungsnachweise liefern.
Auswahl der Borde erfolgt nach Begehung mit dem AG,
Anteil wiederverwendbarer Bordsteine über 75 bis 100 v. H.

Abbruch in zeitlich, versetzten Teilabschnitten ist einzukalkulieren.
Menge: 615,000 m

**02.01.01.16 Zulage zur Vorposition "Bordsteine aufnehmen", Borde, gesäubert, sortiert zwischenlagern,**
Zulage zur Vorposition "Bordsteine aufnehmen",

Zulage für Sicherung der geordneten Bordsteine

Bordsteine gemäß Vorposition
Borde als Randeinfassung der Fahrbahn
Bordsteine vorwiegend aus Granit.
Abmessungen A2 bis A5
Unterschiedliche Längen und Formen.
Tief-, Hoch- und Rundborde inkl. Absenker, Kantensteine
und Radiensteine.

Übergabe des obengenannten Borde inklusive:

Säuberung und Reinigung der aller Borde von Beton,
Entferunung sämtlicher Fugenrückstände,
Lieferung von mehreren Holzpaletten (Euro-Paletten),
Aufstapelung, Sortierung der Borde nach Tief-, Rund- und Hochborde, Radiensteinen und Absenker etc., Sicherung der Borde auf Holzpaletten,
Transport und Zwischenlagerung auf Zwischenlager des AN, mehrfacher Transport ist einzukalkulieren.
Rücktransport zum Wiedereinbau

Restliches nicht wiederverwendbares Material (Fugenrückstände, Reinigungsrückstände etc.) ist einer Verwertung nach Wahl des AN zuzuführen.
Menge: 615,000 m

*Hinweis: Einmündung Weberstraße*

**02.01.01.17 Asphaltbefestigung trennen, quer und längs, Dicke ü. 5,0 - 15,0 cm**
Asphaltbefestigung geradlinig trennen.
Im Anbaubereich längs und quer zur Fahrbahnachse
Trennen durch Schneiden
Dicke der Asphaltbefestigung über 5,0 bis 15,0 cm.

Asphaltdecke einschl. Tragschicht senkrecht in voller
Aufbruchtiefe schneiden, Vorwiegend Handarbeit.
Einschl. 25% Nachschneiden.

Trennschnitt Einmündungen Weberstraße
vor Rückbau des Asphaltanpassungsbereiches bzw. nach Erfordernis. Schneidarbeiten in unterschiedlichen Teilbereichen und zeitlichen Abschnitten. Mehrfache Anrückung der Gerätschaften ist einzukalkulieren.

Anfallende Stoffe, Schneidgut und Rückbaumaterial nach gesetzlichen Bestimmungen einer Verwertung nach Wahl des AN zuführen. Verwertungklasse A
Menge: 15,000 m

**02.01.01.18 Asphaltbefestigung aufbrechen und aufnehmen, erforderlichenfalls fräsen.**
Asphaltbefestigung aufbrechen und aufnehmen, erforderlichenfalls fräsen. Handfräse vorsehen.

Fläche =  Im Bereich Einmündung Weberstraße und Bauende Triebeler Straße, und an Anschlüssen, bzw. nach Erfordernis im Straßenbereich,
Aufbruch der ungebundenen Tragschicht wird gesondert vergütet.
Dicke der Asphaltbefestigung von 10 cm bis 15 cm.
Aufbruchstärke Asphalt bis zu 15 cm.
Aufbruchstücke zerkleinern, Kantenlänge höchstens 25 cm.
Frästiefe über 5 bis 12 cm.
Fräsen in Teilflächen, mehrfaches Einsetzen / Bereitstellen der Fräse ist einzukalkulieren.

Aufbruch der Verwertung nach Wahl des AN zuführen
Verwertungsklasse: B, Entsorgungsnachweise liefern

Asphaltabrechen und Fräsgut aufnehmen.
Anschlusskante geradlinig auf Frästiefe herstellen.
Menge: 60,000 m2

**02.01.01.19 Zulage zur Vorposition "Asphalt fräsen"**
Zulage zur Vorposition "Asphalt fräsen",

für die unterschiedlichen Asphaltstärken und -tiefen und den daraus resultierenden Erschwernissen bei der Fräsung.
Mehrmaliges Anrücken sowie der Einsatz von verschiedenen Fräsen sind einzukalkuieren und werden nicht gesondert vergütet.

Die Entsorgung des verunreinigtes Fräsgut, durch (Pflaster, Granitpflaster, Schotter etc.), aufgrund unterschiedlicher Stärken ist in den Einheitspreis einzukalkuieren und wird nicht gesondert vergütet.

Entsorgungsnachweise liefern.
Menge: 60,000 m2

**02.01.01.20 Tragschicht aus unklassifizierten Material (Auffüllungen) bis ca. 35 cm aufnehmen**
Tragschichten aus Auffüllungen und Baustoffgemischen bestehend aus unklassifizierten Material aufnehmen, aufbrechen und auf Zwischenlager des AN in Haufwerken zwischenlagern.

Schicht aus Baustoffgemisch und Auffüllungen ca. 4 - 35 cm stark.
Schichtdicke im Mittel ca. 16 cm ab UK Kleinpfalster
Fläche = unterhalb Fahrbahn (Kleinpflaster) und Borde,
Unterbau unter Fahrbahn
Baustoffgemisch bestehend aus: Auffüllungen, Mittelsande, grobsandig, grau/dunkelgrau/braun sowie Schotter, Packlagen aus Groß- und Kleinpflaster, Pflasterstücken, Bettungmaterial, Ziegelbruch, Sande, Feld-, Fels- und Granitsteine, RC-Material, Bauschutt o.dgl.

Siehe Baugrundgutachten Straßenoberbau

Abbruch in Teilflächen ggf. zusammenhängende Teilflächen.
Erschwernisse durch Einbauten (Schieber, Hydranten, Schächte etc.) sind einzukalkulieren und werden nicht gesondert vergütet.

Tragschichten ausbauen und auf Zwischenlager des AN für Deklaration zwischenlagern. Zwischenlager nach Wahl des AN.
Sämtliche Transportkosten sowie die Herstellung der Haufwerke sind einzukalkulieren.
Menge: 15,000 m³

**02.01.01.21 Tragschicht aus unklassifizierten Material (Großpflaster) bis ca. 30 cm aufnehmen**
Tragschichten aus Großpflaster, Bettung- und Fugenmaterail materiali und Baustoffgemischen bestehend aus unklassifizierten Material aufnehmen, aufbrechen und auf Zwischenlager des AN in Haufwerken zwischenlagern.

Schicht aus Baustoffgemisch und Großpflaster ca. 20 - 30 cm stark.
Schichtdicke im Mittel ca. 25 cm
Fläche = unterhalb Fahrbahn, Kleinplfaster und Auffüllungen und Borde,
Unterbau unter Fahrbahn
Baustoffgemisch bestehend aus: Packlagen Groß- und Kleinpflaster Schotter, Auffüllungen dunkelgrau, Grobschotter,  Kiese, Sande, Feld-, Fels- und Granitsteine, RC-Material, Bauschutt o.dgl.

Siehe Baugrundgutachten Straßenoberbau

Abbruch in Teilflächen ggf. zusammenhängende Teilflächen.
Erschwernisse durch Einbauten (Schieber, Hydranten, Schächte etc.) sind einzukalkulieren und werden nicht gesondert vergütet.

Tragschichten ausbauen und auf Zwischenlager des AN für Deklaration zwischenlagern. Zwischenlager nach Wahl des AN.
Sämtliche Transportkosten sowie die Herstellung der Haufwerke sind einzukalkulieren.
Menge: 20,000 m³

**02.01.01.22 Tragschicht aus unklassifizierten Material (Auffüllungen) bis ca. 35 cm aufnehmen**
Tragschichten aus Auffüllungen und Baustoffgemischen bestehend aus unklassifizierten Material aufnehmen, aufbrechen und auf Zwischenlager des AN in Haufwerken zwischenlagern.

Schicht aus Baustoffgemisch und Auffüllungen ca. 10 - 30 cm stark.
Schichtdicke im Mittel ca. 20 cm ab UK Großpflaster
Fläche = unterhalb Fahrbahn (Großpflaster)
Unterbau unter Fahrbahn
Baustoffgemisch bestehend aus: Auffüllungen, Bauschutt, Ziegelreste, Ziegelburch, dunkelbraun sowie Schotter, Packlagen aus Groß- und Kleinpflaster, Pflasterstücken, Bettungmaterial, Sande, Feld-, Fels- und Granitsteine, RC-Material, o.dgl.

Siehe Baugrundgutachten Straßenoberbau

Abbruch in Teilflächen ggf. zusammenhängende Teilflächen.
Erschwernisse durch Einbauten (Schieber, Hydranten, Schächte etc.) sind einzukalkulieren und werden nicht gesondert vergütet.

Tragschichten ausbauen und auf Zwischenlager des AN für Deklaration zwischenlagern. Zwischenlager nach Wahl des AN.
Sämtliche Transportkosten sowie die Herstellung der Haufwerke sind einzukalkulieren.
Menge: 15,000 m³

**02.01.01.23 Trag-, Bodenschicht und Auffüllungen aus unklassifizierten Material (Sande) bis ca. 0,30 m aufnehmen**
Trag-, Bodenschichten und Auffüllungen aus Baustoffgemischen bestehend aus unklassifizierten Material  aufnehmen, aufbrechen und auf Zwischenlager des AN in Haufwerken zwischenlagern.

Schicht aus Baustoffgemisch und Sande 5 - 30 cm stark.
Schichtdicke im Mittel ca. 15 cm
Fläche = Unterhalb Auffüllungen,
Baustoffgemisch bestehend aus: Mittelsanden, feinsandig, gelb gelbbraun sowie Sanden, Schotter, Kiese, Sande, Feld-, Fels- und Granitsteine o.dgl.

Siehe Baugrundgutachten Homogenbereich A
Auffüllungen gemäß Bodengutachten

Abbruch in Teilflächen ggf. zusammenhängende Teilflächen.
Erschwernisse durch Einbauten (Schieber, Hydranten, Schächte etc.) sind einzukalkulieren und werden nicht gesondert vergütet.

Tragschichten ausbauen und auf Zwischenlager des AN für Deklaration zwischenlagern. Zwischenlager nach Wahl des AN.
Sämtliche Transportkosten sowie die Herstellung der Haufwerke sind einzukalkulieren.
Menge: 20,000 m³

**02.01.01.24 Bordsteine aufnehmen. Bordsteine vorwiegend aus Naturstein (Granit) ca. A2 - A5, Tief- /Hoch- / Rundbord**
Bordsteine, Fugenmaterial, Rückenstütze und Bettung aufnehmen,

Borde als Randeinfassung beidseitig der Fahrbahn.
Bordsteine vorwiegend aus Naturstein (Granit)
Abmessungen Größe A2 bis A5
Unterschiedliche Längen und Formen.
Tief-, Hoch- und Rundborde inkl. Absenker, Kantensteine
und Radiensteine.

Borde in Beton und Mörtel gesetzt.
Unterbeton, Fundamente bis ca. 20 cm,
Rückenstütze aus Beton aufbrechen.
Inkl. sämtlicher, notwendiger Stemm- und Trennarbeiten.

Aufbruchgut, Fungenmaterial, Fundamente, Bettungsmaterial, etc. nicht wiederverwendbare Borde einer Verwertung nach Wahl des AN zuführen. Entsorgungsnachweise liefern.
Auswahl der Borde erfolgt nach Begehung mit dem AG,
Anteil wiederverwendbarer Bordsteine über 75 bis 100 v. H.

Abbruch in zeitlich, versetzten Teilabschnitten ist einzukalkulieren.

Weberstraße
Menge: 20,000 m

**02.01.01.25 Zulage zur Vorposition "Bordsteine aufnehmen", Borde, gesäubert, sortiert zwischenlagern,**
Zulage zur Vorposition "Bordsteine aufnehmen",

Zulage für Sicherung der geordneten Bordsteine

Bordsteine gemäß Vorposition
Borde als Randeinfassung der Fahrbahn
Bordsteine vorwiegend aus Granit.
Abmessungen A2 bis A5
Unterschiedliche Längen und Formen.
Tief-, Hoch- und Rundborde inkl. Absenker, Kantensteine
und Radiensteine.

Übergabe des obengenannten Borde inklusive:

Säuberung und Reinigung der aller Borde von Beton,
Entferunung sämtlicher Fugenrückstände,
Lieferung von mehreren Holzpaletten (Euro-Paletten),
Aufstapelung, Sortierung der Borde nach Tief-, Rund- und Hochborde, Radiensteinen und Absenker etc., Sicherung der Borde auf Holzpaletten,
Transport und Zwischenlagerung auf Zwischenlager des AN, mehrfacher Transport ist einzukalkulieren.
Rücktransport zum Wiedereinbau

Restliches nicht wiederverwendbares Material (Fugenrückstände, Reinigungsrückstände etc.) ist einer Verwertung nach Wahl des AN zuzuführen.

Weberstraße
Menge: 20,000 m

**02.01.01.26 Streifen/ Rinne aufnehmen. Rinne vorwiegend aus Betonsteinen bis 0,30 m breit, 0,50 m lang, inkl. Fugen und Unterbeton**
Streifen oder Rinne aus Rinnensteine, aufnehmen und fachgerecht entsorgen. Entsorgungsnachweise liefern.

Rinne im Straßenbereich am Bord, Einmündung Waldweg
Rinne aus Betonsteinen
Betonsteine 25-30 cm breit, bis 50 cm lang, ggf. bewehrt

Pflaster in Beton und Mörtel gelegt,
Unterbeton, Fundamente bis 30 cm,

Inkl. sämtlicher, notwendiger Stemm- und Trennarbeiten.
Aufnahme erschütterungsarm.

Aufbruchgut, Beton, Fungenmaterial, Bettung, Fundamente ect.
einer Verwertung nach Wahl des AN zuführen.
25 % Handarbeit ist einzukalkukieren.
Menge: 20,000 m

*Hinweis: Sonstiges*

**02.01.01.27 Straßenabläufe vollständig zurückbauen, einschließlich Schächte, Aufsätze u. Anschlüsse**
Vorhandene Straßenabläufe vollständig restlos zurückbauen, einschließlich Schächte und Aufsätze.

Straßenablaufschacht überwiegend aus Beton.
Unterschiedlicher Ausführung, Bordabläufe, Abläufe im Gehweg, am Bord etc.
Aufsätze aus Beton- oder Gusseisenfertigteilen o. dgl.

Rückstände, Schlämme und verbliebener Inhalt fachgerecht entfernen und entsorgen.
Rückbau sämtlicher Ringe, Konusse, Betonelemente und Aufsätze sowie Anschlüsse der Leitungen und Kanäle.
(Anschlussleitungen)
Aufbruch- und Trennarbeiten durchführen.
Anschlussleitungen -kanäle, welche im Erdreich verbleiben, soweit erforderlich abdichten.
Das Ausbauen der Leitungen / Kanäle wird gesondert vergütet.
Durchführen der erforderlichen Erd- und Nebenarbeiten, inkl. Verbau und Wasserhaltungen.

Aufbruchgut, Leitungen, Kanäle, Rückstände, Schlämme inkl. Betonfertigteile und Aufsätze einer Verwertung nach Wahl des AN zuführen.

Ausbau in Teilabschnitten und zeitlich versetzten Zeitabschnitten ist einzukalkulieren.
Menge: 7,000 St

**02.01.01.28 Zulage zur Vorposition "Straßenabläufe zurückbauen", Aufsätze, gesäubert, sortiert an AG übergeben Inkl. Sicherung und Palette**
Zulage zur Vorposition "Straßenabläufe zurückbauen",

Zulage für die Reinung und Übergabe der Aufsätze aus Guss oder Beton an AG. Aufsätze beschädigungsfrei zurückbauen.

Aufsätze aus Guss oder Beton, in verschiedenen Formen und Abmessungen beschädigungsfrei zurückbauen, sichern, reinigen und an AG übergeben.

Übergabe der obengenannten Aufsätze inklusive:

Säuberung und Reinigung nach Wahl des AN,
Entferunung sämtlicher Rückstände,
Lieferung von Holzpaletten (Euro-Paletten),
Aufstapelung, Sortierung und Sicherung der Aufsätze auf Holzpaletten, Sicherung durch Folie, Paketbänder, PP-Umreifungsband o.dgl.,
Transport (auf- und abladen) bis 6,0 Km zum Bauhof, inkl. Zwischenlagerung auf Zwischenlager AN, mehrfacher Transport ist einzukalkulieren.
Übergabe, Abstimmungen mit AG schriftlich protokollieren inkl. Gegenzeichnung.

Restliches nicht wiederverwendbares Material ist einer Verwertung nach Wahl des AN zuzuführen.
Menge: 7,000 St

##### Titel 02.01.02 Rückbau Gehweg

*Hinweis: Hinweis Aufmaße Rückbau*
Hinweis Aufmaße

Während der Aufmaßlegung ist zu beachten, dass die Flächen der Einmündung,
Weberstraße in den jeweiligen Positionen ein extra Aufmaß erhalten um eine klare Trennung der Flächen für den Fördermittelgeber zu erwirken.

Dies Betriff alle Rückbaupositionen der Fahrbahn sowie der Gehwege. Ggf. sind  Vorort Aufmaße notwendig. Dies ist bei der Kalkuliation der Positionen zu berücksichtigen und wird nicht gesondert vergütet.

Einmündungen gemäß Lageplänen.
Mehrfache Überarbeitung und Anpassung der Aufmaße sind einzukalkulieren.
Mit Abrechnungsplänen ist zu Arbeiten. Die Rückbau Flächen und Anlagen sind separt Auszuweisen und zu bemessen.

**02.01.02.29 Baugelände Gehwege abräumen.**
Baugelände abräumen.

Auf dem Baugelände vorhanden:
Busch-, Hecken- und Baumbestand sowie sonstiger Aufwuchs bis zu 0,1 m Durchmesser, 1 m über dem Erdboden gemessen, einschließlich Wurzelwerk.
Strauchbestand roden.
Wurzelstöcke anderweitig gefällter Bäume bis zu 0,1 m
Durchmesser an der Schnittstelle.
Astwerk gefällter Bäume, Holzreste, Laub, Grünschnitt, Rasen
Steine, Betonreste, Mauerreste, sonstiger Unrat und abgängige Zäune.

Beräumungsbreite 7,50 m, gesamtes Baufeld Straßenbau
Gesamtes Räumgut einer Wiederverwertung nach Wahl des AN zuführen.
Menge: 1,000 Psch

**02.01.02.30 Lichtraumprofil herst. für ges. Baubereich herstellen, Rückschnitt Hecken an Zaunanlagen**
Lichtraumprofil herstellen für den gesamten Baubereich, insbesondere im Bereich der Gehwege sowie zwischen Waldweg und Bahnübergang,
sowie zur Schaffung der Baufreiheit in Abstimmung mit dem AG herstellen.
Höhe bis ca. 5,00 m bzw. nach Erfordernis
Ggf. erforderliche Genehmigungen einholen und Abstimmung mit dem Eigentümer führen. Ausführung durch einen zugelassenen Fachbetrieb. Schnittgut in Eigentum des AN übernehmen und einer Wiederverwertung zuführen.

Rückschnitt der angrenzenden Hecken an Zaunanlagen
Menge: 1,000 Psch

**02.01.02.31 Sicherungsmaßnahmen an vorhandenen Schaltschränken / Verteilerkästen/ Briefkästen gesamte Bauzeit**
Sicherungsmaßnahmen an vorhandenen Schaltschränken / Verteilerkästen / Stromkästen der Straßenbeleuchtung / Telekom / Stromversorgung, sowie Briefkästen o. dgl. während der gesamten Bauzeit nach Erfordernis nach Wahl des AN durchführen.

Schränke sichern, vor Beschädigung und Rutschungen schützen. Nebenarbeiten und notwendige Erdarbeiten ausführen.
Mit dieser Position sind auch die Erschwernisse für Aushubarbeiten in Handschachtung sowie der Einbau der Konstruktionsschichten sowie der Bord- und Pflastersteine einzukalkulieren.

Sicherung mit Abfangen, Abstützungen, Hilfskonstruktionen nach Wahl des AN.
Abstimmungen mit Medienträger und Eigentümern treffen und Kabelschutzeinweisung beachten. Erschwernisse infolge von Kabel sind einzukalkulieren.
Menge: 8,000 St

*Hinweis: Gehwege*

**02.01.02.32 Oberboden einschließlich Vegetationsdecke profilgerecht abtragen.**
Oberboden einschließlich Vegetationsdecke  profilgerecht abtragen.
Oberboden Homogenbereich A nach beiliegendem Baugrundgutachten.
Oberbodenabtrag im Bereich des ungebunden Gehwegs,
Bis ca. 15 cm

Oberboden abtragen und auf Zwischenlager des AN zwischenlagern, Transport ist einzukalulieren
Erschwernisse durch angrenzden Wurzel beachten.
Abgerechnet wird der Obernoden nach Abtragsprofilen.
Menge: 10,000 m³

**02.01.02.33 Boden aus Abtragsstrecken profilgerecht lösen und fördern.**
Boden aus Abtragsstrecken profilgerecht lösen und fördern.
Herstellen des Planums wird gesondert vergütet.

Kennwerte sowie Zusammensetzung des Bodens bzw. der Homogenbereiche sind dem beiliegenden Baugrundgutachten zu entnehmen.
Boden mit Auffüllung.
Bei angrenzenden Bäumen (Kronenbereich und Wurzelwerk), ist der Abtrag in kombinierter Ausführung, Hand- und Maschinenaushub auszuführen. Wurzeln nach Erfordernis fachgerecht, in Rücksprache mit dem Baumsachverständigen, zurückschneiden. Sachverständiger ist vom AN zu stellen.
Abtrag unter Berücksichtigung ggf. vorhandener Kabel, Leitungen und Freileitungen. Erschwernisse sind einzukalkulieren.

Boden im Bereich der ungebundenen Gehwegflächen.
Aushub gemäß RQ bis zu 30-40 cm unter UK Oberboden.

Boden ausheben und auf Zwischenlager des AN zwischenlagern, Transport ist einzukalulieren
Boden im Planumsbereich mittels Baggerschaufel mit glatter Schneide (ohne Zähne) abtragen, so dass keine Auflockerung erfolgt.
Menge: 50,000 m³

**02.01.02.34 Bordsteine aufnehmen. Bordsteine vorwiegend aus Beton ca. 5/15 bis 8/25. Rasenborde, Tiefborde o.dgl., Abgrenzung Gehweg**
Bordsteine, Fugenmaterial, Rückenstütze und Bettung aufnehmen,
und fachgerecht entsorgen. Entsorgungsnachweise liefern.

Borde als Rand- und Grenzeinfassung der Gehwege und Abgrenzungen.
Rasenbordsteine vorwiegend aus Beton.
Abmessungen ca. 5/15 bis 8/25.
Unterschiedliche Längen und Formen.
Tiefborde hinter Gehweg.
Garten-, Rasenborde o.dgl. inkl. Absenker, Kantensteine
und Radiensteine.

Borde in Beton und Mörtel gesetzt.
Unterbeton, Fundamente bis ca. 20 cm,
Rückenstütze aus Beton aufbrechen.
Bettungsmaterial entsorgen.
Inkl. sämtlicher, notwendiger Stemm- und Trennarbeiten.

Aufbruchgut, Fungenmaterial, Fundamente etc. einer Verwertung nach Wahl des AN zuführen.
80 % Handarbeit ist einzukalkukieren.
Menge: 100,000 m

**02.01.02.35 Bordsteine aufnehmen. Bordsteine vorwiegend aus Beton ca. 8/20 bis 10/25. Tiefborde Umrandung Baumscheiben**
Bordsteine, Fugenmaterial, Rückenstütze und Bettung aufnehmen,
und fachgerecht entsorgen. Entsorgungsnachweise liefern.

Borde als Randeinfassung der Baumscheiben
Tiefborde vorwiegend aus Beton.
Abmessungen ca. 8/20 bis 10/25.
Unterschiedliche Längen und Formen.
Tiefborde zwischen Fahrbahn und Gehweg

Borde in Beton und Mörtel gesetzt.
Unterbeton, Fundamente bis ca. 20 cm,
Rückenstütze aus Beton aufbrechen.
Bettungsmaterial entsorgen.
Inkl. sämtlicher, notwendiger Stemm- und Trennarbeiten.

Aufbruchgut, Fungenmaterial, Fundamente etc. einer Verwertung nach Wahl des AN zuführen.
50 % Handarbeit ist einzukalkukieren.

Ca. 45 Einzelstandorte
Menge: 140,000 m

**02.01.02.36 Pflasterdecke aufnehmen, Mosaikpflaster bis 6x8 cm**
Pflasterdecke aufnehmen ggf. aufbrechen,
inkl. Bettungsschicht und Unterlage.
Aufnehmen der Tragschicht wird gesondert vergütet.

Fläche: Gehwegbereich mit Teil- und Kleinstflächen
Art = Mosaikpflaster aus Granit und Basalt,
Rechteckig bis zu 6x8 cm, Farbe: grau / anthrazit
bis ca. 8cm dick

Mit Fugenfüllung aus Baustoffgemisch und Sand, ohne Bindemittel.
Bettung aus Sand, Brechsand, Splitt und Baustoffgemisch, ohne Bindemittel.

Aufbruchgut, Fungenmaterial, Fundamente, Bettungsmaterial, etc. nicht wiederverwendbare Steine einer Verwertung nach Wahl des AN zuführen. Entsorgungsnachweise liefern.
Auswahl des Pflasters erfolgt nach Begehung mit dem AG,
Anteil wiederverwendbares Pflaster über 80 bis 100 v. H.
Menge: 1050,000 m2

**02.01.02.37 Zulage zur Vorpositionen "Pflasterdecke aufnehmen, Mosaik", Pflaster, gesäubert, gesichert, zwischenlagern**
Zulage zur Vorposition "Pflasterdecke aufnehmen",

Zulage für Sicherung, Säuberung und Vorhaltung zum Wiedereinbau und Übergabe der geordneten Mosaikpflastersteine.
Pflasterdecke gemäß Vorpositionen
Art = Mosaikpflsater, Granit / Basalt

Übergabe des obengenannten Pflasters inklusive:

Säuberung und Reinigung der aller Steine nach Wahl des AN,
Entferunung sämtlicher Fugenrückstände,
Lieferung von Big Pac´s,
Sortierung und Sicherung der Steine in Big Pac´s inkl. Zwischenlagerung auf Zwischenlager AN, Transport und Zwischenlagerung auf Zwischenlager des AN, mehrfacher Transport ist einzukalkulieren.
Rücktransport zum Wiedereinbau

Restliches nicht wiederverwendbares Material (Fugenrückstände, Reinigungsrückstände etc.) ist einer Verwertung nach Wahl des AN zuzuführen.
Menge: 1050,000 m2

**02.01.02.38 Plattenbelag aufnehmen, Betonplatten, 30x30x5cm**
Plattenbelag aufnehmen ggf. aufbrechen,
inkl. Bettungsschicht und Unterlage.
Aufnehmen der Tragschicht wird gesondert vergütet.

Fläche: Im gesamten beidseitem Gehwegbereich mit Teilflächen
und sonstigen Flächen.
Art = Pflastersteine aus Beton, Betonplatten
Quadratisch und Bishofsmütze 30x30x5 cm, Farbe: betongrau / anthrazit
ca. 5 cm dick

Mit Fugenfüllung aus Baustoffgemisch und Sand, ohne Bindemittel.
Bettung aus Sand, Brechsand, Splitt und Baustoffgemisch, ohne Bindemittel.

Steine, Bettungsmaterial, Fugen und übriges Aufbruchgut einer Verwertung nach Wahl des AN zuführen.
Entsorgungsnachweise liefern.
Menge: 825,000 m2

**02.01.02.39 Zulage zur Vorpositionen "Plattenbelag aufnehmen", anthrazit Platten, gesäubert, gestapelt, transportieren**
Zulage zur Vorposition "Plattenbelag aufnehmen",

Zulage für Sicherung, Säuberung und Transport zum Bauhof der geordneten Betonpflasterplatten
Pflasterplatten gemäß Vorpositionen
Art = 30x30x5cm anthrazit blaugrau mit Natursteinvorsatz
Inkl. Bishofsmützen

Übergabe der obengenannten Platten inklusive:

Säuberung und Reinigung der Platten nach Wahl des AN,
Entferunung sämtlicher Rückstände,
Lieferung von Holzpaletten (Euro-Paletten),
Aufstapelung, Sortierung und Sicherung der Platten auf Holzpaletten, Sicherung durch Folie, Paketbänder, PP-Umreifungsband o.dgl.,
Transport (auf- und abladen) bis 6,0 Km zum Bauhof, inkl. Zwischenlagerung auf Zwischenlager AN, mehrfacher Transport ist einzukalkulieren.
Übergabe, Abstimmungen mit AG schriftlich protokollieren inkl. Gegenzeichnung.

Restliches nicht wiederverwendbares Material (Fugenrückstände, Reinigungsrückstände etc.) ist einer Verwertung nach Wahl des AN zuzuführen.
Menge: 825,000 m2

**02.01.02.40 Betondecke bewehrt aufnehmen, Gehwege/Zufahrten, Grünflächen**
Betondecke bewehrt ausbauen und aufnehmen.
Dicke der Betondecke bis ca. 0,50 m

Fläche = vorh. Gehwegbereich, vor Grundstücken
vorhandene Befestigung der Zufahrten, in Grünflächen
Befestigung = Betondecke unterschiedlicher Stärke.
Auf Unterlage = Tragschicht ohne Bindemittel.
Decke mit Bewehrung
Einschließlich vorhander Fugenfüllstoffe.
Gesamtausbautiefe ca. 20 bis 50 cm.
Erschütterungsarm aufnehmen.
Rückbau in mehreren Klein- und Teilflächen.
Ausbaustoffe = Beton zerkleinern, Aufnehmen durch Aufbruch, Fräsen ist nicht zugelassen, Betonstücke laden und Transport zum Zwischenlager des AN

Aufbruchmaterial einer Verwertung nach Wahl des AN zuführen. Entsorgungsnachweise liefern.
Menge: 10,000 m2

**02.01.02.41 Betondecke, Fundamente, Sockel schneiden/trennen, volle Tiefe, Dicke ca. 10 - 30 cm,**
Bewehrte Betondecke schneiden und trennen

In voller Aufbruchtiefe senkrecht und geradlinig schneiden und trennen. Inkl. Nachschneiden.
Dicke ca. 10 bis 30 cm bewehrt.
Schneidschlamm, Betonschneidgut absaugen und einer Verwertung nach Wahl des AN zuführen.
Oberfläche reinigen.

Für Rückbau der Betonzufahrten an der Grundstücksgrenze, Im Bereich der Einfriedung deren Fundamenten, Sockel
Bereich der Ausbaugrenzen bzw. nach Erfordernis.
Menge: 40,000 m

**02.01.02.42 Bodenschicht und Tragschicht aus unklassifizierten Material (Schotter, Sanden, Aufüllungen) bis ca. 0,35 m aufnehmen**
Bodenschicht und Tragschicht aus Baustoffgemischen bestehend aus unklassifizierten Material  aufnehmen, aufbrechen und auf Zwischenlager des AN in Haufwerken zwischenlagern.

Schicht aus Baustoffgemisch, Auffüllungen, Schotter und Sande  30 - 35 cm stark.
Schichtdicke im Mittel ca. 32,5 cm
Fläche = Unterhalb Gehwegpflaster, -platten
Baustoffgemisch bestehend aus: Auffüllungen, Sanden, Schotter, Bettungsmaterial, Grobschotter, sowie Ziegelbruch, Kiese, Sande, Feld-, Fels- und Granitsteine, RC-Material, Bauschutt o.dgl.

Siehe Baugrundgutachten Homogenbereich A /
Auffüllungen gemäß Bodengutachten

Abbruch in Teilflächen und Teilabschnitten
Erschwernisse durch Einbauten (Schieber, Hydranten, Schächte etc.) sind einzukalkulieren und werden nicht gesondert vergütet.

Tragschichten ausbauen und auf Zwischenlager des AN für Deklaration zwischenlagern. Zwischenlager nach Wahl des AN.
Sämtliche Transportkosten sowie die Herstellung der Haufwerke sind einzukalkulieren.
Menge: 650,000 m³

**02.01.02.43 Asphaltbefestigung aufbrechen und aufnehmen, erforderlichenfalls fräsen.**
Asphaltbefestigung aufbrechen und aufnehmen, erforderlichenfalls fräsen. Handfräse vorsehen.

Fläche = Teilflächen von ca. 2,5 bis 25 m² im Bereich des Bahnübergangs und an Anschlüssen, bzw. nach Erfordernis im Gehwegbereich
Aufbruch der ungebundenen Tragschicht wird gesondert vergütet.
Dicke der Asphaltbefestigung von 2 cm bis 10 cm.
Aufbruchstärke Asphalt bis zu 10 cm.
Aufbruchstücke zerkleinern, Kantenlänge höchstens 25 cm.
Frästiefe über 5 bis 10 cm.
Fräsen in Teilflächen, mehrfaches Einsetzen / Bereitstellen der Fräse ist einzukalkulieren.

Aufbruch der Verwertung nach Wahl des AN zuführen
Verwertungsklasse: A, Entsorgungsnachweise liefern

Asphalt abrechen und Fräsgut aufnehmen.
Anschlusskante geradlinig auf Frästiefe herstellen.

Kleinstflächen

3.BA
Menge: 25,000 m2

##### Titel 02.01.03 Rückbau Zufahrten

*Hinweis: Zufahrten Rückbau*
Siehe Baudoku Zufahrten,

Jede Zufahrt ist Aufmaßtechnisch separat zu erfassen.

**02.01.03.44 Pflasterdecke aufnehmen, Großpflaster, ca. 30x30x30cm**
Pflasterdecke aufnehmen ggf. aufbrechen,
inkl. Bettungsschicht und Unterlage.
Aufnehmen der Tragschicht wird gesondert vergütet.

Fläche: Gehwegbereich, Zufahrten, in Kleinstflächen, Läufer und oder Zufahrten
Flächengröße 1,0 - 15 m², Teil und Einzelflächen
Art = Großpflaster, Kopfsteinpflaster aus Granit / Basalt
unterschiedliche Formen und Formate,
bis ca. 30x30x30 cm,

Mit Fugenfüllung aus Baustoffgemisch und Sand, Fugenmörtel, Fugenmaterial
Bettung aus Sand, Brechsand, Splitt und Baustoffgemisch, ohne Bindemittel.

Steine, Bettungsmaterial, Fugen und übriges Aufbruchgut einer Verwertung nach Wahl des AN zuführen.
Entsorgungsnachweise liefern.
Menge: 20,000 m2

**02.01.03.45 Zulage zur Vorpositionen "Pflasterdecke aufnehmen", Pflaster, gesäubert, sortiert AG übergeben Inkl. Sicherung und Palette**
Zulage zur Vorposition "Pflasterdecke aufnehmen",

Zulage für Sicherung und Übergabe der geordneten Kleinpflastersteine an AG.
Pflasterdecke gemäß Vorpositionen
Art = Großpflaster, Kopfsteinpflaster aus Granit / Basalt
unterschiedliche Formen und Formate,
bis ca. 30x30x30 cm,

Übergabe des obengenannten Pflasters inklusive:

Säuberung und Reinigung nach Wahl des AN,
Entferunung sämtlicher Rückstände,
Lieferung von Holzpaletten (Euro-Paletten),
Aufstapelung, Sortierung und Sicherung der Aufsätze auf Holzpaletten, Sicherung durch Folie, Paketbänder, PP-Umreifungsband o.dgl.,
Transport (auf- und abladen) bis 6,0 Km zum Bauhof, inkl. Zwischenlagerung auf Zwischenlager AN, mehrfacher Transport ist einzukalkulieren.
Übergabe, Abstimmungen mit AG schriftlich protokollieren inkl. Gegenzeichnung.

Restliches nicht wiederverwendbares Material (Fugenrückstände, Reinigungsrückstände etc.) ist einer Verwertung nach Wahl des AN zuzuführen.
Menge: 20,000 m2

**02.01.03.46 Pflasterdecke aufnehmen, Kleinpflaster bis 12x12 cm, Zufahrten**
Pflasterdecke aufnehmen ggf. aufbrechen,
inkl. Bettungsschicht und Unterlage.
Aufnehmen der Tragschicht wird gesondert vergütet.

Fläche: Gehwegbereich, Zufahrten, in Kleinstflächen
Flächengröße 5,0 - 30 m², Teil und Einzelflächen
Art = Kleinpflaster Natursteine aus Granit und Basalt,
Kleinpflaster 8x10 bis 12x12 cm, Farbe: grau, blau
bis ca. 12 cm dick Kleinpflaster

Mit Fugenfüllung aus Baustoffgemisch und Sand, ohne Bindemittel.
Bettung aus Sand, Brechsand, Splitt und Baustoffgemisch, ohne Bindemittel.

Aufbruchgut, Fungenmaterial, Fundamente, Bettungsmaterial, etc. nicht wiederverwendbare Steine einer Verwertung nach Wahl des AN zuführen. Entsorgungsnachweise liefern.
Auswahl des Pflasters erfolgt nach Begehung mit dem AG,
Anteil wiederverwendbares Pflaster über 90 bis 100 v. H.

Pflaster auf Zwischenlager des AN sichern, säubern und für und bis Wiedereinbau (neue Zufahrten) Vorhalten gemäß Einbaumenge ca. 110 m²
Menge: 225,000 m2

**02.01.03.47 Zulage zur Vorpositionen "Pflasterdecke aufnehmen", Pflaster, gesäubert, sortiert AG übergeben Inkl. Sicherung**
Zulage zur Vorposition "Pflasterdecke aufnehmen",

Zulage für Sicherung und Übergabe der geordneten Kleinpflastersteine an AG.
Pflasterdecke gemäß Vorpositionen
Art = Kleinpflaster Granit, Basalt, ca. 9/11 cm

Übergabe des obengenannten Pflasters inklusive:

Säuberung und Reinigung der aller Steine nach Wahl des AN,
Entferunung sämtlicher Fugenrückstände,
Lieferung von Big Pac´s,
Sortierung und Sicherung der Steine in Big Pac´s inkl. Zwischenlagerung auf Zwischenlager AN, Transport und Zwischenlagerung auf Zwischenlager des AN, mehrfacher Transport ist einzukalkulieren.
Rücktransport zum Wiedereinbau

Restliches nicht wiederverwendbares Material (Fugenrückstände, Reinigungsrückstände etc.) ist einer Verwertung nach Wahl des AN zuzuführen.
Menge: 110,000 m2

**02.01.03.48 Bodenschicht und Tragschicht aus unklassifizierten Material (Schotter, Sanden, Aufüllungen) bis ca. 0,35 m aufnehmen**
Bodenschicht und Tragschicht aus Baustoffgemischen bestehend aus unklassifizierten Material  aufnehmen, aufbrechen und auf Zwischenlager des AN in Haufwerken zwischenlagern.

Schicht aus Baustoffgemisch, Auffüllungen, Schotter und Sande  30 - 35 cm stark.
Schichtdicke im Mittel ca. 32,5 cm
Fläche = Unterhalb Zufahrten
Baustoffgemisch bestehend aus: Auffüllungen, Sanden, Schotter, Bettungsmaterial, Grobschotter, sowie Ziegelbruch, Kiese, Sande, Feld-, Fels- und Granitsteine, RC-Material, Bauschutt o.dgl.

Siehe Baugrundgutachten Homogenbereich A /
Auffüllungen gemäß Bodengutachten

Abbruch in Teilflächen und Teilabschnitten
Erschwernisse durch Einbauten (Schieber, Hydranten, Schächte etc.) sind einzukalkulieren und werden nicht gesondert vergütet.

Tragschichten ausbauen und auf Zwischenlager des AN für Deklaration zwischenlagern. Zwischenlager nach Wahl des AN.
Sämtliche Transportkosten sowie die Herstellung der Haufwerke sind einzukalkulieren.
Menge: 75,000 m³

**02.01.03.49 Betondecke bewehrt aufnehmen, Gehwege/Zufahrten, Grünflächen**
Betondecke bewehrt ausbauen und aufnehmen.
Dicke der Betondecke bis ca. 0,50 m

Fläche = vorh. Gehwegbereich, vor Grundstücken
vorhandene Befestigung der Zufahrten, in Grünflächen
Befestigung = Betondecke unterschiedlicher Stärke.
Auf Unterlage = Tragschicht ohne Bindemittel.
Decke mit Bewehrung
Einschließlich vorhander Fugenfüllstoffe.
Gesamtausbautiefe ca. 20 bis 50 cm.
Erschütterungsarm aufnehmen.
Rückbau in mehreren Klein- und Teilflächen.
Ausbaustoffe = Beton zerkleinern, Aufnehmen durch Aufbruch, Fräsen ist nicht zugelassen, Betonstücke laden und Transport zum Zwischenlager des AN

Aufbruchmaterial einer Verwertung nach Wahl des AN zuführen. Entsorgungsnachweise liefern.
Menge: 35,000 m2

**02.01.03.50 Betondecke schneiden/trennen, volle Tiefe, Dicke ca. 10 - 30 cm,**
Bewehrte Betondecke schneiden und trennen

In voller Aufbruchtiefe senkrecht und geradlinig schneiden und trennen. Inkl. Nachschneiden.
Dicke ca. 10 bis 30 cm bewehrt.
Schneidschlamm, Betonschneidgut absaugen und einer Verwertung nach Wahl des AN zuführen.
Oberfläche reinigen.

Für Rückbau der Betonzufahrten an der Grundstücksgrenze
Bereich der Ausbaugrenzen bzw. nach Erfordernis.
Menge: 10,000 m

##### Titel 02.01.04 Zwischenlager, Deklaration, Entsorgung

*Hinweis: Hinweis Bereitsstellungsfläche, Zwischenlager nach Wahl des AN*
Hinweis

Die Leistungen sind für die Herstellung und Sicherung eines Lagerplatzes, welcher als Zwischenlager / Bereitstellungsfläche des AN für die gesamte Bauzeit genutzt wird.

Dabei sind u.a. folgende Punkte zu berücksichtigen:

- Zwischenlager/ Bereitstellungsfläche nach Wahl des AN,
  Es kann seitens der Auftraggeber (Stadt Forst und Eigenbetrieb der Stadt Forst)  keine Zwischenlagerfläche bereit gestellt werden. Es obliegt dem AN allein seine  Zwischenlagerfläche zu wählen. Kosten hierfür hat er in den Nachfolgenden  Positionen einzukalkulieren. Ein nachträgliche Vergütung erfolgt nicht.

- Bautechnologie sind dem Zwischenlager anzupassen. Eine Behinderung durch  mehrfachen Aushub und unsagemäßer Zwischernlagerung im direkten Baufeld  sind seitens des AN auzuschließen. Der Auftragnehmer hat ebenso dafür Sorge zu  tragen dass kein Zwischenlager oder Aushub die Erreichbarkeit der Rettungsdienst  / und Anlieger behindert. Sicherung (Verkehr oder gegen Diebstahl) des  Zwischenlagers ist vom AN einzukalkulieren.

- Baustelleneinrichtungsplan vom Los 1

- Zwischenlager für Rückbaumaterialien, welche nach EBV deklariert werden
  müssen sind in gesonderten Haufwerken zu lagern, wie Auffüllungen,  ungebundene Tragschichten, Bauschutt, Mutterboden, Packlage etc.
- Aushub getrennt nach Homogenbereichen und Ausbaupositionen

- Alle Materialien sind in Haufwerken bis 500 m³ aufzusetzen, dass heißt das
  Aufschieben / Aufsetzen der Materialien zu Haufwerken ist in die entsprechenden
  Abtragspositionen einzukalkulieren und wird nicht gesondert vergütet.

- Nach Deklaration ist das überschüssige Aushubmaterial einer Verwertung nach  Wahl des AN zuzuführen, vollständige Entsorgungsnachweise sind zu liefern.

- Die Mengen auf dem Zwischenlager sind so anzulegen und zu koordinieren, dass  kein Baustopp aufgrund der Mengen hervorgerufen wird. Ggf. sind Haufwerke zu  beproben und zu entsorgen, bevor weitere Haufwerke aufgeschüttet werden  können.

*Hinweis: Vorbemerkung Haufwerke*
Vorbemerkung Haufwerke

Sämtliche temporäre Haufwerke sind vollflächig mit einem Geotexil
(Straßenbauvlies GRK3), als Trennunterlage aufzuschütten, Überlappungen sind einzukakulieren, Fläche richtet sich nach Haufwerksgröße. Maximale Haufwerksgröße 500 m³. Haufwerke gleichen Materials sind nebeneinander anzulegen. Bei Abtransport der Haufwerke sind die Vliesunterlagen rückstandslos zu entfernen.
Für den Abbruch notwendige, temporäre Haufwerke dienen nur zur Aufschüttung für die Deklakarion. Nach Probennahme und Einstuffung nach EBV sind diese Haufwerke sofort vom AN zu beseitigen und einer Verwertung nach Wahl des AN zuzuführen. Es sind Entsorgungsnachweise mit Wiegescheine zu liefern.

Mehrfache Aufnahme und Transportkosten sind in den jeweiligen Abbruch und Abtragspositionen einzukalkulieren.

Die obengeannten Bemerkungen sind in die jeweiligen Abbruch und Abtragspositionen einzukalkulieren und werden nicht gesondert vergütet.

**02.01.04.51 Bereitsstellungsfläche mit Mineralstoffen herstellen Zwischenlager nach Wahl des AN**
Bereritstelungsfläche mit Mineralstoffen herstellen
Fläche nach Wahl des AN  Wherstellen, die getrennte Zwischenlagerung der sämtlicher Rückbaustoffe (Oberboden, Boden, ungebundene und gebundene Mineralstoffe, Asphalt, Bauschutt, Betonabbruch, etc.)
Mineralstoffe liefern und profilgerecht einbauen und verdichten.

Fläche herrichten, für die Dauer der Baumaßnahme unterhalten sowie nach Beendigung der Arbeiten räumen. Benutzte Flächen sind entsprechend dem ursprünglichen Zustand wiederherzustellen.
Ausbaustoffe und Folie nach Wahl des AN entsorgen.

Fläche für die vorläufige Lagerung von Straßenausbaustoffen (Abfällen) einrichten. Mit reißfester Folie witterungsbeständig und verwehungssicher abdecken.

Auszuführende Leistungen:
- Herstellen einer gleichmäßigen Fläche nach Wahl des AN
- Vollflächig, Geotexil (Straßenbauvlies GRK3), als  Trennunterlage einbauen, Überlappungen sind  einzukalkulieren,
- ca. 10-15 cm Mineralgemisch 0/45 gebrochenes Naturgestein
  oder RC-Material profilgerecht einbauen und verdichten.
- Fläche für die Dauer des Bauvorhabens unterhalten,
  vorhalten und nach Beendigung der Arbeiten zurückbauen.  Ausgangszustand herstellen.
- Vollständiger Rückbau der Schotterung und des Vlieses
- Rasenansaat

Rückgebautes und übriges Material einer Verwertung nach Wahl des AN zukommen lassen und abtransportieren.
Menge: 1800,000 m2

*Hinweis: Deklaration Ausbaustoffe.*
Deklaration

Die Deklaration aller Rückbaustoffe (Abfall), hat nach gültigem Regelwerk und Verordnung stattzufinden. Die Grenzewerte der Ersatzbaustoffverordnung sind einzuhalten.
Die Deklaration ist von einem zugelassenem Ingenieurbüro durchzuführen.
Dies ist bei der Kalkulation zu berücksichtigen.

Deklaration der Haufwerke erfolgt auf dem Zwischenlager des AN im Beisein mit der BOL / BÜ / AG

Zulassung des Ingenieurbüros ist vor der Beprobung vom AN nachzuweisen.

**02.01.04.52 Abfallentsorgungskonzept auf Grundlage der EBV erstellen.**
Abfallentsorgungskonzept auf Grundlage der EBV erstellen.
Entsorgung und Deklaration der Stoffe nach EBV.
mit: Position im LV, Abfallschlüssel, Abfallmenge, Zuordnungswert, Art der Entsorgung, Abbruchmethode, Abfallstoffkennzeichung, Verwertungsort und Entsorgungsanlage.

Vor Deklaration und Entsorgung ist das Konzept vorzulegen.
Konzept 1x vor Deklaration / 1 x nach finaler Deklaration
Menge: 1,000 psch

**02.01.04.53 Beprobung nach LAGA PN 98 und Analyse nach Ersatzbaustoffverordnung**
Untersuchung der auszubauenden mineralischen Abfälle
auf ihre Umweltverträglichkeit.
Probenentnahme nach LAGA PN 98 mit Probenentnahmeprotokoll.

Untersuchung der auszubauenden mineralischen Abfälle auf ihre Umweltverträglichkeit nach Ersatzbaustoffverordnung (EBV) und AVV mit einer Mischprobe. Probenahme und Untersuchung durch ein zugelassenes Labor.
Einschl. liefern der Laboranalyse mit Bestimmung der Materialwerte für Boden und Baggergut nach Anlage 1, Tabelle 3 EBV und nach den "Vollzugshinweisen zur Zuordnung einer Abfallart zu den Abfallarten eines Spiegeleintrags nach AVV vom 18.11.2022" auf die Parameter nach Anlage 5, Tabelle 1.
Beprobung und Untersuchung gemäß Leitfaden zur Beprobung mineralischer Abfälle aus dem Hoch- und Tiefbau 2009 - A/B-Probe.

Analyse der Feststoff- und Eluatwerte.
Menge: 8,000 Stck

*Hinweis: Fahrbahn*

**02.01.04.54 Abfuhr und Entsorgung von Dachpappe, Bitumengemische, Abdichtungen**
Materialkenndaten:

Abfall: Bitumendach- bzw. Sperrpappe mit nicht gefährlichen
Verunreinigungen; geladen/auf Fahrzeug lagernd bzw. in
Abfallbehälter

als "nichtteerhaltiges Produkte" eingestuft
Abfallschlüssel nach AVV (Abfallverz.-VO) 17 03 02
Bitumengemische mit Ausnahme derjenigen die unter 17 fallen

als "nicht gefährlicher Abfall" eingestuft nach AVV sowie landesspezifischen Vorgaben bzw. nach Abstimmung mit zuständigen Abfallbehörden.

Fremd-/Störstoffe im Entsorgungsmaterial sind entsprechend
den Annahmebedingungen ggf. vorab zu separieren.
Entsorgung: zum Lager bzw. zur Anlage nach Wahl des AN;
inkl. fachgerechter Sicherung der nicht gefährlichen Abfälle bei
Transport und Entladung.
Die Abrechnung erfolgt auf Nachweis über die geordnete
Entsorgung durch Registerbeleg/ Lieferschein und Wiegenote.
Inkl. sämtlicher, notwendiger Proben und deren Auswertungen.

Bituminöse Dachdichtungsbahn oder ähnliche Fremdstoffe
Menge: 5,000 t

**02.01.04.55 Trag- bzw. Bodenschicht aus unklassifizierten Material (Schotter, Baugemisch, Auffüllungen) einer Verwertung nach Wahl des AN Zuordnungsklasse EBV BM-F2/BG-F2**
Tragschichten aus Schotter und Baustoffgemischen bestehend aus unklassifizierten Material einer Verwertung nach Wahl des AN zuführen.
Entsorgungsnachweise liefern.
Material lagert auf Haufwerke des Zwischenlager des AN.
Zuordnungswert/-klasse Ersatzbaustoffverordnung BM-F2/BG-F2

Schicht aus Baustoffgemisch und Auffüllungen ca. 4 - 35 cm stark.
Schichtdicke im Mittel ca. 16 cm ab UK Kleinpfalster
Fläche = unterhalb Fahrbahn (Kleinpflaster) und Borde,
Unterbau unter Fahrbahn
Baustoffgemisch bestehend aus: Auffüllungen, Mittelsande, grobsandig, grau/dunkelgrau/braun sowie Schotter, Packlagen aus Groß- und Kleinpflaster, Pflasterstücken, Bettungmaterial, Ziegelbruch, Sande, Feld-, Fels- und Granitsteine, RC-Material, Bauschutt o.dgl.

Siehe Baugrundgutachten Straßenoberbau

Aushub von zeitversetzen Teilabschnitten.
Menge: 375,000 m³

**02.01.04.56 Zulage zur Weiterverwendung ungeeigneten Bodens und Baggergut, bis BM-F3/BG-F3**
Zulage zur Verwertung ungeeigneten Bodens Aufüllungen aus Aushub und Baugruben der Baumaßnahme gemäß Vorposition
für Boden und Baggergut dem Zuordnungswert / -klasse
größer BM-F2/BG-F2 bis BM-F3/BG-F3 nach Ersatzbaustoffverordnung.

Einschließlich aller Entsorgungsnachweise sowie Deponie-/Entsorgungskosten.

Zusätzliche Beprobung auf nach Deponieverordnung sowie weitern Parametern sind einzukalkulieren.

Mehrkosten infolge von Container sowie Abdeckung und speziellen Aushub ist einzukalkulieren.
Menge: 375,000 m3

**02.01.04.57 Trag- bzw. Bodenschicht aus unklassifizierten Material (Schotter, Baugemisch, Großpflaster) einer Verwertung nach Wahl des AN Zuordnungsklasse EBV BM-F1/BG-F1**
Tragschichten aus Schotter und Baustoffgemischen bestehend aus unklassifizierten Material einer Verwertung nach Wahl des AN zuführen.
Entsorgungsnachweise liefern.
Material lagert auf Haufwerke des Zwischenlager des AN.
Zuordnungswert/-klasse Ersatzbaustoffverordnung BM-F1/BG-F1

Schicht aus Baustoffgemisch und Großpflaster ca. 20 - 30 cm stark.
Schichtdicke im Mittel ca. 25 cm
Fläche = unterhalb Fahrbahn, Kleinplfaster und Auffüllungen und Borde,
Unterbau unter Fahrbahn
Baustoffgemisch bestehend aus: Packlagen Groß- und Kleinpflaster Schotter, Auffüllungen dunkelgrau, Grobschotter,  Kiese, Sande, Feld-, Fels- und Granitsteine, RC-Material, Bauschutt o.dgl.

Siehe Baugrundgutachten Straßenoberbau

Aushub von zeitversetzen Teilabschnitten.
Menge: 475,000 m³

**02.01.04.58 Zulage zur Weiterverwendung ungeeigneten Großpflasters, bis BM-F2/BG-F2**
Zulage zur Verwertung ungeeigneten Großplfasters aus Aushub und Baugruben der Baumaßnahme gemäß Vorposition
für Boden und Baggergut dem Zuordnungswert / -klasse
größer BM-F1/BG-F1 bis BM-F2/BG-F2 nach Ersatzbaustoffverordnung.

Einschließlich aller Entsorgungsnachweise sowie Deponie-/Entsorgungskosten.
Menge: 475,000 m3

**02.01.04.59 Trag- bzw. Bodenschicht aus unklassifizierten Material (Schotter, Baugemisch, Auffüllungen) einer Verwertung nach Wahl des AN Zuordnungsklasse EBV BM-F1/BG-F1**
Tragschichten aus Schotter und Baustoffgemischen bestehend aus unklassifizierten Material einer Verwertung nach Wahl des AN zuführen.
Entsorgungsnachweise liefern.
Material lagert auf Haufwerke des Zwischenlager des AN.
Zuordnungswert/-klasse Ersatzbaustoffverordnung BM-F1/BG-F1

Schicht aus Baustoffgemisch und Auffüllungen ca. 10 - 30 cm stark.
Schichtdicke im Mittel ca. 20 cm ab UK Großpflaster
Fläche = unterhalb Fahrbahn (Großpflaster)
Unterbau unter Fahrbahn
Baustoffgemisch bestehend aus: Auffüllungen, Bauschutt, Ziegelreste, Ziegelburch, dunkelbraun sowie Schotter, Packlagen aus Groß- und Kleinpflaster, Pflasterstücken, Bettungmaterial, Sande, Feld-, Fels- und Granitsteine, RC-Material, o.dgl.

Siehe Baugrundgutachten Straßenoberbau

Aushub von zeitversetzen Teilabschnitten.
Menge: 375,000 m³

**02.01.04.60 Zulage zur Weiterverwendung ungeeigneten Bodens und Baggergut, bis BM-F2/BG-F2**
Zulage zur Verwertung ungeeigneten Bodens Aufüllungen aus Aushub und Baugruben der Baumaßnahme gemäß Vorposition
für Boden und Baggergut dem Zuordnungswert / -klasse
größer BM-F1/BG-F1 bis BM-F2/BG-F2 nach Ersatzbaustoffverordnung.

Einschließlich aller Entsorgungsnachweise sowie Deponie-/Entsorgungskosten.
Menge: 375,000 m3

**02.01.04.61 Bodenschichten aus Mittelsanden Baustoffgemischen bestehend aus unklassifizierten Material (Mittelsanden) einer Verwertung nach Wahl des AN Zuordnungsklasse EBV BM-F2/BG-F2**
Bodenschichten aus Mittelsanden Baustoffgemischen bestehend aus unklassifizierten Material einer Verwertung nach Wahl des AN zuführen.
Entsorgungsnachweise liefern.
Material lagert auf Haufwerke des Zwischenlager des AN.
Zuordnungswert/-klasse Ersatzbaustoffverordnung BM-F2/BG-F2

Schicht aus Baustoffgemisch und Sande 5 - 30 cm stark.
Schichtdicke im Mittel ca. 15 cm
Fläche = Unterhalb Auffüllungen,
Baustoffgemisch bestehend aus: Mittelsanden, feinsandig, gelb gelbbraun sowie Sanden, Schotter, Kiese, Sande, Feld-, Fels- und Granitsteine o.dgl.

Siehe Baugrundgutachten Straßenoberbau

Aushub von zeitversetzen Teilabschnitten.
Menge: 375,000 m³

**02.01.04.62 Zulage zur Weiterverwendung ungeeigneten Bodens und Baggergut, bis BM-F3/BG-F3**
Zulage zur Verwertung ungeeigneten Bodens /Schotters aus Aushub und Baugruben der Baumaßnahme gemäß Vorposition
für Boden und Baggergut dem Zuordnungswert / -klasse
größer BM-F2/BG-F2 bis BM-F3/BG-F3 nach Ersatzbaustoffverordnung.

Einschließlich aller Entsorgungsnachweise sowie Deponie-/Entsorgungskosten.

Zusätzliche Beprobung auf nach Deponieverordnung sowie weitern Parametern sind einzukalkulieren.

Mehrkosten infolge von Container sowie Abdeckung und speziellen Aushub ist einzukalkulieren.
Menge: 375,000 m3

*Hinweis: Gehweg*

**02.01.04.63 Bodenschicht und Tragschicht aus unklassifizierten Material (Schotter, Baugemisch, Unterbau Gehweg) einer Verwertung nach Wahl des AN Zuordnungsklasse EBV BM-F1/BG-F2**
Tragschichten aus Sanden, Schotter, Auffüllungen und Baustoffgemischen bestehend aus unklassifizierten Material einer Verwertung nach Wahl des AN zuführen.
Entsorgungsnachweise liefern.
Material lagert auf Haufwerke des Zwischenlager des AN.
Zuordnungswert/-klasse Ersatzbaustoffverordnung BM-F1/BG-F1

Schicht aus Baustoffgemisch, Auffüllungen, Schotter und Sande  30 - 35 cm stark.
Schichtdicke im Mittel ca. 32,5 cm
Fläche = Unterhalb Gehwegpflaster, -platten
Baustoffgemisch bestehend aus: Auffüllungen, Sanden, Schotter, Bettungsmaterial, Grobschotter, sowie Ziegelbruch, Kiese, Sande, Feld-, Fels- und Granitsteine, RC-Material, Bauschutt o.dgl.

Siehe Baugrundgutachten Straßenoberbau / Homogenbereich A

Aushub von zeitversetzen Teilabschnitten.
Menge: 650,000 m³

**02.01.04.64 Zulage zur Weiterverwendung ungeeigneten Bodens und Baggergut, bis BM-F2/BG-F2**
Zulage zur Verwertung ungeeigneten Bodens /Schotters aus Aushub und Baugruben der Baumaßnahme gemäß Vorposition
für Boden und Baggergut dem Zuordnungswert / -klasse
größer BM-F1/BG-F1 bis BM-F2/BG-F2 nach Ersatzbaustoffverordnung.

Einschließlich aller Entsorgungsnachweise sowie Deponie-/Entsorgungskosten.
Menge: 650,000 m3

*Hinweis: Zufahrten*
Zufahrten

Siehe Baudoku Zufahrten,

Jede Zufahrt ist Aufmaßtechnisch separat zu erfassen.

**02.01.04.65 Bodenschicht und Tragschicht aus unklassifizierten Material (Schotter, Baugemisch, Unterbau Gehweg) einer Verwertung nach Wahl des AN Zuordnungsklasse EBV BM-F1/BG-F2**
Tragschichten aus Sanden, Schotter, Auffüllungen und Baustoffgemischen bestehend aus unklassifizierten Material einer Verwertung nach Wahl des AN zuführen.
Entsorgungsnachweise liefern.
Material lagert auf Haufwerke des Zwischenlager des AN.
Zuordnungswert/-klasse Ersatzbaustoffverordnung BM-F1/BG-F1

Schicht aus Baustoffgemisch, Auffüllungen, Schotter und Sande  30 - 35 cm stark.
Schichtdicke im Mittel ca. 32,5 cm
Fläche = Unterhalb Zufahrten
Baustoffgemisch bestehend aus: Auffüllungen, Sanden, Schotter, Bettungsmaterial, Grobschotter, sowie Ziegelbruch, Kiese, Sande, Feld-, Fels- und Granitsteine, RC-Material, Bauschutt o.dgl.

Siehe Baugrundgutachten Straßenoberbau / Homogenbereich A

Aushub von zeitversetzen Teilabschnitten.
Menge: 75,000 m³

**02.01.04.66 Zulage zur Weiterverwendung ungeeigneten Bodens und Baggergut, bis BM-F2/BG-F2**
Zulage zur Verwertung ungeeigneten Bodens /Schotters aus Aushub und Baugruben der Baumaßnahme gemäß Vorposition
für Boden und Baggergut dem Zuordnungswert / -klasse
größer BM-F1/BG-F1 bis BM-F2/BG-F2 nach Ersatzbaustoffverordnung.

Einschließlich aller Entsorgungsnachweise sowie Deponie-/Entsorgungskosten.
Menge: 75,000 m3

#### Titel 02.02 Straßenbau - Neubau

*Hinweis: Teilneubau, Erschwernisse durch Medienträger*
Teilneubau in Teilabschnitten, Erschwernisse durch Medienträger im Baufeld sind einzukakulieren, Medienträger sind in vorherigem Baufeld, Insbesondere Schotterschichten Bordanlagen können nur in Teilabschnitten gesetzt und hergestellt werden.

Neubau ggf. in mehreren Teilabschnitten zu unterschiedlichen Zeitpunkten.
Mehrfaches Umsetzen der Geräte sowei Personal im Baufeld sowie Rückbau der Verkehrsanlagen in Teilabschnitten und unterschiedlichen Zeitpunkten. Mehrfache Arbeitsaufnahme bei Teilabschnitttrennung ist einzukalkulieren.

Diese Erschwernisse sind bei den nachfolgenden Neubaupositionen einzukalkuleiren und werden nicht gesondert vergütet. Mit dritten Baufirmen im Baufeld ist beim Neubau zu rechnen. Dies ist einzukalkulieren.

Baufreiheiten werden sukzessive zur Vefügung gestellt.

Die Bereitsstellungsfläche/ Zwischenlager ist vom AN zu beschaffen und wird nicht gesondert vergütet. Die Transportwege des Aushubs und der Rückbaumaterialen ist gemäß gewählten Zwischenlagers einzukalkulieren und wird nicht gesondert vergütet.

Der Auftraggeber (Stadt Forst) können kein Zwischenlager bereitsstellen. Sämtliche Gebühren und Aufwändungen sind einzukalkulieren.

##### Titel 02.02.01 Fahrbahn

**02.02.01.1 Untergrundverbesserung durchführen Einstampfen Grobschotter Material liefern**
Untergrundverbesserung nach Angabe des AG
und örtlicher BÜ durchführen.
Material in nicht genügend tragfähigen Boden einstampfen.
Material Grobschotter, ohne Feinbestandteile,
Körnung 32/63 mm. Material liefern.
Abgerechnet wird nach Auftragsprofilen über der Auskofferungssohle.
Menge: 50,000 m3

**02.02.01.2 Herstellung von Probeflächen zum Nachweis der Planumstragfähigkeit**
Herstellung von Probeflächen zum Nachweis der Planumstragfähigkeit von EV2 ≥ 45 MPa
Größe der Probefläche ca. 30 m2
Aufbaustärke der Probefläche bis 0,30 m unter OK Planum der Straße
Aufbau nach Wahl des AN mittels Kies als Baugrundersatz bzw. Mineralgemisch 0/45 als Baugrundersatz bzw. Einwalzen / Einarbeiten von Grobschotter im Planumsbereich.

Ausführung nur nach Abstimmung AG und BÜ.
Menge: 3,000 St

**02.02.01.3 Zulage zu den Probeflächen für den Rückbau der Probeflächen bei Nichterreichen der**
Zulage zu den Probeflächen für den Rückbau der Probeflächen bei Nichterreichen der geforderten Planumstragfähigkeit.
Material bleibt Eigentum des AN.
Menge: 2,000 St

*Hinweis: Muskauer Straße*

*Hinweis: Hinweis Aufmaße Neubau*
Hinweis Aufmaße

Während der Aufmaßlegung ist zu beachten, dass die Flächen der Einmündungen,
Weberstraße und die beiden Anpassungsbereiche 2.BA und Triebeler Straße in den jeweiligen Positionen ein extra Aufmaß erhalten um eine klare Trennung der Flächen für den Fördermittelgeber zu erwirken.

Dies Betrifft alle Neubaupositionen der Fahrbahn sowie der Gehwege. Ggf. sind  Vorort Aufmaße notwendig. Dies ist bei der Kalkuliation der Positionen zu berücksichtigen und wird nicht gesondert vergütet.

Einmündungen gemäß Lageplänen.
Mehrfache Überarbeitung und Anpassung der Aufmaße sind einzukalkulieren.
Mit Abrechnungsplänen ist zu Arbeiten. Die Neubau Flächen und Anlagen sind separt Auszuweisen und zu bemessen.

**02.02.01.4 Planum herstellen, Abweichung +-2 cm**
Planum profilgerecht herstellen.

Auf- und Abtrag bis 5 cm
zulässige Abweichung von der Sollhöhe +2/-2 cm.
Verformungsmodul EV2 >= 45 MPa, Boden verdichten.
Menge: 2700,000 m2

**02.02.01.5 Frostschutzschicht herstellen 0/32, Dicke 34 cm**
Frostschutzschicht herstellen.

Frostschutzschicht herstellen
In Verkehrsflächen der Belastungsklasse Bk 1,8
im Fahrbahnbereich sowie Kleinflächen

Baustoffgemisch 0/32.

Verdichtungsgrad mindestens 103%
Verformungsmodul EV2 auf der Oberfläche
mindestens 120 MPa.
Gesamt Einbau- /Schichtdicke = 34 cm,
Einbau 2-lagig.
lagenweise einbauen und verdichten.

Baustoffgemisch = gebrochenes Naturgestein
oder zulässiges RC Material bis RC 2
Material ist so zu wählen das eine Verfärbung von angrenzenden
Borden Pflaster durch das Schottermaterial ausgeschlossen ist.

Ungleichförmigkeitszahl U mindestens 13.
Die Filterstabilität gegenüber dem Bettungsmaterial
muss eingehalten werden.

Abgerechnet wird nach Auftragsprofilen.

Einbau in der Fahrbahn, zwischen befestigten Flächen.
Einbau in mehreren Lagen inkl. Verdichtung.
Menge: 900,000 m³

**02.02.01.6 Schottertragschicht herstellen 0/32, Dicke 15 cm**
Schottertragschicht herstellen.

Schottertragschicht nach ZTV-SoB-StB in der gültigen Fassung,
in Verkehrsflächen der Belastungsklasse BK 1,8
im Fahrbahnbereich

Baustoffgemisch 0/32.

Verdichtungsgrad DPr mind. 103 %,
Verformungsmodul EV2 auf der Oberfläche
mindestens 150 MPa.
Einbau- /Sichtdicke = 15 cm.

Baustoffgemisch = gebrochenes Naturgestein
oder zulässiges RC Material bis RC 2
Material ist so zu wählen das eine Verfärbung von angrenzenden  Borden Pflaster durch das Schottermaterial ausgeschlossen ist.

Ungleichförmigkeitszahl U mindestens 13. Die
Filterstabilität gegenüber dem Bettungsstoff muss
eingehalten werden.

Einbau zwischen befestigten Flächen.
Einbau in einer Lagen inkl. Verdichtung.
Menge: 2000,000 m2

**02.02.01.7 Asphalttragschicht AC 22 T S, Bk 1,8 Dicke 12,0 cm, Bindemittel 50/70**
Asphalttragschicht aus Asphalttragschichtmischgut
AC 22 T S herstellen.
In Verkehrsflächen der Belastungsklasse Bk 1,8.
Einbaudicke = 12,0 cm.
Bindemittel = 50/70 nach DIN EN 12591

Flächen gemäß beiliegender Lagepläne,
Einbau zwischen befestigten Flächen
Fahrbahn 6,00 Breit, 2 Fahrstreifen je 3,00 m
Fahrbahn mit Einengungen, Rinnen und Zwickeln sowie Einmündungen, gemäß Lageplan.
Vorwiegend Fertigereinbau, Anschlussbereiche und Zwickel in Handarbeit. Einbautechnologie nach Wahl des AN.
Anlieferung des Mischgutes in Thermobehältern. Temperatur des Mischgutes ist bei jeder Anlieferung zu messen und zu protokollieren.

Erschwernisse bzgl. der Schiene sind einzukalkulieren.
Ggf. in diesem Bereiche Handeinbau
Menge: 1900,000 m2

**02.02.01.8 Zulage zum Handeinbau der Asphalttragschicht gemäß Vorposition im Bereich der Übergänge**
Zulage zum Handeinbau der Asphalttragschichtschicht gemäß Vorposition im Bereich der beiden Bauübergänge.
Erschwernisse aufgrund des Terrains und des Übergangs sind einzukalkulieren und werden nicht gesondert vergütet.

Notwendige Trennschnitte bzgl. den Übergängen sind hier einzukalkulieren.
Menge: 60,000 m2

**02.02.01.9 Bitumenemulsion aufsprühen Bindemittel C40B5-S**
Bitumenemulsion aufsprüen
Bitumenemulsion zur Herstellung des Schichtenverbundes
aufsprühen.
Auf Verkehrsflächen der Belastungsklasse  BK 1,8
Teilflächen gemäß Lageplänen
Ausführung manuell (Zwickel) und mit Rampenspritzgerät'
Unterlage = Asphaltbefestigung, frisch. Asphalttragschicht
Bindemittel = C40B5-S.
Bindemittelmenge = 300 g/m2.
Vor Einbau der Asphaltdeckschicht
Menge: 1900,000 m2

**02.02.01.10 Asphaltdeckschicht AC 8 D S, Bk 1,8 Dicke 4,0 cm, Bindemittel 25/55-55 A**
Asphaltdeckschicht aus Asphaltbeton
AC 8 D S herstellen.
In Verkehrsflächen der Belastungsklasse Bk 1,8.
Einbaudicke = 4,0 cm.
Bindemittel = 25/55-55 A nach DIN EN 12591
Art der Zusammensetzung 'ohne Verwendung von Asphaltgranulat'
.

Flächen gemäß beiliegender Lageplänen,
Einbau zwischen befestigten Flächen
Fahrbahn 6,00 Breit, 2 Fahrstreifen je 3,00 m
Fahrbahn mit Einengungen, Rinnen und Zwickeln sowie Einmündungen, gemäß Lageplan.
Vorwiegend Fertigereinbau, Anschlussbereiche und Zwickel in Handarbeit. Einbautechnologie nach Wahl des AN.
Anlieferung des Mischgutes in Thermobehältern. Temperatur des Mischgutes ist bei jeder Anlieferung zu messen und zu protokollieren.
Menge: 1900,000 m2

**02.02.01.11 Zulage zum Handeinbau der Asphaltdeckschicht gemäß Vorposition im Bereich der Übergänge**
Zulage zum Handeinbau der Asphaltdeckschicht gemäß Vorposition im Bereich der beiden Bauübergänge.
Erschwernisse aufgrund des Terrains und des Übergangs sind einzukalkulieren und werden nicht gesondert vergütet.

Notwendige Trennschnitte bzgl. den Übergängen sind hier einzukalkulieren.
Menge: 60,000 m2

**02.02.01.12 Abstumpfungsmaßnahme durchführen**
Abstumpfungsmaßnahme durchführen
Abstumpfungsmaßnahme zur Erhöhung der Anfangsgriffigkeit  durch gleichmäßiges Aufbringen und Einwalzen von
Abstreukörnung durchführen. Nicht gebundene Abstreukörnung aufnehmen und der Verwertung nach Wahl des AN zuführen.
Abstreukörnung = leicht bituminierte Lieferkörnung 1/3.
Aus Gestein wie Aufhellungsgestein in Asphaltdeckschicht.
Abstreumenge = 1 kg/m2.
Maschinell abstreuen.
Menge: 1900,000 m2

**02.02.01.13 Unterlage reinigen**
Unterlage reinigen. Anfallendes Kehrgut der Verwertung
nach Wahl des AN zuführen.
Unterlage = Asphaltbefestigung
Reinigungsgerät = selbstaufnehmende Kehrmaschine,
in Zwickeln etc. Reinigung von Hand, lose Bestandteile entfernen
erforderlichenfalls ist ein Hochdruckreinigungsgerät einzusetzen.
Menge: 1900,000 m2

**02.02.01.14 Erschwernis infolge Einbauten Erschw.herstellen, ADS, Hydranten-, Schieberkappen etc.**
Erschwernis infolge Einbauten,
Hydranten und Schieberkappen etc.

Erschwernis beim Herstellen von Asphaltschichten
Asphaltdeckschicht
Hydranten und Schieberkappen,
unterschiedlicher Medienträger

Vsl. ca. 25 Schieber Gas
Vsl. ca. 25 Schieber TWL
Menge: 50,000 St

**02.02.01.15 Erschwernis infolge Einbauten Erschw.herstellen, ATS Hydranten-, Schieberkappen etc.**
Erschwernis infolge Einbauten,
Hydranten und Schieberkappen etc.

Erschwernis beim Herstellen von Asphaltschichten
Asphalttragschicht
Hydranten und Schieberkappen,
unterschiedlicher Medienträger

Vsl. ca. 25 Schieber Gas
Vsl. ca. 25 Schieber TWL
Menge: 50,000 St

**02.02.01.16 Erschwernis infolge Einbauten Erschw.herstellen, ADS Schächte der RW- und SW-Kanalisation**
Erschwernis infolge Einbauten,
Schächte der RW- und SW-Kanalisation

Erschwernis beim Herstellen von Asphaltschichten
Asphaltdeckschicht.
Schächte der RW- und SW-Kanalisation
unterschiedlicher Weiten, Ausführungen, Deckel ect.

Vsl. ca. 7 Schächte RW
Vsl. ca. 7 Schächte SWK
Menge: 14,000 St

**02.02.01.17 Erschwernis infolge Einbauten Erschw.herstellen, ATS Schächte der RW- und SW-Kanalisation**
Erschwernis infolge Einbauten,
Schächte der RW- und SW-Kanalisation

Erschwernis beim Herstellen von Asphaltschichten
Asphalttragschichten
Schächte der RW- und SW-Kanalisation
unterschiedlicher Weiten, Ausführungen, Deckel ect.
Menge: 14,000 St

**02.02.01.18 Anschluss als Fuge mit Fugenmasse herstellen**
Anschluss als Fuge mit Fugenmasse herstellen.
Fuge als Längs- und Querfuge zwischen Asphaltdeckschicht und vorhandener Asphaltbefestigungen.
In der Asphaltdeckschicht ausbilden.
Fugenspalttiefe = 40 mm durch Schneiden herstellen
Fugenspaltbreite = 15 mm.
Fugenspalt verfüllen in einer Lage, Fugenspalt durch Schneiden (Nassschnitt) herstellen.
Mit heiß verarbeitbarer Fugenmasse Typ N 2, einschließlich zugehörigem und zuvor aufgetragenem Voranstrichmittel.
Menge: 40,000 m

**02.02.01.19 Anschluss als Fuge mit Fugenmasse herstellen, Schächte**
Anschluss als Fuge mit Fugenmasse herstellen.
Fuge zwischen RW und SWK Schächte
In der Asphaltdeckschicht ausbilden.
Fugenspalttiefe = 40 mm durch Schneiden herstellen
Fugenspaltbreite = 15 mm.
Fugenspalt verfüllen in einer Lage, Fugenspalt durch Schneiden (Nassschnitt) herstellen.
Mit heiß verarbeitbarer Fugenmasse Typ N 2, einschließlich zugehörigem und zuvor aufgetragenem Voranstrichmittel.

In Abstimmung mit dem Eigenbetrieb
Menge: 14,000 St

**02.02.01.20 Anschluss als Fuge mit Fugenmasse herstellen, Kappen**
Anschluss als Fuge mit Fugenmasse herstellen.
Fuge zwischen Asphalt und Schieber- und Hydrantenkappen aus Gusseisen oder Kunststoff,
In der Asphaltdeckschicht ausbilden.
Fugenspalttiefe = 40 mm durch Schneiden herstellen
Fugenspaltbreite = 15 mm.
Fugenspalt verfüllen in einer Lage, Fugenspalt durch Schneiden (Nassschnitt) herstellen.
Mit heiß verarbeitbarer Fugenmasse Typ N 2, einschließlich zugehörigem und zuvor aufgetragenem Voranstrichmittel.

Kappen und Schieber unterschiedlicher Medienträger
Menge: 60,000 St

**02.02.01.21 Anschluss als Fuge mit Fugenmasse herstellen, Pflasterrinne**
Anschluss als Fuge mit Fugenmasse herstellen.
Fuge als Längsfuge vor GP-Reihen und Kleinpflasterrinnen
und als Querfuge zu vorhandener Asphaltbefestigungen.
In der Asphaltdeckschicht ausbilden.
Fugenspalttiefe = 40 mm durch Schneiden herstellen
Fugenspaltbreite = 15 mm.
Fugenspalt verfüllen in einer Lage, Fugenspalt durch Schneiden (Nassschnitt) herstellen.
Mit heiß verarbeitbarer Fugenmasse Typ N 2, einschließlich zugehörigem und zuvor aufgetragenem Voranstrichmittel.
Menge: 630,000 m

*Hinweis: Einmündungen, Weberstraße*

*Hinweis: Hinweis Aufmaße Neubau*
Hinweis Aufmaße

Während der Aufmaßlegung ist zu beachten, dass die Flächen der Einmündungen,
Weberstraße in den jeweiligen Positionen ein extra Aufmaß erhalten um eine klare Trennung der Flächen für den Fördermittelgeber zu erwirken.

Dies Betrifft alle Neubaupositionen der Fahrbahn sowie der Gehwege. Ggf. sind  Vorort Aufmaße notwendig. Dies ist bei der Kalkuliation der Positionen zu berücksichtigen und wird nicht gesondert vergütet.

Einmündungen gemäß Lageplänen.
Mehrfache Überarbeitung und Anpassung der Aufmaße sind einzukalkulieren.
Mit Abrechnungsplänen ist zu Arbeiten. Die Neubau Flächen und Anlagen sind separt Auszuweisen und zu bemessen.

**02.02.01.22 Planum herstellen, Abweichung +-2 cm**
Planum profilgerecht herstellen.

Auf- und Abtrag bis 5 cm
zulässige Abweichung von der Sollhöhe +2/-2 cm.
Verformungsmodul EV2 >= 45 MPa, Boden verdichten.
Menge: 120,000 m2

**02.02.01.23 Frostschutzschicht herstellen 0/32, Dicke 34 cm**
Frostschutzschicht herstellen.

Frostschutzschicht herstellen
In Verkehrsflächen der Belastungsklasse Bk 1,8
im Fahrbahnbereich sowie Kleinflächen

Baustoffgemisch 0/32.

Verdichtungsgrad mindestens 103%
Verformungsmodul EV2 auf der Oberfläche
mindestens 120 MPa.
Gesamt Einbau- /Schichtdicke = 34 cm,
Einbau 2-lagig.
lagenweise einbauen und verdichten.

Baustoffgemisch = gebrochenes Naturgestein
oder zulässiges RC Material bis RC 2
Material ist so zu wählen das eine Verfärbung von angrenzenden
Borden Pflaster durch das Schottermaterial ausgeschlossen ist.

Ungleichförmigkeitszahl U mindestens 13.
Die Filterstabilität gegenüber dem Bettungsmaterial
muss eingehalten werden.

Abgerechnet wird nach Auftragsprofilen.

Einbau in der Fahrbahn, zwischen befestigten Flächen.
Einbau in mehreren Lagen inkl. Verdichtung.
Menge: 40,000 m³

**02.02.01.24 Schottertragschicht herstellen 0/32, Dicke 15 cm**
Schottertragschicht herstellen.

Schottertragschicht nach ZTV-SoB-StB in der gültigen Fassung,
in Verkehrsflächen der Belastungsklasse BK 1,8
im Fahrbahnbereich

Baustoffgemisch 0/32.

Verdichtungsgrad DPr mind. 103 %,
Verformungsmodul EV2 auf der Oberfläche
mindestens 150 MPa.
Einbau- /Sichtdicke = 15 cm.

Baustoffgemisch = gebrochenes Naturgestein
oder zulässiges RC Material bis RC 2
Material ist so zu wählen das eine Verfärbung von angrenzenden
Borden Pflaster durch das Schottermaterial ausgeschlossen ist.

Ungleichförmigkeitszahl U mindestens 13. Die
Filterstabilität gegenüber dem Bettungsstoff muss
eingehalten werden.
Feinanteil Kategorie UF3, im eingebauten Zustand
höchstens 5 Masse v.H. Feinanteile.

Einbau zwischen befestigten Flächen.
Einbau in einer Lagen inkl. Verdichtung.
Menge: 100,000 m2

**02.02.01.25 Asphalttragschicht AC 22 T S, Bk 1,8 Dicke 12,0 cm, Bindemittel 50/70**
Asphalttragschicht aus Asphalttragschichtmischgut
AC 22 T S herstellen.
In Verkehrsflächen der Belastungsklasse Bk 1,8.
Einbaudicke = 12,0 cm.
Bindemittel = 50/70 nach DIN EN 12591

Flächen gemäß beiliegender Lageplänen in Einmündungen
Einbau zwischen befestigten Flächen
Fahrbahn ca. 5,50 m bis 6,50 m, 2 Fahrstreifen je 2,75 bis 3,25 m
Fahrbahn mit Einengungen, Rinnen und Zwickeln sowie Einmündungen Aufweitungen, gemäß Lageplan.
Vorwiegend Fertigereinbau, Anschlussbereiche und Zwickel in Handarbeit. Einbautechnologie nach Wahl des AN.
 Anlieferung des Mischgutes in Thermobehältern. Temperatur des Mischgutes ist bei jeder Anlieferung zu messen und zu protokollieren.
Menge: 75,000 m2

**02.02.01.26 Bitumenemulsion aufsprühen Bindemittel C40B5-S**
Bitumenemulsion aufsprüen
Bitumenemulsion zur Herstellung des Schichtenverbundes
aufsprühen.
Auf Verkehrsflächen der Belastungsklasse  BK 1,8
Teilflächen gemäß Lageplänen
Ausführung manuell (Zwickel) und mit Rampenspritzgerät'
Unterlage = Asphaltbefestigung, frisch. Asphalttragschicht
Bindemittel = C40B5-S.
Bindemittelmenge = 300 g/m2.
Vor Einbau der Asphaltdeckschicht
Menge: 75,000 m2

**02.02.01.27 Asphaltdeckschicht AC 8 D S, Bk 1,8 Dicke 4,0 cm, Bindemittel 25/55-55 A**
Asphaltdeckschicht aus Asphaltbeton
AC 8 D S herstellen.
In Verkehrsflächen der Belastungsklasse Bk 1,8.
Einbaudicke = 4,0 cm.
Bindemittel = 25/55-55 A nach DIN EN 12591
Art der Zusammensetzung 'ohne Verwendung von Asphaltgranulat'
.

Flächen gemäß beiliegender Lageplänen in Einmündungen
Einbau zwischen befestigten Flächen
Fahrbahn ca. 5,50 m bis 6,50 m, 2 Fahrstreifen je 2,75 bis 3,25 m
Fahrbahn mit Einengungen, Rinnen und Zwickeln sowie Einmündungen Aufweitungen, gemäß Lageplan.
Vorwiegend Fertigereinbau, Anschlussbereiche und Zwickel in Handarbeit. Einbautechnologie nach Wahl des AN.
Anlieferung des Mischgutes in Thermobehältern. Temperatur des Mischgutes ist bei jeder Anlieferung zu messen und zu protokollieren.
Menge: 75,000 m2

**02.02.01.28 Abstumpfungsmaßnahme durchführen**
Abstumpfungsmaßnahme durchführen
Abstumpfungsmaßnahme zur Erhöhung der Anfangsgriffigkeit  durch gleichmäßiges Aufbringen und Einwalzen von
Abstreukörnung durchführen. Nicht gebundene Abstreukörnung aufnehmen und der Verwertung nach Wahl des AN zuführen.
Abstreukörnung = leicht bituminierte Lieferkörnung 1/3.
Aus Gestein wie Aufhellungsgestein in Asphaltdeckschicht.
Abstreumenge = 1 kg/m2.
Maschinell abstreuen.
Menge: 75,000 m2

**02.02.01.29 Unterlage reinigen**
Unterlage reinigen. Anfallendes Kehrgut der Verwertung
nach Wahl des AN zuführen.
Unterlage = Asphaltbefestigung
Reinigungsgerät = selbstaufnehmende Kehrmaschine,
in Zwickeln etc. Reinigung von Hand, lose Bestandteile entfernen
erforderlichenfalls ist ein Hochdruckreinigungsgerät einzusetzen.
Menge: 75,000 m2

**02.02.01.30 Erschwernis infolge Einbauten Erschw.herstellen, ADS, Hydranten-, Schieberkappen etc.**
Erschwernis infolge Einbauten,
Hydranten und Schieberkappen etc.

Erschwernis beim Herstellen von Asphaltschichten
Asphaltdeckschicht
Hydranten und Schieberkappen,
unterschiedlicher Medienträger
Menge: 4,000 St

**02.02.01.31 Erschwernis infolge Einbauten Erschw.herstellen, ATS Hydranten-, Schieberkappen etc.**
Erschwernis infolge Einbauten,
Hydranten und Schieberkappen etc.

Erschwernis beim Herstellen von Asphaltschichten
Asphalttragschicht
Hydranten und Schieberkappen,
unterschiedlicher Medienträger
Menge: 4,000 St

**02.02.01.32 Anschluss als Fuge mit Fugenmasse herstellen**
Anschluss als Fuge mit Fugenmasse herstellen.
Fuge als Längs- und Querfuge zwischen Asphaltdeckschicht und vorhandener Asphaltbefestigungen.
In der Asphaltdeckschicht ausbilden.
Fugenspalttiefe = 40 mm durch Schneiden herstellen
Fugenspaltbreite = 15 mm.
Fugenspalt verfüllen in einer Lage, Fugenspalt durch Schneiden (Nassschnitt) herstellen.
Mit heiß verarbeitbarer Fugenmasse Typ N 2, einschließlich zugehörigem und zuvor aufgetragenem Voranstrichmittel.
Menge: 25,000 m

**02.02.01.33 Anschluss als Fuge mit Fugenmasse herstellen, Kappen**
Anschluss als Fuge mit Fugenmasse herstellen.
Fuge zwischen Asphalt und Schieber- und Hydrantenkappen aus Gusseisen oder Kunststoff,
In der Asphaltdeckschicht ausbilden.
Fugenspalttiefe = 40 mm durch Schneiden herstellen
Fugenspaltbreite = 15 mm.
Fugenspalt verfüllen in einer Lage, Fugenspalt durch Schneiden (Nassschnitt) herstellen.
Mit heiß verarbeitbarer Fugenmasse Typ N 2, einschließlich zugehörigem und zuvor aufgetragenem Voranstrichmittel.

Kappen und Schieber unterschiedlicher Medienträger
Menge: 4,000 St

**02.02.01.34 Anschluss als Fuge mit Fugenmasse herstellen, Borde**
Anschluss als Fuge mit Fugenmasse herstellen.
Fuge als Längsfuge vor Borden,
und als Querfuge zu vorhandener Asphaltbefestigungen.
In der Asphaltdeckschicht ausbilden.
Fugenspalttiefe = 40 mm durch Schneiden herstellen
Fugenspaltbreite = 15 mm.
Fugenspalt verfüllen in einer Lage, Fugenspalt durch Schneiden (Nassschnitt) herstellen.
Mit heiß verarbeitbarer Fugenmasse Typ N 2, einschließlich zugehörigem und zuvor aufgetragenem Voranstrichmittel.
Menge: 20,000 m

**02.02.01.35 Anschluss als Fuge mit Fugenmasse herstellen, Pflasterrinne**
Anschluss als Fuge mit Fugenmasse herstellen.
Fuge als Längsfuge vor GP-Reihen und Kleinpflasterrinnen
und als Querfuge zu vorhandener Asphaltbefestigungen.
In der Asphaltdeckschicht ausbilden.
Fugenspalttiefe = 40 mm durch Schneiden herstellen
Fugenspaltbreite = 15 mm.
Fugenspalt verfüllen in einer Lage, Fugenspalt durch Schneiden (Nassschnitt) herstellen.
Mit heiß verarbeitbarer Fugenmasse Typ N 2, einschließlich zugehörigem und zuvor aufgetragenem Voranstrichmittel.

Bereiche der Einmündungen
Menge: 15,000 m

*Hinweis: Bordanlagen, Rinnen*

*Hinweis: Hinweis Aufmaße Neubau*
Hinweis Aufmaße

Während der Aufmaßlegung ist zu beachten, dass die Flächen der Einmündungen,
Weberstraße in den jeweiligen Positionen ein extra Aufmaß erhalten um eine klare Trennung der Flächen für den Fördermittelgeber zu erwirken.

Dies Betrifft alle Neubaupositionen der Fahrbahn sowie der Gehwege. Ggf. sind  Vorort Aufmaße notwendig. Dies ist bei der Kalkuliation der Positionen zu berücksichtigen und wird nicht gesondert vergütet.

Einmündungen gemäß Lageplänen.
Mehrfache Überarbeitung und Anpassung der Aufmaße sind einzukalkulieren.
Mit Abrechnungsplänen ist zu Arbeiten. Die Neubau Flächen und Anlagen sind separt Auszuweisen und zu bemessen.

**02.02.01.36 Bordsteine aus Naturstein liefern /setzen, Hochbord 15/30 cm, A5, Weberstraße**
Bordsteine aus Naturstein setzen.

Bordsteine aus Naturstein nach DIN EN 1343 - DIN 482
Klassen H2, D2, F1
Hochbord 120/150/300 mm, Format A5 mit Anlauf
aus Granit, hellgrau, gleichmäßige Färbung, fein- bis mittelkorn,
Steine mit engen Fugen versetzen,
alle Bordflächen gesägt und gestockt, Stirnseiten gesägt
Einschl. sämtlicher Stein- und Gerungsschnitte,
Steine auf Passmaß trennen,
Inkl. aller erforderlichen Kurven-, Radien, Absenk-, und Übergangssteine.

Auftritt: 8-12 cm (Pendelrinne)

Rückenstütze aus Beton C20/25 vgl. Regelquerschnitt,
15 cm breit, herstellen.
Unterbeton C 20/25, mindest. 20 cm dick, herstellen.

Durchgehende Dehnungsfuge alle 6 m herstellen,
Dehnscheibe aus hochwertigem PUR-gebundenem
Gummigranulat (Rohdichte von mindest. 730 kg/m3)
(DEKA-Dehnscheiben o. glw.),
Durchgehende Bewegungs-Dehnfugen durch Unterbeton und Rückenstütze.

Hinterfüllung der Bordanlage nach Erfordernis mit
Kies-Sand-Gemisch bis UK angrenzende Schicht,
Material liefern und verdichten.

Pos. einschließlich Materialanlieferung

Bordanlage als Abgrenzung der Fahrbahn zur Abtrennung zwischen Fahrbahn und Gehwegfläche, in der Weberstraße insbesondere als Radiensteine
Menge: 40,000 m

**02.02.01.37 Bordsteine aus Naturstein liefern /setzen, Hochbord 15/30 cm, A5**
Bordsteine aus Naturstein setzen.

Bordsteine aus Naturstein nach DIN EN 1343 - DIN 482
Klassen H2, D2, F1
Hochbord 120/150/300 mm, Format A5 mit Anlauf
aus Granit, hellgrau, gleichmäßige Färbung, fein- bis mittelkorn,
Steine mit engen Fugen versetzen,
alle Bordflächen gesägt und gestockt, Stirnseiten gesägt
Einschl. sämtlicher Stein- und Gerungsschnitte,
Steine auf Passmaß trennen,
Inkl. aller erforderlichen Kurven-, Absenk-, und Übergangssteine.

Auftritt: 8-12 cm (Pendelrinne)

Rückenstütze aus Beton C20/25 vgl. Regelquerschnitt,
15 cm breit, herstellen.
Unterbeton C 20/25, mindest. 20 cm dick, herstellen.

Durchgehende Dehnungsfuge alle 6 m herstellen,
Dehnscheibe aus hochwertigem PUR-gebundenem
Gummigranulat (Rohdichte von mindest. 730 kg/m3)
(DEKA-Dehnscheiben o. glw.),
Durchgehende Bewegungs-Dehnfugen durch Unterbeton und Rückenstütze.

Hinterfüllung der Bordanlage nach Erfordernis mit
Kies-Sand-Gemisch bis UK angrenzende Schicht,
Material liefern und verdichten.

Pos. einschließlich Materialanlieferung

Bordanlage als Abgrenzung der Fahrbahn zur Abtrennung zwischen Fahrbahn und Gehwegfläche., Muskauer
Menge: 90,000 m

**02.02.01.38 Bordsteine aus Beton liefern /setzen, Hochbord 15/30 cm**
Bordsteine aus Beton setzen.

Bordsteine aus Beton nach DIN EN 1340 / DIN 483, Leistungsklassen D, I, U.
Hochbord 150x250 mm,
Steine mit engen Fugen
versetzen, einseitig gefast, Fase nach innen zur Fahrbahn.
Einschl. sämtlicher Stein- und Gerungsschnitte,
Steine auf Passmaß trennen,
Inkl. aller erforderlichen Kurven-, Absenk-, und Übergangssteine.

Auftritt: 10 cm

Rückenstütze aus Beton C20/25 vgl. Regelquerschnitt,
15 cm breit, herstellen.
Unterbeton C 20/25, mindest. 20 cm dick, herstellen.

Durchgehende Dehnungsfuge alle 6 m herstellen,
Dehnscheibe aus hochwertigem PUR-gebundenem Gummigranulat (Rohdichte von mindest. 730 kg/m3)
(DEKA-Dehnscheiben o. glw.),
Durchgehende Bewegungs-Dehnfugen durch Unterbeton und Rückenstütze.

Hinterfüllung der Bordanlage nach Erfordernis mit Kies-Sand-Gemisch bis UK angrenzende Schicht,
Material liefern und verdichten.

Pos. einschließlich Materialanlieferung

Bordanlage als Abgrenzung der Fahrbahn zur Abtrennung zwischen Fahrbahn und Gehwegfläche.
Menge: 5,000 m

**02.02.01.39 Bordsteine des AG setzen. Bordstein aus Naturstein, Hochbrod, Abmessung ca. 15/30**
Bordsteine des AG setzen.
Bordstein aus Naturstein, Hochbord Abmessung ca. 10/15 bis 20/40 cm breit, 30 cm hoch aus Bestand / Rückbau
Zu beachten ist, dass die Höhe der Bordsteine nicht durchgängig gleich ist, sondern innerhalb eines Bordes auch Differenzen bis zu 10 cm aufweist!

Steine vom Lagerplatz Bauhof 6,0 abholen, fördern und vor Versetzen säubern, Steine schneiden und Anpassungsarbeiten ausführen

Auftritt: 8-12 cm  (Pendelrinne)

Rückenstütze aus Beton C20/25 vgl. Regelquerschnitt,
15 cm breit, herstellen.
Unterbeton C 20/25, mindest. 20 cm dick, herstellen.

Durchgehende Dehnungsfuge alle 6 m herstellen,
Dehnscheibe aus hochwertigem PUR-gebundenem
Gummigranulat (Rohdichte von mindest. 730 kg/m3)
(DEKA-Dehnscheiben o. glw.),
Durchgehende Bewegungs-Dehnfugen durch Unterbeton und Rückenstütze.
Menge: 100,000 m

**02.02.01.40 Bordsteine des AG setzen. Bordstein aus Naturstein, Hochbrod, Abmessung ca. 15/30**
Bordsteine des AG setzen.
Bordstein aus Naturstein, Hochbord Abmessung ca. 10/15 bis 20/40 cm breit, 30 cm hoch aus Bestand / Rückbau
Zu beachten ist, dass die Höhe der Bordsteine nicht durchgängig gleich ist, sondern innerhalb eines Bordes auch Differenzen bis zu 10 cm aufweist!

Steine vom Lagerplatz des AN abholen, fördern und vor Versetzen säubern, Steine schneiden und Anpassungsarbeiten ausführen

Auftritt: 8-12 cm  (Pendelrinne)

Rückenstütze aus Beton C20/25 vgl. Regelquerschnitt,
15 cm breit, herstellen.
Unterbeton C 20/25, mindest. 20 cm dick, herstellen.

Durchgehende Dehnungsfuge alle 6 m herstellen,
Dehnscheibe aus hochwertigem PUR-gebundenem
Gummigranulat (Rohdichte von mindest. 730 kg/m3)
(DEKA-Dehnscheiben o. glw.),
Durchgehende Bewegungs-Dehnfugen durch Unterbeton und Rückenstütze.
Menge: 480,000 m

**02.02.01.41 Bordstein des AG auf Passmaß trennen. Bordstein aus Naturstein ca. 15/25 bis 15/30 cm.**
Bordstein des AG auf Passmaß trennen.
Bordstein aus Naturstein ca. 15/25 bis 15/30 cm.
Bordstein quer trennen.

Bordsteine aus Bestand
Hochborde
Menge: 160,000 St

**02.02.01.42 Entwässerungsrinne aus Pflastersteinen als Pendelrinne herstellen, Natursteinpflaster, Granit 11/11/11, 4-zeilig, 50 cm**
*** wie Position 02.02.01.42
Entwässerungsrinne aus Pflastersteinen herstellen.

Rinne aus Pflaster- oder Formsteinen mit Betonfundament, Fundament, Rückenstütze und Fugen herstellen.
Erschwernisse in Folge Straßenabläufe und Radien sind einzukalkulieren. Ausführung als Pendelrinne 2,5 bis 10 %

Rinne vor Bordanlage in der Fahrbahn
4-zeilig, parallel
Breite ca. 50 cm

Pflaster/ Formsteine aus Natursteinpflaster nach DIN EN 1342 Naturstein ,Granit T2, F1 in den Maßen 11/11/11 cm Kleinpflaster
neue Steine, hellgrau, Struktur fein bis mittelkörnig, Oben einseitig gesägt und gestockt, Seiten und Unten gespalten

Bettung und Fundament aus Beton C20/25 herstellen, Dicke bis ca. 30 cm, Beton liefern.

Fugen mit Pflasterfugenmörtel von MARBOS PFM-ZL oder PF ZE MELAN o. glw. vergießen (Werkmörtel wird nicht zugelassen!),
zementgebunden, trassmodifiziert, wasserundurchlässig, flexibilisiert mit hohem Frost-Tausalzwiderstand
Druckfestigkeit am Würfel mind. 50 N/mm², Haftzugfestigkeit größer 1,5 N/mm2, Steine vor Abbinden des Mörtels säubern

Verlegung unter Berücksichtigung der Abläufe und der Radien (Einmündungen). Alle 6,0 m sowie im Bereich der Abläufe (rinnen- und bordseitig) Dehnungsfuge herstellen, obere 3 cm der Fugen dauerelastisch mit Fugenvergussmasse Farbe: grau schließen
Alle Steine vor dem Versetzen mit Haftbrücke versehen, d.h. alle Seitenflächen und Unterseite des GP-Steins in Haftbrücke MARBOS Pflasterbinder PFB o. glw. tauchen, Material liefern.
Menge: 600,000 m

**02.02.01.43 Entwässerungsrinne aus Pflastersteinen herstellen, Natursteinpflaster, Granit 11/11/11, 3-zeilig, 36 cm, gestockt**
Entwässerungsrinne aus Pflastersteinen herstellen.

Rinne aus Pflaster- oder Formsteinen mit Betonfundament, Fundament, Rückenstütze und Fugen herstellen.
Erschwernisse in Folge Straßenabläufe sind einzukalkulieren.

Rinne vor Bordanlage in der Fahrbahn
3-zeilig, parallel
Breite ca. 36cm

Pflaster/ Formsteine aus Natursteinpflaster nach DIN EN 1342 Naturstein ,Granit T2, F1 in den Maßen 11/11/11 cm Kleinpflaster
neue Steine, hellgrau, Struktur fein bis mittelkörnig, Oben einseitig gesägt und gestockt, Seiten und Unten gespalten

Bettung und Fundament aus Beton C20/25 herstellen, Dicke bis ca. 30 cm, Beton liefern.

Fugen mit Pflasterfugenmörtel von MARBOS PFM-ZL oder PF ZE MELAN o. glw. vergießen (Werkmörtel wird nicht zugelassen!),
zementgebunden, trassmodifiziert, wasserundurchlässig, flexibilisiert mit hohem Frost-Tausalzwiderstand
Druckfestigkeit am Würfel mind. 50 N/mm², Haftzugfestigkeit größer 1,5 N/mm2, Steine vor Abbinden des Mörtels säubern

Verlegung unter Berücksichtigung der Abläufe und der Radien (Einmündungen). Alle 6,0 m sowie im Bereich der Abläufe (rinnen- und bordseitig) Dehnungsfuge herstellen, obere 3 cm der Fugen dauerelastisch mit Fugenvergussmasse Farbe: grau schließen
Alle Steine vor dem Versetzen mit Haftbrücke versehen, d.h. alle Seitenflächen und Unterseite des GP-Steins in Haftbrücke MARBOS Pflasterbinder PFB o. glw. tauchen, Material liefern.
Menge: 20,000 m

##### Titel 02.02.02 Gehwege

*Hinweis: Hinweis Aufmaße Neubau*
Hinweis Aufmaße

Während der Aufmaßlegung ist zu beachten, dass die Flächen der Einmündung,
Weberstraße in den jeweiligen Positionen ein extra Aufmaß erhalten um eine klare Trennung der Flächen für den Fördermittelgeber zu erwirken.

Dies Betrifft alle Neubaupositionen der Fahrbahn sowie der Gehwege. Ggf. sind  Vorort Aufmaße notwendig. Dies ist bei der Kalkuliation der Positionen zu berücksichtigen und wird nicht gesondert vergütet.

Einmündungen gemäß Lageplänen.
Mehrfache Überarbeitung und Anpassung der Aufmaße sind einzukalkulieren.
Mit Abrechnungsplänen ist zu Arbeiten. Die Neubau Flächen und Anlagen sind separt Auszuweisen und zu bemessen.

**02.02.02.44 Planum herstellen, Abweichung +-2 cm**
Planum profilgerecht herstellen.

Auf- und Abtrag bis 5 cm
zulässige Abweichung von der Sollhöhe +2/-2 cm.
Verformungsmodul EV2 >= 45 MPa, Boden verdichten.
Menge: 2000,000 m2

**02.02.02.45 Schottertragschicht herstellen 0/32, Dicke 28 cm**
Schottertragschicht herstellen.

Schottertragschicht nach ZTV-SoB-StB in der gültigen Fassung,
(Unterhalb Gehwegpflaster, Mosaik und Gehwegplatten, Anpassungsbereiche, etc.)

Baustoffgemisch 0/32.

Verdichtungsgrad DPr mind. 103 %,
Verformungsmodul EV2 auf der Oberfläche
mindestens 80 MPa.
Gesamteinbau- /Sichtdicke = 28 cm.

Baustoffgemisch = gebrochenes Naturgestein
aus Schotter-Splitt-Sand-Gemisch,
Material ist so zu wählen das eine Verfärbung von angrenzenden Borden Pflaster durch das Schottermaterial ausgeschlossen ist

Ungleichförmigkeitszahl U mindestens 13. Die
Filterstabilität gegenüber dem Bettungsstoff muss
eingehalten werden.

Einbau zwischen befestigten Flächen, Unterhalb Gehwegpflaster
Einbau in zwei Lagen inkl. Verdichtung.
Menge: 1850,000 m2

**02.02.02.46 Bordsteine aus Beton liefern /setzen, Tiefbord 10/25 cm**
Bordsteine aus Beton setzen.
Bordsteine aus Beton nach DIN EN 1340 / DIN 483, Leistungsklassen D, I, U.
Tiefbord 100x250 mm,
Steine mit engen Fugen
versetzen, einseitig gefast.
Einschl. sämtlicher Stein- und Gerungsschnitte,
Steine auf Passmaß trennen,
Inkl. aller erforderlichen Kurven-, Absenk-, und Übergangssteine.

Auftritt: 0,0 cm

Rückenstütze aus Beton C20/25 vgl. Regelquerschnitt,
10 cm breit, herstellen.
Unterbeton C 20/25, mindest. 20 cm dick, herstellen.

Durchgehende Dehnungsfuge alle 6 m herstellen,
Dehnscheibe aus hochwertigem PUR-gebundenem Gummigranulat (Rohdichte von mindest. 730 kg/m3)
(DEKA-Dehnscheiben o. glw.),
Durchgehende Bewegungs-Dehnfugen durch Unterbeton und Rückenstütze.

Hinterfüllung der Bordanlage nach Erfordernis
mit Beton bis OK Bord in Abstimmung mit dem AG / BÜ,
Material liefern und verdichten.

Pos. einschließlich Materialanlieferung

Bordanlage als Randeinfassung, Abtrennung der Pflasterfläche des Gehwegs zu den Grundsücken, Grünflächen  gemäß Lageplan und Regelquerschnitt
Menge: 115,000 m

**02.02.02.47 Bordsteine aus Beton liefern /setzen, Tiefbord 10/25 cm, Baumscheibe**
Bordsteine aus Beton setzen.
Bordsteine aus Beton nach DIN EN 1340 / DIN 483, Leistungsklassen D, I, U.
Tiefbord 100x250 mm,
Steine mit engen Fugen
versetzen, einseitig gefast.
Einschl. sämtlicher Stein- und Gerungsschnitte,
Steine auf Passmaß trennen,
Inkl. aller erforderlichen Kurven-, Absenk-, und Übergangssteine.

Auftritt: 0,0 cm

Rückenstütze aus Beton C20/25 vgl. Regelquerschnitt,
10 cm breit, herstellen.
Unterbeton C 20/25, mindest. 20 cm dick, herstellen.

Durchgehende Dehnungsfuge alle 6 m herstellen,
Dehnscheibe aus hochwertigem PUR-gebundenem Gummigranulat (Rohdichte von mindest. 730 kg/m3)
(DEKA-Dehnscheiben o. glw.),
Durchgehende Bewegungs-Dehnfugen durch Unterbeton und Rückenstütze.

Hinterfüllung der Bordanlage nach Erfordernis
mit Beton bis OK Bord in Abstimmung mit dem AG / BÜ,
Material liefern und verdichten.

Pos. einschließlich Materialanlieferung

Bordanlage als Randeinfassung der Baumscheibe 19 x
1,5 m x 2 (Quer) sowie 1x 2,5 m (Längs) gemäß Lageplan und Regelquerschnitt
Menge: 110,000 m

**02.02.02.48 Pflasterdecke aus Betonsteinpflasterplatten herstellen, 30x30x8 cm, Ausführung in Gehwegbereichen, Diagonalverband mit Bishofsmützen**
Pflasterdecke aus Betonsteinpflasterplatten herstellen,

Betonpflasterplatten nach DIN EN 1338
Leistungsklassen D, I, K und nach TL-Pflaster-StB.
Steingrößen Normalstein 30/30 cm,
Bischofsmütze 150/300/421 mm,
Steinhöhe 8 cm
Farbe grau
einschl. der erforderlichen Bishofsmützen, Oberfläche wassergestrahlt, mit Minifase
Nutzfläche bzw. Farbe der Steine: grau
Oberfläche werkseitig imprägniert.
Einschließlich handelsüblicher Passplatten herstellen.
Platten aus zweischichtigem Beton
Einschließlich erforderlicher Rand- und Abschlusssteine.

In der Regel verlegt wie folgt:
Steine im Kreuzverband diagonal im 45°-Winkel verlegen.
Ausbildung der Randanschlüsse aus Bischofsmützen.
Es werden erhöhte Anforderungen an die Ebenheit gestellt.
Diagonalverlegung (Diagonalverband)

Pflasterbettung 4 cm dick
Bettungsmaterial = Brechsand-Splitt-Gemisch 0/5 mm.
aus Granit/Granodiorit
Eingesetztes Gestein darf nicht zu
Verfärbungen am Plattenbelag führen.
Fugenmaterial Brechsand 0/2 mm bis zur Vollfugigkeit mehrfach einschlämmen. Überschüssigen Sand entfernen.
Erforderliche Steinschnitte für örtliche Anpassungen ausführen.
Betonsteinschnitte sind in dieser Position einzukalkulieren und werden nicht gesondert vergütet. Einschließlich Schneidearbeiten zur Herstellung der Passmaße in Kurvenbereichen.

Die Pflasterfläche ist zunächst als Musterfläche
Innerhalb des Ausbaubereiches durch den AN zu verlegen
und darf erst nach Freigabe durch AG/Bauüberwachung
weiter ausgebaut werden. Das Herstellen der Musterfläche wird
nicht gesondert vergütet.

Ausführung in Gehwegbereichen gemäß beiliegender Lagepläne.

EHL, Aquaflair oder gleichwertig '.....................................'

Angabe des Bieters
Menge: 1050,000 m2

**02.02.02.49 Pflasterd. mit Mosaikpfl. aus Bestand (AG) herst. Größe 50/50/50 mm, Streifen Baumscheibe 25 cm**
Pflasterdecke mit Mosaikpflastersteinen herstellen. Bearbeitung der Oberfläche der Mosaikpflastersteine nach Unterlagen und Steine des AG

In Flächen für Gehwegstreifen ca. 25 cm zwischen Bordanlagen Baumscheibe und Gehwegpflasterplatten beiliegendem gemäß Lageplan.

Größe = 50/50/50 mm / Format für Rastermaß = 60/60/60 mm
Pflasterstein aus Mosaik, Pflastersteine aus Bestand
Pflaster nach Ausbau gesäubert wieder einbauen.

Bettung 6 cm aus Brechsand-Splitt-Gemisch 0/5, Material Granit
Fuge mit Brechsand-Splitt-Gemisch 0/5, Material Granit bis zur Vollfugigkeit einfegen und einschlämmen. Fugenmaterial einarbeiten und einschlämmen, Fugenschluss durch Einfegen und Einschlämmen herstellen.

Erschwernisse durch Einbauten, Zwickel, etc. sind einzukalkulieren und werden nicht gesondert vergütet.

Verlegen in Passe, äußere Reihe zu den Bordanlagen und zu den KP-Reihen als Reihe verlegen.

Je Baumscheibe 1,5 -1,75 m² (19 Baumscheiben)
Menge: 30,000 m2

**02.02.02.50 Pflasterd. mit Mosaikpfl. aus Bestand (AG) herst. Größe 50/50/50 mm, Unterstreifen 75 cm**
Pflasterdecke mit Mosaikpflastersteinen herstellen. Bearbeitung der Oberfläche der Mosaikpflastersteine nach Unterlagen und Steine des AG

In Flächen für Gehwegstreifen ca. 75 cm zwischen Bordanlagen Fahrbahn und Gehwegpflasterplatten beiliegendem gemäß Lageplan.

Größe = 50/50/50 mm / Format für Rastermaß = 60/60/60 mm
Pflasterstein aus Mosaik, Pflastersteine aus Bestand
Pflaster nach Ausbau gesäubert wieder einbauen.

Bettung 6 cm aus Brechsand-Splitt-Gemisch 0/5, Material Granit
Fuge mit Brechsand-Splitt-Gemisch 0/5, Material Granit bis zur Vollfugigkeit einfegen und einschlämmen. Fugenmaterial einarbeiten und einschlämmen, Fugenschluss durch Einfegen und Einschlämmen herstellen.

Erschwernisse durch Einbauten, Zwickel, etc. sind einzukalkulieren und werden nicht gesondert vergütet.

Verlegen in Passe, äußere Reihe zu den Bordanlagen und zu den KP-Reihen als Reihe verlegen.
Menge: 300,000 m2

**02.02.02.51 Pflasterd. mit Mosaikpfl. aus Bestand (AG) herst. Größe 50/50/50 mm, Oberstreifen mit geringer Breite, Ost**
Pflasterdecke mit Mosaikpflastersteinen herstellen. Bearbeitung der Oberfläche der Mosaikpflastersteine nach Unterlagen und Steine des AG

In Flächen für Gehwegsteifen geringer Breite von 2 bis 75 cm  zwischen Gehwegpflasterplatten und Bordanlage / Grundstück / Kellerlichtschächten / Treppen gemäß beiliegendem gemäß Lageplan.
Erschwernisse durch Kleinstflächen sowie schmale Breite sind einzukalkulieren. Teilflächen zwischen 2 und 50 m².
Erschwernisse durch Kellerlichtschächte, Einfriedungen und Treppen ist einzukalkulieren

Größe = 50/50/50 mm / Format für Rastermaß = 60/60/60 mm
Pflasterstein aus Mosaik, Pflastersteine aus Bestand
Pflaster nach Ausbau gesäubert wieder einbauen.

Bettung 6 cm  aus Brechsand-Splitt-Gemisch 0/5, Material Granit
Fuge mit Brechsand-Splitt-Gemisch 0/5, Material Granit bis zur Vollfugigkeit einfegen und einschlämmen. Fugenmaterial einarbeiten und einschlämmen, Fugenschluss durch Einfegen und Einschlämmen herstellen.

Erschwernisse durch Einbauten, Zwickel, Bordanlagen etc. sind einzukalkulieren und werden nicht gesondert vergütet.

Verlegen in Passe, äußere Reihe zu den Bordanlagen und zu den KP-Reihen als Reihe verlegen.

Ost
Menge: 165,000 m2

**02.02.02.52 Pflasterd. mit Mosaikpfl. aus Bestand (AG) herst. Größe 50/50/50 mm, Oberstreifen mit geringer Breite, West**
Pflasterdecke mit Mosaikpflastersteinen herstellen. Bearbeitung der Oberfläche der Mosaikpflastersteine nach Unterlagen und Steine des AG

In Flächen für Gehwegsteifen geringer Breite von 2 bis 100 cm  zwischen Gehwegpflasterplatten und Bordanlage / Grundstück / Kellerlichtschächten / Treppen gemäß beiliegendem gemäß Lageplan.
Erschwernisse durch Kleinstflächen sowie schmale Breite sind einzukalkulieren. Teilflächen zwischen 2 und 110 m².
Erschwernisse durch Kellerlichtschächte, Einfriedungen und Treppen ist einzukalkulieren

Größe = 50/50/50 mm / Format für Rastermaß = 60/60/60 mm
Pflasterstein aus Mosaik, Pflastersteine aus Bestand
Pflaster nach Ausbau gesäubert wieder einbauen.

Bettung 6 cm  aus Brechsand-Splitt-Gemisch 0/5, Material Granit
Fuge mit Brechsand-Splitt-Gemisch 0/5, Material Granit bis zur Vollfugigkeit einfegen und einschlämmen. Fugenmaterial einarbeiten und einschlämmen, Fugenschluss durch Einfegen und Einschlämmen herstellen.

Erschwernisse durch Einbauten, Zwickel, Bordanlagen etc. sind einzukalkulieren und werden nicht gesondert vergütet.

Verlegen in Passe, äußere Reihe zu den Bordanlagen und zu den KP-Reihen als Reihe verlegen.

West
Menge: 200,000 m2

**02.02.02.53 Zulage zur Vorposition Obersteifen geringer Breite (Kleinstflächen) für die Verlegung des Mosaikpflasters aus Granit in Beton.**
Zulage zur Vorposition Obersteifen geringer Breite (Kleinstflächen) für die Verlegung des Mosaikpflasters aus Granit in Beton.

Bettung aus Beton C20/25 ca. 10 cm dick herstellen. Fugen mit Fugenmörtel, einschlämmen. Fugenmörtel wasserundurchlässig,
Fabrikat: MARBOS PFM-ZE, Farbe: grau oder gleichwertig.
Steine vor Abbinden des Mörtels säubern.

Verlegung unter Berücksichtigung der Grundstücksgrenzen
Alle Steine vor dem Versetzen mit Haftbrücke versehen, d.h. alle Seitenflächen und Unterseite des GP-Steins in Haftbrücke MARBOS Pflasterbinder PFB o. glw. tauchen, Material liefern.
Menge: 100,000 m2

**02.02.02.54 Pflasterdecken und Borde Anpassung herstellen Einzelgr. 0,25- 2,0 m2, Anpassung an Straßenbeleuchtung**
Anpassung der Pflasterdecke an Aussparungen oder Einbauten bis zu 2,0 m2 Einzelgröße, die in der zu
befestigenden Fläche liegen oder in diese hineinragen,
herstellen, ausbilden anpassen.
Einzelgröße über 0,25 bis 2,0 m2.
Inkl. Schneid- und Trennarbeiten des Pflasters.
Ausführung in Mosaikpflaster, sowie Pflasterplatten, Rippen etc.
Passmaße herstellen. Schneid- und Trennarbeiten für die Borde sind mit einzukalkulieren.

Pflaster, Bettung, Borde und Fugen gemäß Vorposition.

Ausführung für Anspassungsarbeiten der Straßenbeleuchungsmassten.
Menge: 10,000 St

**02.02.02.55 Sicherung Beleuchtung**
Sicherung bestehender Straßenbeleuchtungsanlagen im
Baufeld.
Straßenbeleuchtungsmaste stehen unmittelbar am
Fahrbahnrand.
Ausführung nach Wahl des AN.
Beschädigungen und Beeinträchtigungen sind zu
unterbinden.
Menge: 10,000 St

*Hinweis: Hinweis:*
Für alle Bereiche in welchen der Oberstreifen bis an die Fassaden der Gebäude gepflastert werden, sind die folgenden Leistungspositionen auf besondere Anordnung des AG's auszuführen.

**02.02.02.56 Sockelputz entfernen**
Sockelputz entfernen.
Putz der Mörtelgruppe III von geraden Wänden der
angrenzenden Gebäude auf besondere Anordnung des AG
abstemmen. Gesamtdicke bis 1,5 cm.
Flächengröße:
Kleinstflächen als Streifen von etwa 0,20 bis 0,30 m
Breite im Anbindebereich der Gehweg- bzw.
Oberstreifenbefestigung (Anpflasterung).
Abbruchgut von der Baustelle entfernen und einer
Wiederverwertung nach Wahl des AN zuführen.
Menge: 30,000 m2

**02.02.02.57 Sockelputz herstellen**
Sockelputz herstellen.
Putz der Mörtelgruppe III nach DIN 1053,
mit Dichtungsmittelzusatz herstellen.
Putz an geraden Wänden als zweilagiger Putz,
obere Lage als Feinputz abgerieben,
an den angrenzenden Gebäuden.
Untergrund reinigen und mit Spritzvorwurf versehen.
Gesamtdicke des Putzes:
1,5 cm mit Angleichung an den vorhandenen Putz.
Flächengröße:
Kleinstflächen als Streifen von etwa 0,20 bis 0,30 m
Breite im Anbindebereich der Gehweg- bzw.
Oberstreifenbefestigung (Anpflasterung).
Reinigungs- und Abbruchgut von der Baustelle entfernen
und reiner Wiederverwertung zuführen.
Menge: 30,000 m2

**02.02.02.58 Sockelanstrich herstellen**
Sockelanstrich herstellen.
Senkrechte Wandflachen (Spritzwasserdockel)
staubfrei abfegen und mit geeigneter Farbe als
Vor- und Deckanstrich streichen. Farbe liefert der AN.
Der Farbton ist dem jeweiligen Gebäudesockel
anzugleichen.
Im Einheitspreis ist einzurechnen, dass für jedes
Gebäude eine gesonderte Farbmischung einschließlich einer Farbprobe herzustellen ist.
Menge: 30,000 m2

**02.02.02.59 Bituminösen Dichtungsaufstrich**
Bituminösen Dichtungsaufstrich für erd- bzw. wasserberührte Flächen herstellen.
Bauteil: freigelegtes Mauerwerk (Fundamentbereich).
Voranstrich aus Bitumenlösung, Deckaufstrich aus
ungefüllter Bitumenlösung.
Dichtungsaufstrich im Verfahren nach Wahl des AN
aufbringen.
Drei Arbeitsgänge.
Trockenschichtdicke min. 3 mm.
Ausführung abschnittsweise.
Menge: 30,000 m2

**02.02.02.60 Noppenplatte als Dichtungsschutz**
Noppenplatte als Dichtungsschutz für senkrechte
Flächen einbauen.
Ausführung abschnittsweise in Abstimmung mit dem AG
Menge: 150,000 m2

**02.02.02.61 Polysterolplatte als Sperre**
Polysterolplatte, als Sperre auf intakte Aussenwand,
liefern und zwischen neuer Befestigung und Aussenwand
einbauen. Platte 1 cm dick, ca. 40 cm hoch.
Ausführung abschnittsweise in Abstimmung mit dem AG
Menge: 25,000 m

*Hinweis: Hinweis: Kellerlichtschächte*
Hinweis Kellerlichtschächte:

Arbeiten an Kellerlichtschächten sind nur nach vorheriger Bestätigung und Erklärung der nachträglichen Kostenübernahme durch den Eigentümer auszuführen.
Sämtlichte Abstimmung sind mit dem Eigentümer schriftlich zu protkollieren und unterschreiben zu lassen.

Diese Leistung in den nachfolgenden Position bzgl. der Kellerlichtschächte einzukalkulieren und wird nicht gesondert vergütet.

Findet keine Eignung mit dem Eigentümer statt, so sind die Bauarbeiten des Gehwegs weiterzuführen. Eine Behinderung ist auszuschließen.

**02.02.02.62 Fußabtreter, Stufen angleichen**
Fußabtreter bestehend aus Zarge für Normgitterroste
als lose Zarge und passendem Normgitterrost
ausbauen und im Baustellenbereich sicher
zwischenlagern.
Zarge und Rost aus feuerverzinktem Stahl.
Zwischengelagerten Fußabtreter beim Herstellen der
Gehwegflächen auf Sollhöhe fachgerecht einbauen.

Stufen in der Höhe des neuen Gehweges anpassen. Abbruch und Stemmarbeiten durchführen. Anpassen der Höhe in Abstimmung mit dem Eigentümer sowie nach geltenden Vorschriften.
Menge: 4,000 St

**02.02.02.63 Schachtabdeckung der Kellerlichtschächte auf Höhe anpassen in Pflast./Platt.*ADicke ü.20-30 cm Höher 5-10cm*Mörtel M20**
Schachtabdeckung freilegen und nach Bauablauf an die
neue planmäßige Höhe anpassen. Aufbrucharbeiten zum
Freilegen der Schachtabdeckung ausführen. Ausbauen so-
wie Liefern und Einbauen von Schachtteilen werden gesondert vergütet.
Fläche aus Pflaster bzw. Plattenbelag.
Aufbruchdicke über 20 bis 30 cm.
Schachtabdeckung höher setzen über 5 bis 10 cm.
Fuge zwischen Fertigteilen mit Mörtel M20 vollflächig
unter Verwendung von mindestens drei Distanzstücken
entsprechender Festigkeit herstellen, Fugen glattstreichen.

Kellerlichtschächte in der Gehwegshöhe anpassen
Menge: 26,000 St

**02.02.02.64 Pflasterdecken und Borde Anpassung herstellen Einzelgr. 0,25- 2,0 m2, Anpassung an Kellerlichtschächte, Treppen**
Anpassung der Pflasterdecke an Aussparungen oder Einbauten bis zu 2,0 m2 Einzelgröße, die in der zu
befestigenden Fläche liegen oder in diese hineinragen,
herstellen, ausbilden anpassen.
Einzelgröße über 0,25 bis 2,0 m2.
Inkl. Schneid- und Trennarbeiten des Pflasters.
Ausführung in Mosaikpflaster, sowie Pflasterplatten, Rippen etc., Sowie Erschwernisse durch die Verlegung
Passmaße herstellen. Schneid- und Trennarbeiten für die Borde sind mit einzukalkulieren.

Pflaster, Bettung, Borde und Fugen gemäß Vorposition.

Ausführung für Anspassungsarbeiten der Kellerlichtschächte und Treppen.
Menge: 50,000 St

##### Titel 02.02.03 Zufahrten

*Hinweis: Neubau Zufahrten*
Siehe Baudoku Zufahrten,

Jede Zufahrt ist Aufmaßtechnisch separat zu erfassen.

**02.02.03.65 Planum herstellen, Abweichung +-2 cm**
Planum profilgerecht herstellen.

Auf- und Abtrag bis 5 cm
zulässige Abweichung von der Sollhöhe +2/-2 cm.
Verformungsmodul EV2 >= 45 MPa, Boden verdichten.
Menge: 275,000 m2

**02.02.03.66 Schottertragschicht herstellen 0/32, Dicke 28 cm**
Schottertragschicht herstellen.

Schottertragschicht nach ZTV-SoB-StB in der gültigen Fassung,
in den Zufahrten

Baustoffgemisch 0/32.

Verdichtungsgrad DPr mind. 103 %,
Verformungsmodul EV2 auf der Oberfläche
mindestens 120 MPa.
Gesamt Einbau- /Sichtdicke = 28 cm.

Baustoffgemisch = gebrochenes Naturgestein
aus Schotter-Splitt-Sand-Gemisch,
Material ist so zu wählen das eine Verfärbung von angrenzenden Borden Pflaster durch das Schottermaterial ausgeschlossen ist

Ungleichförmigkeitszahl U mindestens 13. Die
Filterstabilität gegenüber dem Bettungsstoff muss
eingehalten werden.

Einbau zwischen befestigten Flächen.
Im Bereich der Zufahrten. Unterhalb der Pflasterplatten
Schottertragschicht Zufahrten unterhalb der Platten
Einbau in zwei Lagen inkl. Verdichtung.
Menge: 130,000 m2

**02.02.03.67 Schottertragschicht herstellen 0/32, Dicke 26 cm**
Schottertragschicht herstellen.

Schottertragschicht nach ZTV-SoB-StB in der gültigen Fassung,
in den Zufahrten

Baustoffgemisch 0/32.

Verdichtungsgrad DPr mind. 103 %,
Verformungsmodul EV2 auf der Oberfläche
mindestens 120 MPa.
Gesamt Einbau- /Sichtdicke = 26 cm.

Baustoffgemisch = gebrochenes Naturgestein
aus Schotter-Splitt-Sand-Gemisch,
Material ist so zu wählen das eine Verfärbung von angrenzenden Borden Pflaster durch das Schottermaterial ausgeschlossen ist

Ungleichförmigkeitszahl U mindestens 13. Die
Filterstabilität gegenüber dem Bettungsstoff muss
eingehalten werden.

Einbau zwischen befestigten Flächen.
Im Bereich der Zufahrten. Unterhalb des Granitpflaster der Zufahrten
In Teilflächen und Kleinflächen
Schottertragschicht für Zufahrten
Einbau in zwei Lagen inkl. Verdichtung.
Menge: 110,000 m2

**02.02.03.68 Pflasterdecke aus Kleinpflaster Granit des AG (Zufahrten) herstellen**
Pflasterdecke mit Kleinpflastersteinen aus Naturstein
des AG herstellen. Flächen (Ober- und Unterstreifen) der Zufahrten gemäß Lageplan.

In Flächen der Zufahrt vor und hinter der Gehwegplatten.
Kleinstflächen 1 bis 30 m².
Pflastersteine vom Zwischenlagerplatz des AN
aufnehmen und fördern.
Format für Rastermaß = 100/100/100 mm.
Pflasterstein aus Granit, Pflaster aus Bestandszufahrten
Pflaster aus Ausbau Zufahrten gesäubert wieder einbauen.

Pflasterbettung 4 cm dick
Bettungsmaterial = Brechsand-Splitt-Gemisch 0/5 mm.
aus Granit/Granodiorit
Eingesetztes Gestein darf nicht zu
Verfärbungen am Plattenbelag führen.
Fugenmaterial Brechsand 0/2 mm bis zur Vollfugigkeit mehrfach einschlämmen. Überschüssigen Sand entfernen.
Erforderliche Steinschnitte für örtliche Anpassungen ausführen.
Steinschnitte sind in dieser Position einzukalkulieren und werden nicht gesondert vergütet.

Die Pflasterfläche ist zunächst als Musterfläche
Innerhalb des Ausbaubereiches durch den AN zu verlegen
und darf erst nach Freigabe durch AG/Bauüberwachung
weiter ausgebaut werden. Das Herstellen der Musterfläche wird
nicht gesondert vergütet.

Ausführung in Zufahrten gemäß beiliegender Lagepläne.
Gefälle gemäß Bestand und RQ, Streifen zur Fahrbahn bis ca. 11%
Menge: 110,000 m2

**02.02.03.69 Pflasterdecke aus Betonsteinpflasterplatten herstellen, 30x30x8 cm, Ausführung in Gehwegbereichen und Zufahrten, Diagonalverband mit Bishofsmützen**
Pflasterdecke aus Betonsteinpflasterplatten herstellen,

Betonpflasterplatten nach DIN EN 1338
Leistungsklassen D, I, K und nach TL-Pflaster-StB.
Steingrößen Normalstein 30/30 cm,
Bischofsmütze 150/300/421 mm,
Steinhöhe 8 cm
Farbe grau
einschl. der erforderlichen Bishofsmützen, Oberfläche wassergestrahlt, mit Minifase
Nutzfläche bzw. Farbe der Steine: grau
Oberfläche werkseitig imprägniert.
Einschließlich handelsüblicher Passplatten herstellen.
Platten aus zweischichtigem Beton
Einschließlich erforderlicher Rand- und Abschlusssteine.

In der Regel verlegt wie folgt:
Steine im Kreuzverband diagonal im 45°-Winkel verlegen.
Ausbildung der Randanschlüsse aus Bischofsmützen.
Es werden erhöhte Anforderungen an die Ebenheit gestellt.
Diagonalverlegung (Diagonalverband)

Pflasterbettung 4 cm dick
Bettungsmaterial = Brechsand-Splitt-Gemisch 0/5 mm.
aus Granit/Granodiorit
Eingesetztes Gestein darf nicht zu
Verfärbungen am Plattenbelag führen.
Fugenmaterial Brechsand 0/2 mm bis zur Vollfugigkeit mehrfach einschlämmen. Überschüssigen Sand entfernen.
Erforderliche Steinschnitte für örtliche Anpassungen ausführen.
Betonsteinschnitte sind in dieser Position einzukalkulieren und werden nicht gesondert vergütet. Einschließlich Schneidearbeiten zur Herstellung der Passmaße in Kurvenbereichen.

Die Pflasterfläche ist zunächst als Musterfläche
Innerhalb des Ausbaubereiches durch den AN zu verlegen
und darf erst nach Freigabe durch AG/Bauüberwachung
weiter ausgebaut werden. Das Herstellen der Musterfläche wird
nicht gesondert vergütet.

Ausführung in Zufahrten gemäß beiliegender Lagepläne.

EHL, Aquaflair oder gleichwertig '.....................................'

Angabe des Bieters
Menge: 130,000 m2

**02.02.03.70 Bordsteine aus Beton liefern /setzen, Tiefbord 10/25 cm, Zufahrt Grundstück**
Bordsteine aus Beton setzen.
Bordsteine aus Beton nach DIN EN 1340 / DIN 483, Leistungsklassen D, I, U.
Tiefbord 100x250 mm,
Steine mit engen Fugen
versetzen, einseitig gefast.
Einschl. sämtlicher Stein- und Gerungsschnitte,
Steine auf Passmaß trennen,
Inkl. aller erforderlichen Kurven-, Absenk-, und Übergangssteine.

Auftritt: 0,0 cm

Rückenstütze aus Beton C20/25 vgl. Regelquerschnitt,
10 cm breit, herstellen.
Unterbeton C 20/25, mindest. 20 cm dick, herstellen.

Durchgehende Dehnungsfuge alle 6 m herstellen,
Dehnscheibe aus hochwertigem PUR-gebundenem Gummigranulat (Rohdichte von mindest. 730 kg/m3)
(DEKA-Dehnscheiben o. glw.),
Durchgehende Bewegungs-Dehnfugen durch Unterbeton und Rückenstütze.

Hinterfüllung der Bordanlage nach Erfordernis
mit Beton bis OK Bord in Abstimmung mit dem AG / BÜ,
Material liefern und verdichten.

Pos. einschließlich Materialanlieferung

Bordanlage als Randeinfassung Zufahrt Abtrennung der Kleinpflastergranitflächen der Zufahrt zum Grundstück, Ausführung nur nach Abstimmung mit dem AG gemäß Lageplan und Regelquerschnitt
Menge: 60,000 m

**02.02.03.71 Bordsteine aus Beton liefern /setzen, Rundbord 15/22 cm**
Bordsteine aus Beton setzen.

Bordsteine aus Beton nach DIN EN 1340 / DIN 483, Leistungsklassen D, I, U.
Rundbord 150x220 mm,
Steine mit engen Fugen
versetzen, einseitig gefast, Fase nach innen zur Fahrbahn
Einschl. sämtlicher Stein- und Gerungsschnitte,
Steine auf Passmaß trennen,
Inkl. aller erforderlichen Kurven-, Absenk-, und Übergangssteine.

Auftritt: 3 cm

Rückenstütze aus Beton C20/25 vgl. Regelquerschnitt,
15 cm breit, herstellen.
Unterbeton C 20/25, mindest. 20 cm dick, herstellen.

Durchgehende Dehnungsfuge alle 6 m herstellen,
Dehnscheibe aus hochwertigem PUR-gebundenem Gummigranulat (Rohdichte von mindest. 730 kg/m3)
(DEKA-Dehnscheiben o. glw.),
Durchgehende Bewegungs-Dehnfugen durch Unterbeton und Rückenstütze.

Hinterfüllung der Bordanlage nach Erfordernis mit Kies-Sand-Gemisch bis UK angrenzende Schicht,
Material liefern und verdichten.

Pos. einschließlich Materialanlieferung

Bordanlage im Bereich der Grundstückzufahrten
Menge: 5,000 m

**02.02.03.72 Bordsteine aus Naturstein liefern /setzen, Rundbord R 15/25 cm**
Bordsteine aus Naturstein setzen.

Bordsteine aus Naturstein nach DIN EN 1343 - DIN 482
Klassen H2, D2, F1
Rundbord A4  150/250 mm, mit Abrundung (Radius 2 cm)
aus Granit, hellgrau, gleichmäßige Färbung, fein- bis mittelkorn,
Steine mit engen Fugen versetzen,
alle Bordflächen gesägt und gestockt, Stirnseiten gesägt
Einschl. sämtlicher Stein- und Gerungsschnitte,
Steine auf Passmaß trennen,
Inkl. aller erforderlichen Kurven-, Radien- und Übergangssteine.

Auftritt: 3 cm

Rückenstütze aus Beton C20/25 vgl. Regelquerschnitt,
15 cm breit, herstellen.
Unterbeton C 20/25, mindest. 20 cm dick, herstellen.

Durchgehende Dehnungsfuge alle 6 m herstellen,
Dehnscheibe aus hochwertigem PUR-gebundenem
Gummigranulat (Rohdichte von mindest. 730 kg/m3)
(DEKA-Dehnscheiben o. glw.),
Durchgehende Bewegungs-Dehnfugen durch Unterbeton und Rückenstütze.

Hinterfüllung der Bordanlage nach Erfordernis mit
Kies-Sand-Gemisch bis UK angrenzende Schicht,
Material liefern und verdichten.

Pos. einschließlich Materialanlieferung

Bordanlage im Bereich der Grundstückzufahrten, Querungsstellen
Menge: 20,000 m

**02.02.03.73 Bordsteine des AG setzen. Bordstein aus Naturstein, Rundbord, Flachbord Abmessung ca. 15/25**
Bordsteine des AG setzen.
Bordstein aus Naturstein, Rundbord Abmessung ca. 10/15 bis 20/40 cm breit, 30 cm hoch aus Bestand / Rückbau
Zu beachten ist, dass die Höhe der Bordsteine nicht durchgängig gleich ist, sondern innerhalb eines Bordes auch Differenzen bis zu 10 cm aufweist!

Steine vom Lagerplatz des AN abholen, fördern und vor Versetzen säubern, Steine schneiden und Anpassungsarbeiten ausführen

Auftritt: 3 cm an Zufahrten

Rückenstütze aus Beton C20/25 vgl. Regelquerschnitt,
15 cm breit, herstellen.
Unterbeton C 20/25, mindest. 20 cm dick, herstellen.

Durchgehende Dehnungsfuge alle 6 m herstellen,
Dehnscheibe aus hochwertigem PUR-gebundenem
Gummigranulat (Rohdichte von mindest. 730 kg/m3)
(DEKA-Dehnscheiben o. glw.),
Durchgehende Bewegungs-Dehnfugen durch Unterbeton und Rückenstütze.

Hinterfüllung der Bordanlage nach Erfordernis mit
Kies-Sand-Gemisch bis UK angrenzende Schicht,
Material liefern und verdichten.
Menge: 110,000 m

**02.02.03.74 Zulage zur Position Rundbord, Absenker aus Naturstein, zu Granithochborden**
Zulage zur Position Rundborde des AG, Absenker aus Naturstein

Zulage zur Position Rundbord für erforderliche Absenker und Übergangssteine aus Naturstein, Granit, und das Versetzen von:

Übergangsstein und Absenker von Hochbord Bestand aus Granit 15/30 cm auf Rundbord Granit 15/25 cm
Der Übergang erfolgt dabei bei Grundstückszufahrten zwischen Hochbord von 8- 10 cm Auftrittshöhe (Pendelrinne)
auf 3 cm des Rundbords auf ca. 1,00 bis 1,50 m Länge.

Inkl. sämtlicher Schneid- und Anpassungsarbeiten.
Inkl. Rückenstützen, Fundamente und Fugen gemäß Vorpositionen.

Sämtliche Kosten für Herstellung der Anpassungs- und Übergangssteine ist einzukalkulieren und wird nicht gesondert vergütet.

Je Zufahrt einen Übergangsstein links und rechts.
2 Je Zufahrt (links und rechts)

Vsl. 30 Stück

Gemessen wird die Länge der eingebauten Absenker
Menge: 30,000 m

**02.02.03.75 Bordstein des AG auf Passmaß trennen. Bordstein aus Naturstein ca. 15/25 bis 15/30 cm.**
Bordstein des AG auf Passmaß trennen.
Bordstein aus Naturstein ca. 15/25 bis 15/30 cm.
Bordstein quer trennen.

Bordsteine aus Bestand
Rundborde für Zufahrten
Menge: 80,000 St

##### Titel 02.02.04 Bushaltestelle, Querungen

**02.02.04.76 Vorhandene Haltestellenschilder beschädigungsfrei zurückbauen, sichern und wiedersetzen**
Vorhandene Haltestellenschilder mit Pfosten beschädigungsfrei zurückbauen, sichern und nach Abstimmung mit der regionalen Verkehrsgesellschaft und dem AG gemäß Beschilderungsplan wieder setzen.
Haltestellenschilder mit Rohrpfosten bis 76 mm.
Rückbau im Bereich Haltestelle
Erforderliche Erd- und Aufbrucharbeiten ausführen.
Betonfundament Abmessung bis 0,30 x 0,30 x 0,50 m.
Aufbruchmaterial einer Verwertung nach Wahl des AN zuführen.

Wiedersetzen mit Fundament aus Ortbeton C 20/25, Tiefe 0,80 m, L x B = 0,40 m x 0,40 m herstellen. Inkl. benötiger Hülsen und Pfosten.

VZ 224-51
Menge: 2,000 St

**02.02.04.77 Bodenhülse für Stahlrohrpfosten Æ 60 mm Haltestellenschild) liefern und im Zuge der**
Bodenhülse für Stahlrohrpfosten Ø 60 mm Haltestellenschild) liefern und im Zuge der Pflasterarbeiten einbauen.
Bodenhülse aus Grauguss mit Gewindering und Klemmring.
Fundament aus Beton C 12/15, Abmessung ca. 30 x 30 x 60 cm tief herstellen, Beton liefern.
Menge: 2,000 St

**02.02.04.78 Planum herstellen, Abweichung +-2 cm**
Planum profilgerecht herstellen.

Auf- und Abtrag bis 5 cm
zulässige Abweichung von der Sollhöhe +2/-2 cm.
Verformungsmodul EV2 >= 45 MPa, Boden verdichten.
Menge: 140,000 m2

**02.02.04.79 Schottertragschicht herstellen 0/32, Dicke 28 cm**
Schottertragschicht herstellen.

Schottertragschicht nach ZTV-SoB-StB in der gültigen Fassung,
(Zugänge, unterhalb Gehweg, Anpassungsbereiche, etc.)

Baustoffgemisch 0/32.

Verdichtungsgrad DPr mind. 103 %,
Verformungsmodul EV2 auf der Oberfläche
mindestens 80 MPa.
Gesamteinbau- /Sichtdicke = 28 cm.

Baustoffgemisch = gebrochenes Naturgestein
aus Schotter-Splitt-Sand-Gemisch,
Material ist so zu wählen das eine Verfärbung von angrenzenden Borden Pflaster durch das Schottermaterial ausgeschlossen ist

Ungleichförmigkeitszahl U mindestens 13. Die
Filterstabilität gegenüber dem Bettungsstoff muss
eingehalten werden.

Einbau zwischen befestigten Flächen.
Einbau in zwei Lagen inkl. Verdichtung.
Menge: 125,000 m2

**02.02.04.80 Pflasterdecke aus Betonsteinpflasterplatten herstellen, 30x30x8 cm, Ausführung in Gehwegbereichen, Diagonalverband mit Bishofsmützen**
Pflasterdecke aus Betonsteinpflasterplatten herstellen,

Betonpflasterplatten nach DIN EN 1338
Leistungsklassen D, I, K und nach TL-Pflaster-StB.
Steingrößen Normalstein 30/30 cm,
Bischofsmütze 150/300/421 mm,
Steinhöhe 8 cm
Farbe grau
einschl. der erforderlichen Bishofsmützen, Oberfläche wassergestrahlt, mit Minifase
Nutzfläche bzw. Farbe der Steine: grau
Oberfläche werkseitig imprägniert.
Einschließlich handelsüblicher Passplatten herstellen.
Platten aus zweischichtigem Beton
Einschließlich erforderlicher Rand- und Abschlusssteine.

In der Regel verlegt wie folgt:
Steine im Kreuzverband diagonal im 45°-Winkel verlegen.
Ausbildung der Randanschlüsse aus Bischofsmützen.
Es werden erhöhte Anforderungen an die Ebenheit gestellt.
Diagonalverlegung (Diagonalverband)

Pflasterbettung 4 cm dick
Bettungsmaterial = Brechsand-Splitt-Gemisch 0/5 mm.
aus Granit/Granodiorit
Eingesetztes Gestein darf nicht zu
Verfärbungen am Plattenbelag führen.
Fugenmaterial Brechsand 0/2 mm bis zur Vollfugigkeit mehrfach einschlämmen. Überschüssigen Sand entfernen.
Erforderliche Steinschnitte für örtliche Anpassungen ausführen.
Betonsteinschnitte sind in dieser Position einzukalkulieren und werden nicht gesondert vergütet. Einschließlich Schneidearbeiten zur Herstellung der Passmaße in Kurvenbereichen.

Die Pflasterfläche ist zunächst als Musterfläche
Innerhalb des Ausbaubereiches durch den AN zu verlegen
und darf erst nach Freigabe durch AG/Bauüberwachung
weiter ausgebaut werden. Das Herstellen der Musterfläche wird
nicht gesondert vergütet.

Ausführung in Gehwegbereichen gemäß beiliegender Lagepläne.

EHL, Aquaflair oder gleichwertig '.....................................'

Angabe des Bieters
Menge: 100,000 m2

**02.02.04.81 Profilstein-System "Kasseler Sonderbord" für Haltestellen liefern und fachgerecht nach Herstellerangaben einbauen**
Profilstein-System "Kasseler Sonderbord" für Haltestellen liefern und fachgerecht nach Herstellerangaben einbauen.
Rückenstütze aus Beton C20/25 bis ca. 10 cm unter OK Bordstein, 15 cm breit herstellen.
Unterbeton aus Beton C20/25, 20 cm dick gemäß DIN 18318 herstellen.
Profilstein mit horizontaler Auffahrfläche, ausgerundetem Übergang zur 75° schrägen Anfahrfläche, Auftrittsfläche rutschhemmend R13 geflammt,
Anfahrfläche reifenschonend fein geschliffen.
Profilstein aus Beton,
System "DIN Barrierefrei geprüft" - P1B031 DIN Certco.
Abmessung: Länge 100 cm (Nennlänge inkl. 5 mm Fuge), Gesamthöhe 33 cm, Breite 42,5 cm.
Einstiegshöhe: 18 cm,
Auftrittsfläche: 30 cm geflammt,
Einbautiefe: 15 cm,
Fabrikat: Profilbeton GmbH o. glw.
Alle Fugen dauerelastisch und vollfugig schließen, elastischer Fugendichtstoff: Sikaflex Pro 3WF liefern.
Einschließlich Hinterfüllung der Bordanlage nach Erfordernis mit Kies-Sand-Gemisch bis Planumshöhe Wartefläche, Material liefern.
Menge: 20,000 m

**02.02.04.82 Profilstein - Übergangsstein, mit Gefälle, vom vorbeschriebenen Grundtyp, Busbord zu Hochbord**
Profilstein - Übergangsstein, mit Gefälle, vom vorbeschriebenen Grundtyp aus Bordstein DIN 483 Form HB, aus Beton liefern und nach Herstellerangaben einbauen, wie Vorposition.
Länge 100 cm, Höhe von 33/18 cm (Busbord)
auf Hochbord A5 Granit (gemäß Regelquerschnitt)
Auftritt 8- 12cm, fallend, Breite 42,5 cm.
2 Linksseitig
2 Rechtsseitig
Menge: 4,000 St

**02.02.04.83 Absenker und Übergangsstein Busbord zu Hochbord, Absenker aus Naturstein,**
Absenker und Übergangsstein Busbord zu Hochbord Absenker aus Naturstein,

Position für erforderliche Absenker und Übergangssteine aus Naturstein, Granit, für die Lieferung und das Versetzen von:

Der Übergang erfolgt dabei von Übergangsstein Busbord Auftritt 12 cm auf 10 cm des Hochbords.
Herstellung mit Hochbord Granitsteinen A5

Inkl. sämtlicher Schneid- und Anpassungsarbeiten.
Inkl. Rückenstützen, Fundamente und Fugen gemäß Vorpositionen.

Sämtliche Kosten für Herstellung der Anpassungs- und Übergangssteine ist einzukalkulieren und wird nicht gesondert vergütet.

Je 1,5 m beidseitig der Bushaltestellen, Ost
und 1,5 m in beidseitig  der Bushaltestelle, West
Menge: 6,000 m

**02.02.04.84 Leiteinrichtung für Blinde und Sehbehinderte in Anlehnung an DIN 32984, Rippe**
Leiteinrichtung für Blinde und Sehbehinderte in Anlehnung an DIN 32984
- Bodenindikatoren im öffentlichen Verkehrsraum -

bestehend aus:
taktilem Leitstreifen aus Betonwerksteinplatten nach
DIN 18500 faserarmiert, hoher Widerstand gegen Frost/Tausalz, mit abgeflachter Rippe
Rippenabstand 37,5 mm, rutschhemmend R 12 (SRT>60) liefern und talbündig verlegen.

Format:  30 x 30 x 8 cm
Farbe:  durchgehend weiß eingefärbt
Farbikat:  PROFILBETON GmbH,
  Typ Blindenleitplatte "Rippe 38 mm"
  Wabener Str. 40
  34582 Borken / Hess.
  Tel.: 05682 - 7386 - 0
  Fax: 05682 - 7386 - 42 oder gleichwertig.

gewähltes Fabrikat: '..................................................'

  (vom Bieter anzugeben)

Platten in Edelbrechsand-Splitt-Gemisch 0/5 mm,
Material: Granit verlegen, Fugen vollständig mit Brechsand-Splitt-Gemisch 0/3 mm,
Material: Granit füllen und abrütteln.
Inkl. sämtlicher Trenn- Schneid- und Anpassungsarbeiten.
Herstellung der Passmaße.
Verlegung gemäß Lageplan.
Menge: 10,000 m2

**02.02.04.85 Begleitplatte zur Herstellung eines Kontraststreifens nach den Anforderungen der DIN EN 32984**
Begleitplatte zur Herstellung eines Kontraststreifens nach den Anforderungen der DIN 32 984
- Bodenindikatoren im öffentlichen Verkehrsraum -
bestehend aus:
Fasenlose Begleitplatte mit Abstandshaltern gemäß
DIN EN 1338
Leistungsklassen K, D, I,
2-schichtig mit Vorsatzbeton liefern und verlegen,
Format:  30 x 30 x 8 cm
Farbton:  anthrazit
Farbikat:  PROFILBETON GmbH,
  Wabener Str. 40
  34582 Borken / Hess.
  Tel.: 05682 - 7386 - 0
  Fax: 05682 - 7386 - 42 oder gleichwertig.

gewähltes Fabrikat: '..................................................'

  (vom Bieter anzugeben)

Platten in Edelbrechsand-Splitt-Gemisch 0/5 mm,
Granit verlegen, Fugen vollständig mit Brechsand-Splitt-Gemisch 0/3 mm, Granit füllen und abrütteln.
Verlegung gemäß Lageplan.
Inkl. sämtlicher Trenn- Schneid- und Anpassungsarbeiten.
Herstellung der Passmaße.
Verlegung im Bereich der Bushaltestelle
Menge: 16,000 m2

*Hinweis: Fußgängerquerung*
Fufgängerquerung

**02.02.04.86 Leiteinrichtung für Blinde und Sehbehinderte in Anlehnung an DIN 32984, Richtungsfeld Rippenplatte, Radius**
Leiteinrichtung für Blinde und Sehbehinderte in Anlehnung an DIN 32984
- Bodenindikatoren im öffentlichen Verkehrsraum -

bestehend aus:
Rippenplatte aus hochfestem Weißbeton, Druckfestigkeit C60/75, nach DIN EN 13748, hoher Wiederstand gegen Frost / Tausalz, mit trapezförmiger Rippe,
Rippenabstand 38 mm, rutschhemmend R 13 (SRT>60) liefern und talbündig verlegen.

Format:  30 x 30 x 8 cm
Farbe:  durchgehend weiß eingefärbt
Farbikat:  PROFILBETON GmbH,
  Typ Blindenleitplatte "Rippe 38 mm"
  Wabener Str. 40
  34582 Borken / Hess.
  Tel.: 05682 - 7386 - 0
  Fax: 05682 - 7386 - 42 oder gleichwertig.

gewähltes Fabrikat: '..................................................'

  (vom Bieter anzugeben)

Platten in Edelbrechsand-Splitt-Gemisch 0/5 mm,
Material: Granit verlegen, Fugen vollständig mit Brechsand-Splitt-Gemisch 0/3 mm,
Material: Granit füllen und abrütteln.
Inkl. sämtlicher Trenn- Schneid- und Anpassungsarbeiten.
Herstellung der Passmaße.
Verlegung gemäß Lageplan an Querungsstellen 2x Weberstraße als Richtungsfeld, im Radius verlegt,
Schrägverlegung inkl. erhöhter Schneidarbeiten ist einzukalkulieren.
Menge: 2,500 m2

**02.02.04.87 Auffindestreifen für Blinde und Sehbehinderte nach DIN 32984, Noppenplatte, Radius**
Auffindestreifen für Blinde und Sehbehinderte nach DIN 32984
- Bodenindikatoren im öffentlichen Verkehrsraum -

bestehend aus:
Noppenplatten aus hochfestem Weißbeton, Druckfestigkeitsklasse C60/75, nach DIN EN 13748,
hoher Widerstand gegen Frost/Tausalz,
mit 36 St. Noppen parallel (orthogonal), rutschhemmend
R 13 (SRT>60) liefern und verlegen.

Format:  30 x 30 x 8 cm
Farbe:  durchgehend weiß eingefärbt
Farbikat:  PROFILBETON GmbH,
  Typ Noppenplatte "36 Noppen"
  Wabener Str. 40
  34582 Borken / Hess.
  Tel.: 05682 - 7386 - 0
  Fax: 05682 - 7386 - 42 oder gleichwertig.

gewähltes Fabrikat: '..................................................'

  (vom Bieter anzugeben)

Platten in Edelbrechsand-Splitt-Gemisch 0/5 mm, Material:
Granit verlegen, Fugen vollständig mit Brechsand-Splitt-Gemisch 0/3 mm,
Material: Granit füllen und abrütteln.
Inkl. sämtlicher Trenn- Schneid- und Anpassungsarbeiten.
Herstellung der Passmaße.
Verlegung gemäß Lageplan an Querungsstellen, im Radius
Schrägverlegung inkl. erhöhter Schneidarbeiten ist einzukalkulieren.
Menge: 2,500 m2

**02.02.04.88 Leiteinrichtung für Blinde und Sehbehinderte in Anlehnung an DIN 32984, Richtungsfeld Rippenplatte**
Leiteinrichtung für Blinde und Sehbehinderte in Anlehnung an DIN 32984
- Bodenindikatoren im öffentlichen Verkehrsraum -

bestehend aus:
Rippenplatte aus hochfestem Weißbeton, Druckfestigkeit C60/75, nach DIN EN 13748, hoher Wiederstand gegen Frost / Tausalz, mit trapezförmiger Rippe,
Rippenabstand 38 mm, rutschhemmend R 13 (SRT>60) liefern und talbündig verlegen.

Format:  30 x 30 x 8 cm
Farbe:  durchgehend weiß eingefärbt
Farbikat:  PROFILBETON GmbH,
  Typ Blindenleitplatte "Rippe 38 mm"
  Wabener Str. 40
  34582 Borken / Hess.
  Tel.: 05682 - 7386 - 0
  Fax: 05682 - 7386 - 42 oder gleichwertig.

gewähltes Fabrikat: '..................................................'

  (vom Bieter anzugeben)

Platten in Edelbrechsand-Splitt-Gemisch 0/5 mm,
Material: Granit verlegen, Fugen vollständig mit Brechsand-Splitt-Gemisch 0/3 mm,
Material: Granit füllen und abrütteln.
Inkl. sämtlicher Trenn- Schneid- und Anpassungsarbeiten.
Herstellung der Passmaße.
Verlegung gemäß Lageplan an Querungsstellen als Richtungsfeld 90x30 cm x 8Stk.
Schrägverlegung inkl. erhöhter Schneidarbeiten ist einzukalkulieren.
Menge: 5,000 m2

**02.02.04.89 Leiteinrichtung für Blinde und Sehbehinderte in Anlehnung an DIN 32984, Schuppenplatte Sperrfeld**
Leiteinrichtung für Blinde und Sehbehinderte in Anlehnung an DIN 32984
- Bodenindikatoren im öffentlichen Verkehrsraum -

bestehend aus:
Schuppenplatte aus hochfestem Weißbeton, Druckfestigkeit C60/75, nach DIN EN 13748, hoher Wiederstand gegen Frost / Tausalz, mit asymmetrischem Schuppenprofil,
Schuppenabstand 38 mm, rutschhemmend R 13 (SRT>60) liefern und verlegen.

Format:  30 x 30 x 8 cm
Farbe:  durchgehend weiß eingefärbt
Farbikat:  PROFILBETON GmbH,
  Typ Kasseler Schuppenplatte
  Wabener Str. 40
  34582 Borken / Hess.
  Tel.: 05682 - 7386 - 0
  Fax: 05682 - 7386 - 42 oder gleichwertig.

gewähltes Fabrikat: '..................................................'

  (vom Bieter anzugeben)

Platten in Edelbrechsand-Splitt-Gemisch 0/5 mm,
Material: Granit verlegen, Fugen vollständig mit Brechsand-Splitt-Gemisch 0/3 mm, Material: Granit füllen und abrütteln.
Verlegung gemäß Lageplan.
Menge: 10,000 m2

**02.02.04.90 Auffindestreifen für Blinde und Sehbehinderte nach DIN 32984, Noppenplatte**
Auffindestreifen für Blinde und Sehbehinderte nach DIN 32984
- Bodenindikatoren im öffentlichen Verkehrsraum -

bestehend aus:
Noppenplatten aus hochfestem Weißbeton, Druckfestigkeitsklasse C60/75, nach DIN EN 13748,
hoher Widerstand gegen Frost/Tausalz,
mit 36 St. Noppen parallel (orthogonal), rutschhemmend
R 13 (SRT>60) liefern und verlegen.

Format:  30 x 30 x 8 cm
Farbe:  durchgehend weiß eingefärbt
Farbikat:  PROFILBETON GmbH,
  Typ Noppenplatte "36 Noppen"
  Wabener Str. 40
  34582 Borken / Hess.
  Tel.: 05682 - 7386 - 0
  Fax: 05682 - 7386 - 42 oder gleichwertig.

gewähltes Fabrikat: '..................................................'

  (vom Bieter anzugeben)

Platten in Edelbrechsand-Splitt-Gemisch 0/5 mm, Material:
Granit verlegen, Fugen vollständig mit Brechsand-Splitt-Gemisch 0/3 mm,
Material: Granit füllen und abrütteln.
Inkl. sämtlicher Trenn- Schneid- und Anpassungsarbeiten.
Herstellung der Passmaße.
Verlegung gemäß Lageplan an Querungsstellen
Schrägverlegung inkl. erhöhter Schneidarbeiten ist einzukalkulieren.
Menge: 13,000 m2

**02.02.04.91 Bordsteine aus Naturstein liefern /setzen, Rundbord R 15/25 cm, als Radiensteine**
Bordsteine aus Naturstein setzen.

Bordsteine aus Naturstein nach DIN EN 1343 - DIN 482
Klassen H2, D2, F1
Rundbord  150/250 mm, mit Abrundung (Radius 2 cm)
aus Granit, hellgrau, gleichmäßige Färbung, fein- bis mittelkorn,
Steine mit engen Fugen versetzen,
alle Bordflächen gesägt und gestockt, Stirnseiten gesägt
Einschl. sämtlicher Stein- und Gerungsschnitte,
Steine auf Passmaß trennen,
Inkl. aller erforderlichen Absenk-, und Übergangssteine.

Auftritt: 3 cm

Rückenstütze aus Beton C20/25 vgl. Regelquerschnitt,
15 cm breit, herstellen.
Unterbeton C 20/25, mindest. 20 cm dick, herstellen.

Durchgehende Dehnungsfuge alle 6 m herstellen,
Dehnscheibe aus hochwertigem PUR-gebundenem
Gummigranulat (Rohdichte von mindest. 730 kg/m3)
(DEKA-Dehnscheiben o. glw.),
Durchgehende Bewegungs-Dehnfugen durch Unterbeton und Rückenstütze.

Hinterfüllung der Bordanlage nach Erfordernis mit
Kies-Sand-Gemisch bis UK angrenzende Schicht,
Material liefern und verdichten.

Pos. einschließlich Materialanlieferung

Bordanlage im Bereich der Fußgängerquerung
Menge: 15,000 m

**02.02.04.92 Bordsteine aus Naturstein liefern /setzen, Querungsbord 30/20 cm**
Bordsteine aus Naturstein setzen.

Bordsteine aus Naturstein nach DIN EN 1343 - DIN 482
Klassen H2, D2, F1, Güteklasse I
Querungsbord 300/200 mm, A1
mit Abrundung obere vordere Kante (Radius 1cm)
aus Granit, hellgrau, gleichmäßige Färbung, fein- bis mittelkorn,
Steine mit engen Fugen versetzen,
alle Kanten und Stirnseiten gesägt, Schichtflächen gestockt,
Einschl. sämtlicher Stein- und Gerungsschnitte,
Steine auf Passmaß trennen,
Inkl. aller erforderlichen Kurven-, Absenk-, und Übergangssteine.

Auftritt: 6 cm

Rückenstütze aus Beton C20/25 bis 10 cm unter
OK Bordstein, 15 cm breit, herstellen.
Unterbeton C 20/25, mindest. 20 cm dick, herstellen.

Durchgehende Dehnungsfuge alle 6 m herstellen,
Dehnscheibe aus hochwertigem PUR-gebundenem
Gummigranulat (Rohdichte von mindest. 730 kg/m3)
(DEKA-Dehnscheiben o. glw.),
Durchgehende Bewegungs-Dehnfugen durch Unterbeton und Rückenstütze.

Hinterfüllung der Bordanlage nach Erfordernis mit
Kies-Sand-Gemisch bis UK angrenzende Schicht,
Material liefern und verdichten.

Pos. einschließlich Materialanlieferung

Bordanlage im Bereich der Fußgängerquerung
Menge: 36,000 m

**02.02.04.93 Zulage zur Position Querungsborde A1-Borde für die Lieferung und das Versetzen von A1-Borden in spezieller Ausführung, Rampenstein**
Zulage zur vorhergehenden Position
A1-Borde für die Lieferung und das Versetzen von A1-Borden in spezieller Ausführung.
Ausführung = Rampenstein, Länge 1,0 m, für Auftrittshöhe Null.
Differenz zwischen Hinterkante und Vorderkante des Bordsteins 3 cm, d.h. abgeschrägte Oberseite.
Vorderkante der Borde abgerundet lt. Hauptposition.
Menge: 8,000 St

**02.02.04.94 Zulage zur Position Querungsborde A1-Borde für die Lieferung und das Versetzen von A1-Borden in spezieller Ausführung, rechts**
Zulage zur vorhergehenden Position
A1-Borde für die Lieferung und das Versetzen von A1-Borden in spezieller Ausführung.
Ausführung = Absenkstein, Länge 0,50 m, rechts für Gehwegübergänge nach Lageplan und Detailplan.
Bordabsenkung von 6 cm auf 0 cm Auftritt - Vorderseite von 6 cm auf 0 cm und Hinterseite von 3 cm auf 6 cm.
Menge: 8,000 St

**02.02.04.95 Zulage zur Position Querungsborde A1-Borde für die Lieferung und das Versetzen von A1-Borden in spezieller Ausführung, links**
Zulage zur vorhergehenden Position
A1-Borde für die Lieferung und das Versetzen von A1-Borden in spezieller Ausführung.
Ausführung = Absenkstein, Länge 0,50 m, links für Gehwegübergänge nach Lageplan und Detailplan.
Bordabsenkung von 6 cm auf 0 cm Auftritt - Vorderseite von 6 cm auf 0 cm und Hinterseite von 3 cm auf 6 cm.
Menge: 10,000 St

##### Titel 02.02.05 Entwässerung

*Hinweis: Hinweis Aufmaße Neubau*
Hinweis Aufmaße

Während der Aufmaßlegung ist zu beachten, dass die Flächen der Einmündung,
Weberstraße in den jeweiligen Positionen ein extra Aufmaß erhalten um eine klare Trennung der Flächen für den Fördermittelgeber zu erwirken.

Dies Betrifft alle Neubaupositionen der Fahrbahn sowie der Gehwege. Ggf. sind  Vorort Aufmaße notwendig. Dies ist bei der Kalkuliation der Positionen zu berücksichtigen und wird nicht gesondert vergütet.

Einmündungen gemäß Lageplänen.
Mehrfache Überarbeitung und Anpassung der Aufmaße sind einzukalkulieren.
Mit Abrechnungsplänen ist zu Arbeiten. Die Neubau Flächen und Anlagen sind separt Auszuweisen und zu bemessen.

**02.02.05.96 Straßenablauf aus Betonfertigteilen nach DIN 4052 einbauen, Fugen mit Mörtel NM III, mit Schlammfang**
Straßenablauf aus Betonfertigteilen nach DIN 4052 einbauen.
Fugen mit Mörtel NM III / M10 nach DIN V18580 und DIN EN 998-2 füllen und dichten und glattstreichen.
Aufsatz wird gesondert vergütet.
Erdarbeiten im Boden mit Schotter, Auffüllungen und Sand ausführen.
Boden gemäß Baugrundgutachten.

Boden Form 2a und Muffenteil Form 3a mit Abgang,
horizontal und eingebautem Steckmuffendichtelement.
Schaft, Form 5d (570 mm) hoch,
ein Zwischenteil, Form 6b (195 mm) hoch,
Auflagering 10a für 500x500 mm Aufsätze
Ausführung mit Schlammfang!

Auflager aus Beton C 20/25, 10 cm dick herstellen,
Aushubtiefe ab OK Straßenablauf über 1,25 bis 1,75 m.
Aushub seitlich lagern und zum Verfüllen verwenden.
Überschüssigen Aushub der Verwertung nach Wahl des AN
zuführen.
Verbau nach statischen und konstruktiven Erfordernissen
herstellen. Anforderungen nach Unterlagen des AG.
Menge: 56,000 St

**02.02.05.97 Aufsatz f. Straßenablauf aufsetzen, D 400, Rinnenform, 500x500 mm, Schlitzweite 30 mm Dämpf.Einlage, Zinkeimer C3**
Aufsatz für Straßenablauf nach DIN 1229 aufsetzen.

Klasse D 400 Rinnenform, 500 x 500 mm,
Schlitzweite 30 mm nach DIN EN 124 / DIN 1229
Rahmen mit offener Bauzeitentwässerung,
Dämpfende Einlage.
Verzinkter Eimer nach DIN 4052, Form C3
Aufsatz zunächst provisorisch auflegen und entsprechend
Bauablauf Zug um Zug bis auf planmäßige Höhe setzen.
Fuge zwischen Fertigteilen mit Mörtel M20 nach DIN EN 998-2 und DIN 18580 unter Verwendung von mindestens 3 Distanzstücken
entsprechender Festigkeit füllen.
Füllung glattstreichen.
Menge: 54,000 St

**02.02.05.98 Aufsatz f. Straßenablauf aufsetzen, D 400, Rinnenform, 500x500 mm, Schlitzweite 16 mm Dämpf.Einlage, Zinkeimer C3**
Aufsatz für Straßenablauf nach DIN 1229 aufsetzen.

Klasse D 400 Rinnenform, 500 x 500 mm,
Schlitzweite 16 mm nach DIN EN 124 / DIN 1229
Rahmen mit offener Bauzeitentwässerung,
Dämpfende Einlage.
Verzinkter Eimer nach DIN 4052, Form C3
Aufsatz zunächst provisorisch auflegen und entsprechend
Bauablauf Zug um Zug bis auf planmäßige Höhe setzen.
Fuge zwischen Fertigteilen mit Mörtel M20 nach DIN EN 998-2 und DIN 18580 unter Verwendung von mindestens 3 Distanzstücken
entsprechender Festigkeit füllen.
Füllung glattstreichen.
Menge: 2,000 St

**02.02.05.99 Rohranschluss an Straßenablauf herstellen, Anschluss dichten. DN 150**
Rohranschluss an Straßenablauf herstellen, Anschluss dichten.
Anschlussleitung aus Kunststoff, PE, Aqua-flex von "Fränkische" o. glw..
Anschluß mittels Übergangsstücke von Aqua-flex auf PVC-U-Rohr DN 150.
Menge: 56,000 St

**02.02.05.100 Anschlussleitung zwischen Straßenablauf und Sammelrohrleitung bzw. Schacht nach statischen und konstruktiven Erfordernissen nach DIN EN 1610 inkl. Graben herstellen.**
Anschlussleitung zwischen Straßenablauf und Sammelrohrleitung bzw. Schacht nach statischen und konstruktiven Erfordernissen nach DIN EN 1610 herstellen.

Herstellen von Anschlüssen an Schacht und Sammelrohrleitung werden gesondert vergütet.

Bögen, Passstücke, Abzweige, Hosenträger oder andere Formstücke ect. sind bis auf die Anschlüsse einzukalkulieren.

Flexible Anschlussleitung DN/ID 150 aus PE, SN 8,

Flexible Anschlussleitung DN/ID 150,
Verbundrohr aus Polyethylen (PE),
Rohr-Typ R2 nach DIN 4262-1,
Ringsteifigkeit SN 8 nach DIN EN ISO 9969,
mit inspektionsfreundlicher blauer Innenfarbe,
mit glatter Innenfläche und profilierter Außenfläche,
mit hoher chemischer Beständigkeit,
liefern, auf planmäßige Länge kürzen,
und höhen- und fluchtgerecht nach DIN EN 1610,
und Herstellerangaben einbauen.
Material liefern.

Hersteller: FRÄNKISCHE
System: Aqua-flex
oder gleichwertig

Auflager nach DIN EN 1610 aus Sand oder Kiessand
herstellen. Material liefern.
Verlegetiefe (bis Fließsohle) über 0,60 bis 2,50 m.
Überdeckungshöhe 0,50 m bis 2,40 m.
Strassenverkehrslast = SLW 60.
Statische Berechnung aufstellen und liefern.

Graben herstellen bis Tiefe von 1,00 - 2,50 m Tiefe
Aushub und lagenweise Wiederverfüllung inkl. Verrdichtung

Nicht wiedereinbaubarer Aushub einer Verwertung nach Wahl des AN zuführen.
Menge: 190,000 m

**02.02.05.101 Entwässerungsaufsatzelement (EAE) zum Profilstein "Kasseler Sonderbord" 18 cm**
Entwässerungsaufsatzelement (EAE) zum Profilstein "Kasseler Sonderbord" bestehend aus Aufsatzelement, Auflagerplatte und 2 Stück seitlichen Anschlusssteinen liefern und nach Herstellerangaben versetzen. Sämtliche Fugen sind mit kunststoffvergütetem Mörtel zu füllen und glattzustreichen.
Gussaufsatzelement als Seiteneinlauf zum "Kasseler Sonderbord" in der Einstiegshöhe 18 cm, Klasse C250, DIN ISO 8062 TC, Toleranzen nach DIN 1686-GTB18,
Einlauf aus Guss, Deckel aus Guss mit Betonfüllung
SRT Wert 75.
Abmessungen des Aufsatzes: Breite 50 cm, Tiefe 63 cm, Gesamthöhe 22,5 cm,
Abmessungen der Auflagerplatte aus bewehrtem Beton C35/45, Breite 55 cm, Tiefe 68 cm, Gesamthöhe 7,5 cm
(8,4 cm), Anschlusssteine werden gesondert vergütet,
verzinkter Eimer nach DIN 4052, Form C3 liefern und in Ablage einbauen. Einbau mit Rückenstütze aus Beton C20/25 analog Bordanlagen, Beton liefern.
Menge: 2,000 St

**02.02.05.102 Bordsteine aus Beton setzen Profilstein-System "Kasseler Sonderbord"**
Bordsteine aus Beton setzen
Profilstein-System "Kasseler Sonderbord" für Haltestellen liefern und fachgerecht nach Einbaurichtlinie des Herstellers versetzen,
Profilstein = Anschlussstein EAL / EAR für Entwässerungsaufsatzelement (4 Stück EAL, 4 Stück EAR)
Profilstein aus Beton C35/45, XF4 gemäß DIN EN 1340,
Typ: D,I,U - DIN 483,
Abmessung: Länge 100 cm (Nennlänge inkl. 5 mm Fuge), Gesamthöhe 33,4 cm, Breite 43,50 cm,
Einstiegshöhe 18 cm, Auftrittsfläche 30 cm rautenförmig genoppt,
Fabrikat: Profilbeton GmbH oder gleichwertig.

gewähltes Fabrikat: '.............................'

  (vom Bieter anzugeben)

Borde mit Fugen Breite ca. 5 mm Setzen, alle Fugen dauerelastisch und vollfugig schließen, elastischer Fugendichtstoff: Sikaflex Pro 3WF liefern,
Rückenstütze und Unterbau aus Beton C20/25, Dicke Unterbeton 20-24 cm herstellen. Einschließlich Hinterfüllung der Bordanlage nach Erfordernis mit Kies-Sand-Gemisch bis Planumshöhe, Material liefern.
Menge: 2,000 St

**02.02.05.103 Straßenablauf und Leitung, Dichtheit prüfen DN150**
Dichtheitsprüfung nach DIN EN 1610 der
Straßenabläufe und Anschlussleitungen DN 150 Kabuflex Länge  3,5m bis 5 m
in mehreren Abschnitten (56x),
Protokolle Liefern.
Inkl. aller notwendigen Nebenleistungen für eine erfolgreiche Druckprobe.
Menge: 190,000 m

**02.02.05.104 Straßenablaufanschluss prüfen, DN150, TV Befahrung**
TV Inspektion Straßenablaufanschlussleitung  nach DIN 13508-2 und
DWA M149-2 in mehreren Abschnitten (56x)
Schriftlichen Bericht anfertigen und Datenträger
liefern nach ATV M 143, aufzeichnen auf DVD und Stick.
Datenaustausch ISYBAU-XML.
DN 150,
Werkstoff: AquaFlex
Einmündungen und Beschädigungen einmessen
und fotografieren.
Vor Beginn der Prüfung Rohrleitung reinigen und spülen, Räumgut einer Verwertung nach Wahl des AN zuführen.
(Übergabe der Unterlagen 14 Tage vor der Abnahme).
Es ist jeder Anschluss  (56X) extra zu prüfen und zu
dokumentieren.
Menge: 190,000 m

##### Titel 02.02.06 Beschilderung, Markierungen, Leerohre

**02.02.06.105 Verkehrsschild gemäß verkehrsrechtlicher Anordnung und Beschilderungsplan liefern und anbringen VZ 205**
Verkehrsschild gemäß verkehrsrechtlicher Anordnung und Beschilderungsplan liefern und anbringen.
Schild = Quadrat, Rechteck, Ronde,
Größe 2, mit retroreflektierender Folie der Bauart Typ 2
Schild = randverformt.
Befestigung mit Edelstahl-Klemmschelle.
Verschraubungsmaterial aus nicht rostendem Stahl mind. der Stahlsorte A 2.
Anbringung neben der Fahrbahn.
Unterkante des Schildes ab 2,25 m über der Verkehrsfläche.

VZ 205
Menge: 1,000 St

**02.02.06.106 Verkehrsschild gemäß verkehrsrechtlicher Anordnung und Beschilderungsplan liefern und anbringen VZ 306**
Verkehrsschild gemäß verkehrsrechtlicher Anordnung und Beschilderungsplan liefern und anbringen.
Schild = Quadrat, Rechteck, Ronde,
Größe 2, mit retroreflektierender Folie der Bauart Typ 2
Schild = randverformt.
Befestigung mit Edelstahl-Klemmschelle.
Verschraubungsmaterial aus nicht rostendem Stahl mind. der Stahlsorte A 2.
Anbringung neben der Fahrbahn.
Unterkante des Schildes ab 2,25 m über der Verkehrsfläche.

VZ 306
Menge: 1,000 St

**02.02.06.107 Verkehrsschild gemäß verkehrsrechtlicher Anordnung und Beschilderungsplan liefern und anbringen VZ 286**
Verkehrsschild gemäß verkehrsrechtlicher Anordnung und Beschilderungsplan liefern und anbringen.
Schild = Quadrat, Rechteck, Ronde,
Größe 2, mit retroreflektierender Folie der Bauart Typ 2
Schild = randverformt.
Befestigung mit Edelstahl-Klemmschelle.
Verschraubungsmaterial aus nicht rostendem Stahl mind. der Stahlsorte A 2.
Anbringung neben der Fahrbahn.
Unterkante des Schildes ab 2,25 m über der Verkehrsfläche.

VZ 286
Menge: 3,000 St

**02.02.06.108 Verkehrsschild gemäß verkehrsrechtlicher Anordnung und Beschilderungsplan liefern und anbringen VZ 283**
Verkehrsschild gemäß verkehrsrechtlicher Anordnung und Beschilderungsplan liefern und anbringen.
Schild = Quadrat, Rechteck, Ronde,
Größe 2, mit retroreflektierender Folie der Bauart Typ 2
Schild = randverformt.
Befestigung mit Edelstahl-Klemmschelle.
Verschraubungsmaterial aus nicht rostendem Stahl mind. der Stahlsorte A 2.
Anbringung neben der Fahrbahn.
Unterkante des Schildes ab 2,25 m über der Verkehrsfläche.

VZ 283
Menge: 2,000 St

**02.02.06.109 Verkehrsschild gemäß verkehrsrechtlicher Anordnung und Beschilderungsplan liefern und anbringen VZ 1042-34**
Verkehrsschild gemäß verkehrsrechtlicher Anordnung und Beschilderungsplan liefern und anbringen.
Schild = Quadrat, Rechteck, Ronde,
Größe 2, mit retroreflektierender Folie der Bauart Typ 2
Schild = randverformt.
Befestigung mit Edelstahl-Klemmschelle.
Verschraubungsmaterial aus nicht rostendem Stahl mind. der Stahlsorte A 2.
Anbringung neben der Fahrbahn.
Unterkante des Schildes ab 2,25 m über der Verkehrsfläche.

VZ 1042-34 "Di 10-12h" - Zusatzzeichen zeitliche Beschränkung
Menge: 3,000 St

**02.02.06.110 Verkehrsschild gemäß verkehrsrechtlicher Anordnung und Beschilderungsplan liefern und anbringen VZ 1042-34**
Verkehrsschild gemäß verkehrsrechtlicher Anordnung und Beschilderungsplan liefern und anbringen.
Schild = Quadrat, Rechteck, Ronde,
Größe 2, mit retroreflektierender Folie der Bauart Typ 2
Schild = randverformt.
Befestigung mit Edelstahl-Klemmschelle.
Verschraubungsmaterial aus nicht rostendem Stahl mind. der Stahlsorte A 2.
Anbringung neben der Fahrbahn.
Unterkante des Schildes ab 2,25 m über der Verkehrsfläche.

VZ 1042-34 "Mi 6-8h" - Zusatzzeichen zeitliche Beschränkung
Menge: 2,000 St

**02.02.06.111 Verkehrsschild gemäß verkehrsrechtlicher Anordnung und Beschilderungsplan liefern und anbringen VZ 224-51**
Verkehrsschild gemäß verkehrsrechtlicher Anordnung und Beschilderungsplan liefern und anbringen.
Schild = Quadrat, Rechteck, Ronde,
Größe 2, mit retroreflektierender Folie der Bauart Typ 2
Schild = randverformt.
Befestigung mit Edelstahl-Klemmschelle.
Verschraubungsmaterial aus nicht rostendem Stahl mind. der Stahlsorte A 2.
Anbringung neben der Fahrbahn.
Unterkante des Schildes ab 2,25 m über der Verkehrsfläche.

VZ 224-51
Menge: 2,000 St

**02.02.06.112 Rohrpfosten aufstellen Länge>3500-4000mm R.St. 60,3/2,0 mm Ortb.0,4/0,4/0,8 Aushub verwerten**
Rohrpfosten mit Abdeckkappe für Verkehrsschild aufstellen einschl. anfallenden Aushubarbeiten. Stahlteile
feuerverzinkt. Umgebende Fläche entsprechend dem früheren Zustand herstellen.
Pfostenlänge = über 3500 mm bis 4000 mm.
Rohr = Stahl 60,3/2,0 mm.
Pfosten mit Bodenhülse, Bodenhülse aus Grauguss liefern mit Gewindering und Klemmring o. dgl. zur Befestigung.'
Vorh. Befestigung = Pflaster, Bankettbereiche
In Boden Homogenbereich gemäß Baugrundgutachten aufstellen.

Aushub der Verwertung nach Wahl des AN zuführen.

Ausführung für VZ siehe Vorpositonen und Beschilderungsplan.
Menge: 9,000 St

**02.02.06.113 Vorhandene Straßennamensschilder beschädigungsfrei zurückbauen, sichern und wiedersetzen**
Vorhandene Straßennamenschilder mit Pfosten beschädigungsfrei zurückbauen, sichern und nach Abstimmung mit dem AG gemäß Beschilderungsplan wieder setzen.
Straßennamenschilder mit Rohrpfosten bis 76 mm.
Rückbau im Bereich Einmündungen
Erforderliche Erd- und Aufbrucharbeiten ausführen.
Betonfundament Abmessung bis 0,30 x 0,30 x 0,50 m.
Aufbruchmaterial einer Verwertung nach Wahl des AN zuführen.

Wiedersetzen mit Fundament aus Ortbeton C 20/25, Tiefe 0,80 m, L x B = 0,40 m x 0,40 m herstellen. Inkl. benötiger Hülsen und Pfosten.

Je 2 x VZ 437
Menge: 3,000 St

*Hinweis: Demarkierung*

**02.02.06.114 Sonstige Markierung entfernen Haltemarkierung Breite 0,5 m feinstfräsen**
Sonstige Markierung wie Quermarkierung, Schrägstrich der Sperrfläche, Grenzmarkierungen oder Parkmarkierungen vollständig entfernen und fachgerecht entsorgen.
Abgerechnet wird der entfernte Strich.

Haltemarkierung entfernen.

Strichbreite = 0,40- 0,60 m
Markierungsstoffart = Plastikmasse oder dgl.
Auf Asphaltdeckschicht.
Vollständig Entfernen ohne Erneuerung der Markierung.
Durch Feinstfräsen.
Abfall aufnehmen und nach Wahl des AN verwerten.
Menge: 7,000 m

*Hinweis: Verkehrsfreigabemarkierung*
Freigabemarkierung

**02.02.06.115 Quermarkierung Typ I herstellen Wartelinie als Verkehrfreigabemarkierung Mit Vormarkierung Breite 0,12 m Einkomp. Farbe Asphaltdeckschicht**
Quermarkierung Typ I als Verkehrsfreigabemarkierung herstellen.
Abgerechnet wird der markierte Strich.

Markierung = Wartelinie

Strich mit Vormarkierung
Strichbreite = 0,25 m.
Strich Länge = 1,50 m x 3 Stück
Lückenlänge= 1,50 m
Gesamtlänge 10,50 m Markierung mit Lücken

Markierungssystem aus einkomponentiger lösemittelarmer
Farbe (High-Solid).
Mindestschichtdicke gemäß ZTV-M
Verkehrsklasse mindestens P 4.
Markierung auf Asphaltdeckschicht
Menge: 4,500 m

*Hinweis: Endgültige Markierung*
endgültige Markierung

**02.02.06.116 Quermarkierung Typ II als endgültige Markierung herstellen. Wartelinie ohne Vormarkierung Breite 0,12 m Kaltplastikmasse vorh. Markierung**
Quermarkierung Typ II als endgültige Markierung herstellen.
Abgerechnet wird der markierte Strich.

Markierung = Wartelinie

Strich ohne Vormarkierung
Strichbreite = 0,25 m.
Strich Länge = 1,50 m x 3 Stück
Lückenlänge= 1,50 m
Gesamtlänge 10,50 m Markierung mit Lücken

Markierungssystem aus reaktivem Stoff, nicht spitzbar
(Kaltplastikmasse).
Mindestschichtdicke gemäß ZTV-M
Verkehrsklasse mindestens P 7.
Markierung auf vorhandener Markierung. Markierungsstoff der vorhanden Markierung siehe Vorposition.
Menge: 4,500 m

*Hinweis: Leerrohre*
Leerrohre in neben der Beleuchtungstrasse

**02.02.06.117 Kabelgraben für Leerohrverlegung profilgerecht ausheben, Tiefe bis 0,80 m**
Kabelgraben für Leerohrverlegung profilgerecht ausheben, nach dem Einlegen der Kabelschutzrohre verfüllen und verdichten.
Aushub Bodenschichten gemäß Baugrundgutachten.
Ausführung und Aushub in kombinierter Hand- und Maschinenschachtung unter Berücksichtigung des vorhandenen Kabel-, Leitungs- und Wurzelbestandes. Erschwernisse sind einzukalkulieren und werden nicht gesondert vergütet.
Grabentiefe bis 0,80 m, Grabenbreite nach DIN 4124,
Grabenbreite für ein Kabelleerrohr 1x DN110.
Überschüssigen Boden aus Rohrverdrängung und direkter Leitungszone des Leerrohres einer Verwertung nach Wahl des AN zuführen, sofern nicht wiedereinbaubar.

Ausführung im Gehwegbereich, neben der Trasse Beleuchtung
Menge: 330,000 m

**02.02.06.118 Kabelschutzrohr DN 110 aus PE, Einzelrohrlänge bis 6,00 m. Kabelschutzrohr in Verbundrohrbauweise**
Kabelschutzrohr DN 110 aus PE, Einzelrohrlänge bis 6,00 m.
Kabelschutzrohr in Verbundrohrbauweise gemäß DIN 16961, entsprechend DIN EN 61386-24, Klasse N450 (Druckfestigkeit >= 450 Newton, Schlagfestigkeit N), liefern und höhen- und fluchtgerecht nach DIN EN 1610, den Verlegeanleitungen
A 515, A 535 des KRV und des Herstellers einbauen.
Einschließlich Herstellen der wasserdichten Rohrverbindungen mit Doppelsteckmuffen mit Profildichtringen und Bögen.

Hersteller: Fränkische, System Kabuflex S oder gleichwertig
Menge: 330,000 m

**02.02.06.119 Endkappe DN 110 mit Profildichtung (WD) liefern und einbauen.**
Menge: 4,000 St

### 03 Baumpflanzungen, Grünflächen, Pflege

#### Titel 03.01 Grünpflächen

##### Titel 03.01.01 Roden etc.

*Hinweis: Vorbemerkung Rodungs-, Fräs- und Fällarbeiten, Erschwernisse*
Vorbemerkung Rodungs-, Fräs- und Fällarbeiten

Bei den Rodungs- und Fräsarbeiten sind die vorhandenen Kabel und Leitungen zu berücksichtigen und vor Beschädigung zu schützen.
Ggf. sind die Wurzelstöcke mittels Handschachtung freizulegen.
Die Wurzelstöcke sind komplett, inkl. aller Wurzeln zu entfernen.
Bei den Arbeiten sind die vorh. baulichen Anlagen sowie die im Bestand verbleibenden Bäume vor Beschädigungen zu schützen.
Die genannten Erschwernisse sind in die entsprechenden LV-Positionen einzukalkulieren und werden nicht gesondert vergütet.

Erschwernisse durch Leitungen, Gehwege, Zufahrten, Fahrbahn sind einzukalkulieren und wird nicht gesondert vergütet.
Sofern Aufbrucharbeiten und Wiederherstellungsarbeiten notwendig werden sind diese in die jeweligen Positionen einzukalkulieren und werden nicht gesondert vergütet.

Lagerkapazitäten müssen durch den AN gestellt werden werden und sind in den jeweiligen Positionen einzurechnen.

**03.01.01.1 Wurzelstöcke roden DU 0,1 - 0,3 m Verdicht/Boden AN Wst.Verw.AN**
Wurzelstöcke roden, ggf. Wurzelansätze ausfräsen.
Abgerechnet wird der Durchmesser der Schnittstelle des
Wurzelstocks vor dem Roden.
Durchmesser über 0,1 bis 0,3 m.
Tiefe bis 1,00m
Restliche Wurzeln in Handschachtung - unter Berücksichtigung der Kabel und Leitungen - freilegen und entfernen.
Wurzellöcher unterhalb des Planums mit geeignetem Boden
verfüllen, falls kein Aushub an der Stelle vorgesehen ist. Boden verdichten. Boden liefern.
Wurzelstöcke der Verwertung nach Wahl des AN zuführen.
Menge: 30,000 St

**03.01.01.2 Wurzelstöcke roden DU 0,3 - 0,5 m Verdicht/Boden AN Wst.Verw.AN**
Wurzelstöcke roden, ggf. Wurzelansätze ausfräsen.
Abgerechnet wird der Durchmesser der Schnittstelle des
Wurzelstocks vor dem Roden.
Durchmesser über 0,3 bis 0,5 m.
Tiefe bis 1,00m
Restliche Wurzeln in Handschachtung - unter Berücksichtigung der Kabel und Leitungen - freilegen und entfernen.
Wurzellöcher unterhalb des Planums mit geeignetem Boden
verfüllen, falls kein Aushub an der Stelle vorgesehen ist. Boden verdichten. Boden liefern.
Wurzelstöcke der Verwertung nach Wahl des AN zuführen.
Menge: 20,000 St

**03.01.01.3 Wurzelstöcke roden DU 0,5 - 0,8 m Verdicht/Boden AN Wst.Verw.AN**
Wurzelstöcke roden, ggf. Wurzelansätze ausfräsen.
Abgerechnet wird der Durchmesser der Schnittstelle des
Wurzelstocks vor dem Roden.
Durchmesser über 0,5 bis 0,8 m.
Tiefe bis 1,00m
Restliche Wurzeln in Handschachtung - unter Berücksichtigung der Kabel und Leitungen - freilegen und entfernen.
Wurzellöcher unterhalb des Planums mit geeignetem Boden
verfüllen, falls kein Aushub an der Stelle vorgesehen ist. Boden verdichten. Boden liefern.
Wurzelstöcke der Verwertung nach Wahl des AN zuführen.
Menge: 5,000 St

#### Titel 03.02 Grünflächen

##### Titel 03.02.01 Rasen

**03.02.01.1 In Anspruch genommene Flächen im Trassenbereich wiederherstellen**
In Anspruch genommene Flächen im gesamten Baubereich Bauanfang bis Bauende inkl. Straßeneinmündungen nach Beendigung der Arbeiten wieder in ursprünglichen Zustand versetzen (technologische Randstreifen). U. a. Beseitigen von Fahrspuren im Bereich der Grünflächen bzw. Seitenstraßen sowie Straßen- und Wegrandbereiche und Baustellenzufahrten.
Oberbodenflächen auflockern außerhalb der Fahrbahnbereiche. Oberboden liefern und andicken.
Die Abnahme der Flächen bzw. Flurstücke mit den Eigentümern, Pächtern sind in schriftlicher Form zu bescheinigen und dem AG zu übergeben.
Menge: 1,000 psch

**03.02.01.2 Oberboden trittfest und profilgerecht andecken. Oberboden durchgesiebt frei von Steinen und Ambrosia. Einbau in den Grünflächen 0,15 m**
Oberboden liefern, trittfest und profilgerecht andecken.
Ca. 2 cm unter OK Bordstein

Oberboden durchgesiebt, frei von Steinen, sonstigem
Unrat, Peden, Unkräutern und Ambrosia etc.
nach DIN 18915 liefern.
Mutterboden mit hoher Bodenwertzahl.
Durchlässigkeitsbeiwert: kf-Wert größer gleich 1* 10 hoch (-4) m/s.

Es sind folgende Nachweise zu übergeben:
- Kornverteilungskurve nach DIN 18123,
- Angabe des Lieferwerkes,
- Berechnung des Kf-Wertes,
- Glühverlust

Andeckung den Grünflächen gemäß Lageplan und wiederherzustellender Rasenflächen und auf Weisung des AG.
An Terrain anpassen.

Dicke der Andeckung nach Erfordernis bis
ca. 15cm

Inkl. Lieferscheine
Menge: 10,000 m³

*Hinweis: Beifus – Ambrosie (Ambrosia artemisifolia)*
Beifus – Ambrosie (Ambrosia artemisifolia)

Oberboden, Rasenmischgut und sonstiger Boden (auch Schotterrasen), der fur eine Rückverfüllung von Baugruben,
für Außenanlagenflachen, Bankette und sonstige Auffüllungen eingebaut wird sowie zugelieferter Boden, darf keinen Ambrosiasamen und keinen Ambrosiabewuchs aufweisen. Der Auftragnehmer hat dies abzusichern undin der Anwuchszeit monatlich zu kontrollieren. Die in diesem Zusammenhang entstehenden Aufwendungen sind Nebenleistungen und werden nicht gesondert vergütet.

*Hinweis: Fertigstellungspflege Rasen*
Fertigstellungspflege Rasen:

Bei den Pflegeleistungen handelt es sich um Fertigstellungspflege bis zum Zeitpunkt der Abnahmefähigkeit der Grünpflächen/Rasens. Eine Vegetationsperiode.
1 Jahr nach Ausbringung der Rasenansaat.
Die Pflegeleistungen sind durchschnittliche Regelannahmen.
Mehr- und Minderleistungen werden zu dem vereinbarten Einheitspreis vergütet oder in Abzug gebracht.
Der Preis der Einzelleistung errechnet sich aus dem jeweiligen Einheitspreis, geteilt durch die Anzahl der Arbeitsgänge.
Für die Ausführung der Pflegearbeiten als Fertigstellungspflege gilt die DIN 18917, die erforderlichen Teilleistungen sind ohne besondere Anordnung rechtzeitig auszuführen.
Die Ausführung jeder Teilleistung ist dem AG vor Beginn anzuzeigen.

**03.02.01.3 Rasenansaat herstellen. Saatgut ohne Entmischung ausbringen und einarbeiten.**
Rasenansaat herstellen. Saatgut ohne Entmischung ausbringen einarbeiten, standfest anwalzen und anwässern. Vorzeitig entwickeltes Unkraut ausmähen. Unrat und Unkraut einer Wiederverwertung nach Wahl des AN zuführen. Boden lockern und Planum  ± 2 cm herrichten.

Ansaat auf Grünflächen, Banketten, siehe Planunterlagen und Vorbemerkungen sowie nach Abstimmung mit dem AG.
Saatgutmenge 20 g/m2.
Saatgutmischung wird nicht gesondert berechnet.

Saatgut gemäß SM 7.1.2 verwenden.

Der Liefernachweis und das verwendete Saatgut ist dem AG vorzulegen.
Menge: 40,000 m2

**03.02.01.4 Rasen-Fertigstellungspflege / Düngen**
Fertigstellungspflege für Rasenflächen der Rasensaat:

Düngung der Vegetationsfläche
Dünger aufbringen, Menge ca. 50 g/m²
Dünger = organisch-mineralischer NPK-Dünger,
Nährstoffgehalt NPK(+MgO) 12+4+6(+2)
mit Langzeit N-Anteil 33,3 %
Zeitpunkt der Ausführung ca. 8 Wochen nach der Ansaat
Ggf. nach dem ersten Schnitt.
Menge: 40,000 m2

**03.02.01.5 Rasen-Fertigstellungspflege / Mähen**
Fertigstellungspflege für Rasenflächen der Rasensaat:

Unrat aufnehmen. Unrat in Eigentum des AN übernehmen
und von der Baustelle entfernen.
Wuchshöhe 6 bis 10 cm,
Schnitthöhe 3 cm,
4 Schnitte während der Fertigstellungspflege,
Schnittfolge nach Wuchshöhe.
Mähgut einer Wiederverwertung nach Wahl des AN
zuführen.
Erschwernisse aufgrund des Terrians werden nicht vergütet und sind in den Einheitspreis einzurechenen.
Inkl. Entfernung des Laubes.
Menge: 40,000 m2

**03.02.01.6 Rasen-Fertigstellungspflege / Wässern**
Fertigstellungspflege für Rasenflächen der Rasensaat:

Wasser auf Vegetationsflächen gießen.
Wasser liefern.
Menge je Arbeitsgang ca. 15 l/m²
6 Arbeitsgänge in der Fertigstellungspflege.

Zusätzlich das Saatgut je nach Witterung beregnen
Im laufendem ersten Jahr bis 3 mal nach Bedarf und in
Absprache mit dem AG, mit ca. 15 l / m2 ungechlorten
Wasser entsprechend Bodenart, Exposition und
Vegetation. Insbesondere in der Sommerzeit.
Jeder Wässerungsgang ist zu protokollieren und dem AG
zur Bestätigung vorzulegen.
Menge: 40,000 m2

*Hinweis: Pflanzgruben*

**03.02.01.7 Andeckung mit Rindenmulch**
Rindenmulch = Nadelholzrinde (Kiefer), K 10 bis 40 mm, gütegesichert.
Dicke der Mulchdecke von 10 cm sicherstellen. Einbaufläche entsprechend der Pflanzgrubengröße ca.
Abgerechnet wird nach hergestellter Pflanzgrubenabdeckung.

19 Pflanzgruben
Menge: 75,000 m2

**03.02.01.8 Trennflies aus Geotextil liefern und einbauen. Flächengewicht größer 200 g/m²**
Trennflies aus Geotextil liefern, einbauen und nach Rückbau wieder nachweislich beseitigen.
Flächengewicht größer 150 g/m²
Überlappungen werden übermessen.
Menge: 75,000 m2

**03.02.01.9 Suchgraben auf Anweisung des AG bzw. dessen BÜ ausheben, Handschachtung**
Boden für Suchgraben auf Anweisung des AG bzw. dessen BÜ ausheben, Aushub zur Wiederverwendung seitlich lagern und nach Beendigung der Suche wieder lagenweise einbauen und verdichten. Ausführung in Handschachtung.
Vorschriften der Versorgungsunternehmen beachten.
Grabentiefe über 1,25 m bis 1,75 m.
Grabenlänge bis 3,00 m. Suchgraben zum
Lokalisieren der vorhandenen Kabel und Leitungen
zur Festlegung der Pflanzstandorte.
Bereiche ohne Baumscheiben
Menge: 25,000 St

**03.02.01.10 Pflanzgruben für Baumstandorte vorbereiten und mit Füllboden befüllen.**
Pflanzgruben für Baumstandorte vorbereiten und herstellen.
Pflanzgrubengröße: Breite ca. 1,50m, Länge ca. 2,50 m, Tiefe ca. 1,50 m

Boden profilgerecht abtragen. Erforderliche Verbauarbeiten sind einzukalkulieren. Ausheben in kombinierten Hand- und Maschienenschachtung unter Beachtung von vorhandenen Medienbeständen. Erschwernisse durch bestehende Borde Leitungen und Kabel sind einzukalkulieren und werden nicht gesondert vergütet.

Pflanzgrube nach Aushub mit Füllboden der Baustelle bis 10 cm unter OK Bord befüllen
Menge: 19,000 St

### 04 Tiefbauarbeiten Straßenbeleuchtung

*Hinweis: ZTVB Kabeltiefbau*
ZTVB Kabeltiefbau Straßenbeleuchtung:
Die ZTVB Kabelverlegung enthalten allgemeine Informationen und besondere Bedingungen, die für den Abschnitt Straßenbeleuchtung des Leistungsverzeichnisses als zusätzlicher technischer Vertragsbestandteil gelten.

Alle aufgeführten Positionen verstehen sich als "liefern und montieren" auch wenn dies im Positionstext nicht ausdrücklich vermerkt ist.
Wird nur Lieferung oder Montage gefordert, ist dies in der Position deutlich vermerkt.

Zur Beachtung:
Der AN ist verpflichtet, Rechnungen, die der AG einfordert, termintreu einzureichen und insbesondere die Schlussabrechnung sofort im Anschluss an die VOB-Abnahme zu erstellen und dem AG schnellstmöglich vorzulegen.

Bieterangaben
Geforderte Bieterangaben sind in den Leistungspositionen durch Punktfolgen gekennzeichnet. Der Bieter ist aufgefordert, hier Eintragungen vorzunehmen. Bei Nichteintragung gelten die ausgeschriebenen Angaben.

Materialien und Geräte
Für die Errichtung der ausgeschriebenen Anlage dürfen nur Betriebsmittel und Materialien verwendet werden, die den betreffenden DIN- und VDE-Bestimmungen entsprechen und das CE-Zeichen tragen.
Konstruktion und Werkstoffe müssen eine solche dauerhafte Betriebssicherheit der Anlage gewährleisten, deren Dauer in Anlehnung an bekannte AfA-Richtlinien als allgemein für die ausgeschriebenen Anlagen und deren Teilanlagen anerkannt sind.

Beschriftungen und Bezeichnungen
Sämtliche erforderliche Beschriftungen innerhalb der zu errichtenden Anlage sind maschinell zu erstellen und dauerhaft an geeigneter Stelle anzubringen. Eine besondere Vergütung dafür erfolgt nicht. Sie sind in die Einheitspreise einzukalkulieren. Insbesondere sind Erdkabel an allen Enden und Kabelschleifen (Lichtpunktstandorte) unmittelbar im Anschluss an die Verlegung permanent mit der Stromkreis-Nr. / Kabel-Nr. zu beschriften.

Werden vom Bieter in durch Punkte vorgegebene Felder keine Fabrikatsangaben gemacht, gilt das ausgeschriebene Fabrikat als angeboten.
Gleichwertigkeitsnachweise für lichttechnische Parameter müssen auf der Grundlage der vorgegebenen Anlagenparameter erbracht werden.

Der bei den Arbeiten des AN anfallende Schutt (Bauschutt, Verpackungsmaterial, und sonstige Abfälle) ist in Schuttbehältern des AN zu sammeln. Der Schutt wird Eigentum des AN und ist zu beseitigen.

Die Preise für Nichteisenmetalle:
Der Angebotspreis versteht sich als Festpreis, Materialgleitklausel ist bei Auftragserteilung innerhalb der ausgeschriebenen Bauzeit nicht vorgesehen.

Nebenleistungen
Außer den in der Leistungsbeschreibung und im Leistungsverzeichnis genannten Leistungen sind alle notwendigen Leistungen und Nebenleistungen zur bedingungsmäßigen Fertigstellung der ausgeschriebenen Arbeiten mit den Angebotspreisen abgegolten, insbesondere:
- Kosten für gesetzlich vorgeschriebene Sicherheits- und Abnahmeprüfungen einschließlich Gestellung der hierzu notwendigen Hilfskräfte und Geräte.
- Prüfarbeiten am Kabel
- Kosten für Ortsbesichtigungen, Besprechungen mit dem Auftraggeber, anderen beteiligten Unternehmen und den zuständigen Behörden bis zur vollständigen Fertigstellung der Anlagen.
- Baustelleneinrichtung und Beräumung
- Einrichtungen zum Sichern der Baustelle nach StVO einschl. Absperrungen und Warnbeleuchtung, falls erforderlich.

Vom AG werden Lagepläne der Baumaßnahme als PDF-Datei zur Verfügung gestellt. Auf deren Basis sind Bestandspläne anzufertigen und vor Abnahme der Leistungen dem AG zu übergeben ( 2-fach in Papierform und 1-fach auf Datenträger).

Technische Unterlagen bestehend aus
- Spezifikationen und Abnahme- und Messprotokollen
sind in 3-facher Ausfertigung in Mappen geordnet mit Inhaltsangabe spätestens zur Abnahme zu übergeben.

Die Ausführung der nachstehend beschriebenen Leistung erfolgt im Freien unter folgenden erschwerten Bedingungen:
- Bauausführung in Koordination mit dem Straßen-Ausbau, der auch den Neubau der Gehwege umfasst.
- vorhandene Bäume und zukünftige Baumstandorte mit einer dementsprechenden Wurzelausbildung sind durch Schutzrohrstrecken bei der Kabelverlegung zu berücksichtigen, sofern die Kabeltrasse den unmittelbaren Kronenbereich kreuzt.
- Schutzrohre sind auch zur Unterquerung der Grundstückszufahrten vorzusehen.
- Die geltenden und von der zuständigen Behörde im Zuge der Genehmigungsplanung geforderten Schutzmaßnahmen sind einzuhalten.
- vorhandene und geplante unterirdische und oberirdische Leitungen und deren Schutzanforderungen.

Informationen für den Bereich Erdarbeiten:
Für die ausgeschriebene Leistung liegt beim Planer des Straßenbaues ein Gutachten über die Baugrund- und Gründungsverhältnisse vor. Dies ist anzufordern und ggf. bei den Gründungsarbeiten Kabel und Maste zu berücksichtigen.
Der Baugrund ist ab -0,7m unter GOK als ausreichend tragfähig anzusehen.
Die Verfüllung und Verdichtung erfolgt in der Regel bis OK Gelände.
Verdichtungsanforderung: min. 45 MN/m².
AN hat dies punktuell mit leichter Fallplatte nachzuweisen (Eigenüberwachung des AN) und dies in die EP einzukalkulieren.

Alle aus den vorgenannten sich ergebenden Aufwendungen sind in die EP einzukalkulieren.

(1) Bei Widersprüchen zwischen einzelnen Vertragsunterlagen gilt für die Interpretation und Anwendung folgende Rangfolge:
- Auftragserteilung durch AG mit Vertragsbestandteilen, wie Formblätter der Ausschreibung, AVB, ZVB, ZTVB und Leistungsverzeichnis
- Planwerk
- Baubeschreibung

*Hinweis: Leistungsabgrenzung Kabelverlegung / Tiefbau / Elektrotechnische Arbeiten*
Leistungsabgrenzung Kabelverlegung / Tiefbau / Elektrotechnische Arbeiten
Die Errichtung der Straßenbeleuchtung erfolgt im Zuge eines Straßenbauvorhabens.

Die Tiefbauarbeiten zur Kabelverlegung (Graben plus Verfüllen/Verdichten) und Einbau der Masthülsen werden durch den Auftragnehmer Straßenbau ausgeführt.
Das Kabel wird durch den AN Straßenbeleuchtung verlegt.
Die Errichtung der Lichtmaste, einschließlich  Erdarbeiten zur Verfüllung und oberer Fundamentierung der Masthülsen liegt beim AN Straßenbeleuchtung.

An den Einspeisepunkten und den Leuchten-Standorten sind Kabelschleifen ausreichender Länge vorzuhalten.

Zur Vermeidung von Diebstahl werden die Kabelschleifen innerhalb der Erdhülsen auf Ring gelegt. Die Erdhülsen sind dann umgehend mit verschraubbaren Deckeln zu sichern. Diese Leistung ist in die EP der entsprechenden Positionen einzukalkulieren.

Sollten im Zuge der Installation der Lichtpunkte Kabelfehler festgestellt werden, die auf die Arbeiten durch den Tiefbauer zurückzuführen sind, ist die Neuverlegung des betroffenen Abschnittes (Mindestlänge: Gesamt-Trasse zwischen 2 Lichtpunkten) durch den AN Straßenbeleuchtung zu veranlassen.

Örtliche Reparatur eines Kabelschadens ist bei der geplanten Neuanlage nicht zugelassen.

Vom AG werden Lagepläne der Baumaßnahme als DXF-Datei zur Verfügung gestellt.
Auf deren Basis sind Kabel-Lagepläne anzufertigen und dem AN Straßenbeleuchtung zur weiteren Vermessung der Lichtpunkte zu übergeben. Eine digitale Arbeits-Kopie ist an den AG zeitnah zu übermitteln.

Informationen für den Bereich Erdarbeiten:
Für das Baugebiet  liegt beim Auftraggeber ein Geotechnischer Bericht über die Baugrund- und Gründungsverhältnisse vor, der bei Bedarf durch den AN auf Anforderung eingesehen werden kann.

Voraussichtlich stehen ab der Geländeoberkante bzw. unterhalb der humos durchsetzten Sande der Auffüllung, sowie unterhalb der vorhandenen Oberflächenbefestigungen ausreichend tragfähige mineralische Böden (SE/SU) im Baugrund an, die teils aktuell durch den Tiefbau erstellt wurden..

Die Verfüllung und Verdichtung erfolgt in der Regel bis OK Gelände oder Planum Straßenbau.
Die aktuellen Vorgaben sind vor Baubeginn vom Auftraggeber abzufragen. Diese Vorgaben sind für die Bauausführung verbindlich.
Als vorläufige Richtwerte sind folgende Verdichtungsanforderungen anzunehmen: min. 45 MN/m² - im unbefestigten Seitenstreifen.
Im Gehweg: min. 80 MN/m².
Der AN hat dies punktuell mit leichter Fallplatte nachzuweisen (Eigenüberwachung des AN) und dies in die EP einzukalkulieren.

*Hinweis: Festlegungen zur Rechnungslegung*
FESTLEGUNGEN ZUR ABRECHNUNG UND RECHNUNGSLEGUNG

1. Die Rechnungslegung erfolgt grundsätzlich nur auf Grundlage eines vor Rechnungslegung geprüften und bestätigten Aufmaßes. Korrekturen im Aufmaß müssen sich in den Rechnungen wiederfinden.

1. Fehlerhafte Rechnungen werden vom Auftraggeber nicht korrigiert, sondern an den Auftragnehmer zurückgegeben.

1. In der Schlussrechnung dürfen keine Korrekturen durch den Prüfer vorgenommen werden. Sollte die Prüfung eine Beanstandung oder Korrektur erforderlich machen, wird die korrigierte Schlussrechnung mit der Bitte um Berichtigung und erneute Vorlage an den Auftragnehmer zurückgesendet.

1. Mit der Auftragserteilung erhält der Auftragnehmer die Aufgabe, einen Zahlplan zu erstellen und spätestens zur auftragsbezogenen Bauanlaufberatung vorzulegen. Der Zahlplan muss Angaben zu geplanten Rechnungslegungsterminen und den zu erwartenden Teilrechnungssummen enthalten. Eine Pauschalabrechnung (Prozentsatz der Auftragssumme) zu diesen Terminen ist nicht zulässig.

1. Rechnungslegung

Rechnungen sind vorrangig digital zu erstellen und per E-Mail zu übermitteln. Folgende Dateiformate sind für die Übermittlung per E-Mail zulässig:
1. XRechnung
2. PDF-Dateien mit eingebundenen XML-Strukturen (z.B. ZUGFeRD)
3. PDF-Datei
Alle anderen Dateiformate (z.B. Word) sind unzulässig!
Für die elektronische Übermittlung der Rechnungen ist ausschließlich nachfolgendes Postfach zu nutzen:

eRechnung@forst-lausitz.de

Rechnungen im PDF-Format bitte ohne Passwortschutz übermitteln und je Rechnung eine separate PDF-Datei erstellen. (Es können mehrere PDF-Dateien in einer E-Mail gesendet werden.)

Eine zusätzliche Papierrechnung zur elektronischen Rechnung darf nicht ausgestellt werden!

Damit eine optimale und einwandfreie Zuordnung sowie Bearbeitung der Rechnungen erfolgen kann, müssen alle Rechnungen zwingend mit folgenden Angaben versehen werden:

1. vollständiger Name und Anschrift des leistenden Unternehmers
2. Name und Anschrift des Leistungsempfängers

Stadt Forst (Lausitz)
Fachbereich Bauen
Lindenstraße 10 – 12
03149 Forst (Lausitz)

1. Angabe der Bestell-/Auftragsnummer oder des Bestellers
2. Steuernummer oder Umsatzsteuer-ID des leistenden Unternehmers
3. Ausstellungsdatum
4. fortlaufende Rechnungsnummer
5. Menge und Art der Lieferung und/oder Leistung
6. Zeitpunkt der Lieferung/Leistung
7. dass nach Steuersätzen und einzelnen Steuerbefreiungen aufgeschlüsselte Entgelt sowie Hinweis auf, im Voraus, vereinbarte Minderungen des Entgelts (Skonto)
8. der anzuwendende Steuersatz und der daraus anfallende Steuerbetrag
9. bei Steuerbefreiung ein Hinweis darauf, dass für die Lieferung oder sonstige Leistung eine Steuerbefreiung gilt

Eingangsrechnungen, die ohne die o.g. Mindestangaben bei der Stadt Forst (Lausitz) eingehen, können nicht zugeordnet bzw. verarbeitet werden. Sie erhalten Ihre Rechnung mit der Bitte um Korrektur und Zusendung einer neuen Rechnung zurück.

Die Rechnungen werden von der zuständigen Person im Fachbereich Bauen, Stadt Forst (Lausitz) geprüft und im Anschluss in Abstimmung mit dem AN weiterbearbeitet.

Aus diesem Grund sind die Rechnungen mit der oben genannten Adresse zu versehen.

Hinterlegung von Bürgschaften:

Bürgschaften in digitaler Form werden vom AG nicht anerkannt.
Es werden nur Bürgschaften als schriftliche Originalbürgschaften bei AG hinterlegt.

#### Titel 04.01 Dritter Abschnitt Muskauer Straße

##### Titel 04.01.01 Baustelleneinrichtung Gewerk Kabeltiefbau

**04.01.01.1 Baustelleneinrichtung Kabeltiefbau**
An-, Abfuhr und Vorhalten der Baustelleneinrichtung für das Gewerk Kabel-Tiefbau.
Zum Leistungsumfang des Auftragnehmers gehört das Einrichten, Vorhalten und Abräumen der Baustelle mit  allen für die nachstehend beschriebenen Leistungen benötigten Arbeitsgeräte, Maschinen, Rüst- und Hebezeuge, Unterkünfte, Versorgungsanschlüsse und dergleichen.
Sie sind nach Abschluss der Arbeiten, bzw. für den parallel stattfindenden Straßentiefbau in einem ordnungsgemäßen Zustand zu hinterlassen. Dazu gehört unter anderem das Reinigen und Aufräumen der Baustelle, die Beseitigung von Verpackungsmaterial sowie Abfall jeglicher Art.

Geländeflächen, auf denen sich BE befunden haben, sind dem früheren Zustand entsprechend wieder herzustellen.

Die geforderte Vergütung für diese Position wird entsprechend dem Baufortschritt jeweils anteilig bei den Abschlagsrechnungen sowie der Schlussrechnung berücksichtigt.
Menge: 1,000 psch

**04.01.01.2 Bauzaun an Gruben und Gräben aufstellen und umsetzen**
Abschnittsweise einseitige Umzäunung der Kabelgräben und vollständige Umzäunung von Einzelgruben während der Bauarbeiten mit Bauzaun einschl. Rückbau.
Einschließlich mehrmaligem Umsetzen während der Baumaßnahme.

Abrechnung nach längster durchgängiger offen gehaltener Abschnittslänge Kabelgraben und zweifacher Länge für Gruben.
Stirnseitige Absperrungen sind in die EP einzurechnen.

Abgerechnet wird nach dem tatsächlich auf der Baustelle vorgehaltenem Absperr-Material nach Gesamtlänge. (Nachweispflicht des AN)
Menge: 48,000 m

**04.01.01.3 Überfahrten über Kabelgräben**
Überfahrten über Kabelgräben An- u. Abtransport, Auf- u. Abbau sowie das Vor- u. Unterhalten von Überfahrten; sie sind fahrbahngleich und gemäß den Vorschriften der DIN 1072 auszuführen.
Belastung bis SLW 60.
Vorzugsweise bei Grundstücks-Zufahrten.
Menge: 6,000 St

**04.01.01.4 Fußgängerüberwege über Kabelgräben**
Fußgängerüberwege über Kabelgräben in stabiler Bauweise aus Brettern oder Bohlen, einschl. Sicherung derselben durch Geländer beiderseits des Überganges, Herstellen und Abbauen nach Bedarf und Angabe der Bauleitung.
Vorzugsweise bei Grundstücks-Zuwegungen und Gehwegen an Einmündungen.
Menge: 3,000 St

##### Titel 04.01.02 Demontage

*Hinweis: Hinweis Demontage Kabel der Straßenbeleuchtung*
Hinweis Demontage Kabel der Straßenbeleuchtung
Nachfolgende Positionen betreffen alle im entsprechenden Bauabschnitt befindlichen Kabel der Straßenbeleuchtung.
Maste und Leuchten werden durch die Elektro-Firma demontiert und fach- und umweltgerecht entsorgt.

Alle nicht mehr genutzten Zuleitungs-Kabel verbleiben stromlos im Erdreich.
Trennen der nicht mehr benötigten Kabel gehört mit zur Leistung und ist in die EP einzukalkulieren.
Vorhandene Kabelstränge der Straßenbeleuchtung, die in zukünftigen Konfliktzonen mit anderen Medien liegen, sind auszugraben und zu entsorgen.

Da die Lage der Alt-Kabel nicht im Detail bekannt ist, sollte die Wartungsfirma in diesen Prozess eingebunden werden.

**04.01.02.5 Rückbau Kabelstrang am Leuchtenmast**
Rückbau Kabelstrang
Rückbau des Kabelstranges der Altanlage an Konfliktpunkten einschließlich kompletter Erdarbeiten (Aufgraben und Wiederverfüllung) Sichern von in Betrieb befindlichen Kabeln mit spannungsfester Endkappe.
Die Leistung beinhaltet Erdarbeiten in Handschachtung zum Freilegen der Kabel im Umfeld von Masten oder anderen unter- und oberirdischen Bauwerken, einschließlich Zäune und Mauern der Grundstückseinfriedungen.
Menge: 10,000 m

**04.01.02.6 Grube zum Freilegen Kabeleinführung Leuchtenmast**
Grube zum Freilegen Kabeleinführung an Leuchtenmasten
und teilweises Freilegen des Mast-Fundamentes zum gefahrlosen Herausheben des Mastes.
Freigelegte Medienleitungen in direktem Umfeld sind gegen Beschädigung zu sichern.

Ausführung vorwiegend in Handschachtung, Tiefe bis max. 1,25m.

Position kommt nur auf Anweisung des Auftraggebers/ Bauleitung in Abstimmung mit der Elektro-Firma oder der Wartungsfirma Straßenbeleuchtung zur Anwendung.
Menge: 8,000 St

##### Titel 04.01.03 Erd- und Kabelbauarbeiten

**04.01.03.7 Suchgraben herstellen, T bis 1,25m**
Boden für Suchgraben im Bereich vorhandener Medienleitungen ausheben, zur Wiederverwendung seitlich lagern und nach Beendigung der Suche wieder einbauen und verdichten.
Boden-Klassen 3 bis 5, mit Bauschutt  durchsetzt, mit einem Anteil von bis zu 10% der Trassenlänge.
Bauschutt entsorgen und durch geeigneten Verfüllboden ersetzen.
Kombination aus Maschinen- und überwiegend Handschachtung (ca. 80-90%)
Vorschriften der Versorgungsunternehmen beachten.
Breite: bis 0,4m; Grabentiefe bis 1,25 m.
Aufmaß-Skizze je Suchschachtung mit Lagebezug auf markante Punkte.
Länge nach Aufmaß.
Menge: 8,000 m

**04.01.03.8 Hindernisse im Baustellenbereich bis 0,5 t Gewicht**
Hindernisse im Baustellenbereich bis 0,5 t Gewicht lösen, und laden, eventuelle Stemmarbeiten durchführen. Findlinge und Hindernisse wie Fundamente aus Beton, Stahlbeton gehen in Eigentum des AN über und sind von der Baustelle zu entfernen und fachgerecht zu entsorgen.
Menge: 1,000 St

**04.01.03.9 Zuschlag für Zerkleinern und Entsorgen von Mauerwerk**
Zuschlag für das Zerkleinern und Entsorgen von Mauerwerk, Beton oder sonstigen Siedlungs-Abfällen im Kabelgraben.
Menge: 0,500 m3

**04.01.03.10 Montagegrube herstellen und verfüllen**
Montagegrube für Muffen oder Anschluss an vorhandene Anlagen, wie z.B. Muffen an vorhandenen Kabeln, Kabeleinführung am Einspeisepunkt, vorhandenen Mastfuß Straßenbeleuchtung und/ oder im Bereich vom Schaltschrank.
Erschwernisse infolge vorhandener unterirdischer Anlagen sind einzurechnen (Handschachtung).
ca. L/B/T: 2m/1,5m/1,2m
profilgerecht ausheben, verfüllen und verdichten.

Für die Verfüllung nicht geeigneten Boden entsorgen und durch geeigneten Verfüllboden ersetzen.

Angrenzende Maste, Schaltschränke und sonstige bauliche Anlagen sind zum Erhalt der Standsicherheit und vor Beschädigung durch geeignete Maßnahmen zu sichern.

Diese Pos. kommt nicht für den Anschluss der neu zu errichtenden Lichtpunkte zur Anwendung.
Menge: 2,000 St

**04.01.03.11 Zulage Montagegrube Mastanschluss**
Zulage für Montagegrube an neu zu errichtenden Lichtmasten als Verbreiterung oder Erweiterung des Kabelgrabens.
Erschwernisse infolge vorhandener unterirdischer Anlagen sind einzurechnen (Handschachtung).
ca. L/B/T: 0,8m/0,8m/1,2m
profilgerecht ausheben, verfüllen und verdichten.

angrenzende Maste und sonstige bauliche Anlagen sind zum Erhalt der Standsicherheit und vor Beschädigung durch geeignete Maßnahmen zu sichern.

Leistung ist Bestandteil der Kabelverlegung.
Menge: 9,000 St

*Hinweis: Hinweis Kabelverlegung:*
Der AN Straßenbeleuchtung führt die Kabelverlegung nach Herstellen des Kabelgrabens, Planum und Kabelbettung durch den AN Straßenbau durch.

Die Verfüllung und Verdichtung des Kabelgrabens im Leistungsumfang Straßenbau muss zeitnah erfolgen.

Für die Organisation der Abfolge ist der Tiefbauer verantwortlich.
Die Abforderung der Materialien (Mast-Erdhülsen) ist rechtzeitig beim AN Straßenbeleuchtung entsprechend Bauablaufplan zu veranlassen.

Die Aufwendungen dafür sind in die nachfolgenden Positionen einzukalkulieren.

**04.01.03.12 Kabel-/ Leitungsgraben**
Boden für Kabel-/Leitungsgraben
Abgerechnet wird nach der Länge des Grabens, gemessen in der Achse.
Aushub wieder einbauen und verdichten.
Boden-Klassen 3 bis 5, mit einem Anteil von bis zu 30% des Grabenvolumens mit steifem Geschiebelehm, B-Kl.5,
Grabentiefe 0,8 m.
Breite der Grabensohle ca. 0,3 m für die Verlegung von bis zu 2 Kabeln der  Straßenbeleuchtung.
Überschüssigen Aushub in Eigentum des AN übernehmen und von der Baustelle entfernen.
Bauschutt entsorgen und durch geeigneten Verfüllboden ersetzen.
Erdstoff entsprechend der Normen für die Kabelverlegung liefern und einbauen,
Verfüllung/ Verdichtung oberhalb der Kabelbettung bis Planum Straßenbau (ca. 50cm)

Kabel bzw. Schutzrohr in Sandbett (Leistung Straßenbeleuchtung).

Zusatzaufwand für Handschachtung wird gesondert vergütet.
Menge: 236,000 m

**04.01.03.13 Kabel-/ Leitungsgraben in Handschachtung**
Kabel-/ Leitungsgraben in Handschachtung herstellen.
Leistung, wie vorstehende Pos., jedoch komplett in Handschachtung.
Pos. kommt in Bereichen vorhandener Medien zur Anwendung.
Die Handschachtungs-Bereiche sind zwecks Bestätigung durch die Bauleitung zeitnah anzuzeigen und gesondert zu dokumentieren.
Menge: 57,000 m

**04.01.03.14 Boden, der nicht tragfähig ist, entfernen**
Boden (Z0 bis Z1.1 und Oberboden), der nicht tragfähig oder für den Einbau ungeeignet ist, auf Anweisung des AG aufladen und zur freien Verfügung des AN abfahren.
Die Abfuhr überschüssigen Bodens, z. B. durch Rohr- und Schachtverdrängung, ist im Preis für den Bodenaushub der Gräben enthalten.
Abgerechnet wird nach den gelieferten Ersatzmassen, Kippgebühren sind in den Preis einzurechnen.
Menge: 7,000 m3

**04.01.03.15 Verdichtungsf. Boden als Bodenaustausch**
Verdichtungsfähigen Boden zum Einbau bis 0,4m unter OK Straßenbau liefern als Austauschboden und damit  nicht einbaufähigen Erdstoff entsorgen. Einbau und Verdichten ist in den Pos. Graben enthalten.

Der AN ist verantwortlich für die Lieferung und den Einbau geeigneten verdichtungsfähigen Bodens, so dass die geforderte Verdichtung (siehe Vorbemerkung zum Bodenaushub) der Gräben erreicht wird.

Abgerechnet wird nach den eingebauten Massen. Dabei werden die Grabenbreiten nach DIN 4124, bzw. "Bautechnische Beschreibung" zu Grunde gelegt.
Eine Überschreitung der Mindestgrabenbreite geht zu Lasten des AN und wird nicht gesondert vergütet.

Die Lieferung des Bodens ist durch auf die Baustelle ausgestellte Lieferscheine zu belegen.
Selbst ausgestellte Lieferscheine sind zu beglaubigen.
Menge: 7,000 m3

**04.01.03.16 Planum für Kabel herstellen**
Planum für Kabel bzw. Schutzrohre herstellen
Planum im Rohrgraben der Vorpos. für die Verlegung von bis zu 4 Kabeln verschiedener Betreiber herstellen.
Menge: 293,000 m

**04.01.03.16.1 Kabelbettung herstellen**
Bettung für Kabel bzw. Schutzrohre herstellen.
Kies-Sandgemisch, steinfrei, ggf. für Teil- oder Vollummantelung verfüllen.
- im Rohrgraben der Vorpos. für die Verlegung von Starkstromkabeln und Schutzrohren

Dicke: bis 30 cm
Bettungszone mind. 10 cm dick
Mindestüberdeckung Kabel: 10 cm.

liefern und profilgerecht einbauen.
Menge: 293,000 m

*Hinweis: Einbauhinweis Masthülsen und Mastfundamente*
Einbauhinweis Mast-Erdhülsen:

Für die zu errichtende Anlage sind Masthülsen für Maste mit Höhe größer 6 m vorgesehen, die Leuchten am Ausleger haben.

Mast-Erdhülsen dienen der Verbesserung der Standsicherheit von Beleuchtungsmasten und erleichtern das Auswechseln beschädigter oder umgefahrener Maste.

Hierfür werden die Lichtmaste ohne Fußplatte in die Mast-Erdhülsen mittels Ort-Beton-Fundament und oberem Verschluss der Masthülse mit ca. 10 cm Magerbeton eingebracht.
Die Fundamentierung erfolgt in 2 Schritten:
1. Unteres Ringfundament im Zuge Kabelverlegung.
2. Oberes Ringfundament im Zuge Grabenverfüllung/ Verdichtung

Um den Kopf der Masthülse ist ein Ringfundament mit ca. 1,5 bis 2 DA  anzuordnen.

Die Masthülsen sind nach Einsetzen des Mastes mit verdichtungsfähigem Sand-Kiesgemisch zu füllen.

Der Regelfall ist, dass die Oberkante Fundamenthülse ca. 10 ... 15 cm unter Gelände liegt und mit der jeweiligen Oberflächenbefestigung abgedeckt wird (z.B. Pflaster, Oberboden und Rasenansaat)

Die Leistung Straßenbau umfasst das maßgenaue Setzen der Masthülsen, einschließlich der unteren Fundamentierung mit Magerbeton.

**04.01.03.17.2 Montage Erdhülse f. Straßenbeleuchtungsmast**
Montage Erdhülse DN 400 mit passendem Deckel und Fundamentplatte für Straßenbeleuchtungsmast aus Kunststoff-Riffelrohr.

Beigestellt frei Baustelle durch AN Straßenbeleuchtung.

Erdhülse einbauen und hinterfüllen.

Boden für Baugrube ausheben.
Klassen 3 bis 5.
Baugrubentiefe bis 1,40 m.
Aushub, verdrängtes Volumen von der Baustelle entfernen.
Restboden einbauen und verdichten.
Durchdringung für bis zu 2 Beleuchtungskabel herstellen.
Ringförmige Betonfundamente am Hülsenfuß und Hülsenkopf aus Ortbeton C 12/15 ca.  gegen den gewachsenen Boden einbringen und verdichten.
Schutzrohre der Kabeleinführungen liegen oberhalb des unteren Fundamentes oder sind ggf. mit einzubetonieren.
Fundamentvolumen nach statischer Anforderung aus der Masthöhe.

Beleuchtungskabel einschleifen, Deckel aufsetzen und gegen unbefugtes Öffnen sichern, einschließlich Liefern und Montieren des erforderlichen Hilfsmaterials.
Menge: 8,000 St

**04.01.03.17.3 Mast-Gründung**
Die Mastgründung erfolgt in koordinierter Leistung AN Straßenbau und AN Straßenbeleuchtung.

Mastlieferung frei Baustelle durch AN Straßenbeleuchtung

Einbringen des Mastes in die Erdhülse, einschießlich Kabeleinführung für zwei Kabelenden NYY-J 5x16 bis Kabelübergangs-Kasten.

Anschließende Fundamentierung.
Mast lotrecht in der Erdhülse fixieren.
Kiesfüllung der Erdhülse in Verbindung mit der Mastmontage.

Beton für Mastfuß, Magerbeton C 12/15 (EN 206), erdfeucht als Gründung der Masthülse und oberer Abschluss (ca. DA=0,5m; bis ca. 1,2 m tief) entspricht einem Volumen von ca. 0,4 m³ Beton pro Mastfuß.

Kabel dürfen nicht einbetoniert werden, ausgenommen Kabelführung im Schutzrohr.

Komplettleistung, einschließlich Verdichtung im Umfeld der Erdhülse.
Menge: 8,000 St

##### Titel 04.01.04 Sonstiges/ Prüfung

**04.01.04.18 Kabeltrasse einmessen (Vermesser)**
Vermessung der Kabeltrasse vor dem Verfüllen des Grabens durch einen Vermesser.
Muffen und Schutzrohre, markante Richtungsänderungen der Trasse im Lage- und Höhensystem der Planung.
Gemessen wird oberirdisch als Trassenlänge.

Es sind alle Bauteile Kabelschutzrohre, Muffen, u. A. Maste bei offenem Graben einzumessen.
Menge: 293,000 m

**04.01.04.19 Übergabe Vermessung an AN Straßenbeleuchtung**
Übergabe Vermessung an AN Straßenbeleuchtung als Feldriss und auf Datenträger im DXF-Format.
Koordinatensystem: entsprechend der Planung
Höhensystem: DHHN

Bei Fehlen von Unterlagen wird der AG auf Kosten des AN die erforderliche Einmessung mittels Kabelortungsgerät in Auftrag geben.
Menge: 1,000 psch
